# Aislamiento acústico a ruido aéreo sobre cielorraso, con paneles de lana mineral

- Propiedad del archivo: CYPE Ingenieros S.A.
- Formato: FIEBDC-3/2016
- Programa: Generador de precios de la construcción. CYPE Ingenieros, S.A.
- Fecha: 16/05/2024
- Ámbito geográfico: Argentina
- Divisa: ARS
- Costes indirectos: 3 %
- Gastos generales: 13 %
- Beneficio industrial: 6 %
- IVA: 21 %

## N Aislamientos e impermeabilizaciones

### NB Aislamientos acústicos

#### NBT Cielorrasos

**NBT010** m² Aislamiento acústico a ruido aéreo sobre cielorraso, con paneles de lana mineral.
Aislamiento acústico a ruido aéreo sobre cielorraso, con colchoneta ligera de lana mineral Arena, de alta densidad, Arena Confort "ISOVER", revestido por una de sus caras con un velo de vidrio de color negro, de 30 mm de espesor, resistencia térmica 0,8 m²K/W, conductividad térmica 0,037 W/(mK).
Criterio de valoración económica: El precio no incluye el cielorraso.
Incluye: Corte y ajuste del aislamiento. Colocación del aislamiento.
Criterio de cómputo de proyecto: Superficie medida según documentación gráfica de Proyecto.
Criterio de cómputo de obra: Se medirá la superficie realmente ejecutada según especificaciones de Proyecto.

| Código | Ud | Descripción | Rendimiento | Precio | Importe |
|---|---|---|---|---|---|
| mt16lvi020j | m² | Colchoneta ligera de lana mineral Arena, de alta densidad, Arena Confort "ISOVER", revestido por una de sus caras con un velo de vidrio de color negro, de 30 mm de espesor, resistencia térmica 0,8 m²K/W, conductividad térmica 0,037 W/(mK), Euroclase A2-s1, d0 de reacción al fuego, capacidad de absorción de agua a corto plazo <=1 kg/m² y factor de resistencia a la difusión del vapor de agua 1. (material) | 1.05 | 2952.6 | 3100.230 |
| mo054 | h | Oficial montador de aislantes. (mano de obra) | 0.076 | 12241.03 | 930.318 |
| mo101 | h | Medio oficial montador de aislantes. (mano de obra) | 0.076 | 8905.02 | 676.782 |
| % | % | Herramientas | 2 % | 4707.330 | 94.147 |
|  |  | Costes directos |  |  | 4801.477 |

Residuos:
- colocación: mt16lvi020j; factor de residuo 0.048

## Recursos

**mt16lvi020j** m² Colchoneta ligera de lana mineral Arena
Datos técnicos: Coste energético 49.221 MJ; Emisión de CO2 2.407 kg; Código LER 17 06 04; Masa del elemento 1.2 kg; Volumen 0.002 m3
Residuos:
- embalaje: re170203 Plástico. (componente de residuo); rendimiento 0.024 kg; Código LER 17 02 03; Masa del elemento 1 kg; Volumen 0.001667 m3
