# Conducto de lana mineral

- Propiedad del archivo: CYPE INGENIEROS, S.A.
- Formato: FIEBDC-3/2002
- Ámbito geográfico: Argentina
- Divisa: ARS
- Costes indirectos: 3.00 %
- Gastos generales: 13.00 %
- Beneficio industrial: 6.00 %
- IVA: 21.00 %

## I Instalaciones

### IC Calefacción, refrigeración, climatización y agua caliente sanitaria

#### ICR Sistemas de conducción de aire

**ICR021** m² Conducto de lana mineral.
Conducto rectangular para la distribución de aire climatizado formado por panel rígido de alta densidad de lana de vidrio Climaver A2 Deco "ISOVER", de 25 mm de espesor, revestido con un complejo multicapa que actúa como barrera de vapor, color negro por el exterior y tejido NETO por el interior, resistencia térmica 0,78 m²K/W, conductividad térmica 0,032 W/(mK). Incluso codos, ramales a 45°, sellado de uniones con cola Climaver, embocaduras, soportes metálicos galvanizados, elementos de fijación, sellado de tramos con cinta Climaver Deco de aluminio, accesorios de montaje y piezas especiales.
Incluye: Replanteo del recorrido de los conductos. Marcado y posterior anclaje de los soportes de los conductos. Montaje y fijación de conductos. Sellado de las uniones. Comprobación de su correcto funcionamiento. Limpieza final.
Criterio de cómputo de proyecto: Superficie proyectada, según documentación gráfica de Proyecto, calculada como producto del perímetro exterior por la longitud del tramo, medida entre los ejes de los elementos o de los puntos a conectar, sin descontar las piezas especiales.
Criterio de cómputo de obra: Se medirá la superficie realmente ejecutada según especificaciones de Proyecto.

| Código | Ud | Descripción | Rendimiento | Precio | Importe |
|---|---|---|---|---|---|
| mt42coi015a | m² | Panel rígido de alta densidad de lana de vidrio Climaver A2 Deco "ISOVER", de 25 mm de espesor, revestido con un complejo multicapa que actúa como barrera de vapor, color negro por el exterior y tejido NETO por el interior, para la formación de conductos autoportantes para la distribución de aire en climatización, resistencia térmica 0,78 m²K/W, conductividad térmica 0,032 W/(mK), Euroclase A2-s1, d0 de reacción al fuego, con código de designación MW-EN 14303-T5-MV1. (material) | 1.150 | 11195.25 | 12874.54 |
| mt42coi020c | m | Cinta "Climaver Deco" de aluminio de 50 micras de espesor y 63 mm de ancho, con revestimiento exterior del complejo multicapa Deco, con adhesivo a base de resinas acrílicas, para el sellado de uniones de conductos de lana de vidrio "Climaver Deco". (material) | 1.500 | 342.96 | 514.44 |
| mt42coi030 | kg | Adhesivo vinílico en dispersión acuosa, Cola Climaver "ISOVER", para unión de conductos de lana de vidrio. (material) | 0.010 | 4646.24 | 46.46 |
| mt42con025 | Ud | Soporte metálico de acero galvanizado para sujeción a la losa de conducto rectangular de lana mineral para la distribución de aire en climatización. (material) | 0.500 | 1746.96 | 873.48 |
| mt42www011 | Ud | Repercusión, por m², de material auxiliar para fijación y confección de canalizaciones de aire en instalaciones de climatización. (material) | 0.100 | 5454.10 | 545.41 |
| mo012 | h | Oficial colocador de conductos de fibras minerales. (mano de obra) | 0.408 | 12241.03 | 4994.34 |
| mo083 | h | Medio oficial colocador de conductos de fibras minerales. (mano de obra) | 0.408 | 8905.02 | 3633.25 |
| % | % | Herramientas | 2 % | 23481.92 | 469.64 |
|  |  | Costes directos |  |  | 23951.56 |
