# Conducto flexible

- Propiedad del archivo: CYPE INGENIEROS, S.A.
- Formato: FIEBDC-3/2002
- Ámbito geográfico: Argentina
- Divisa: ARS
- Costes indirectos: 3.00 %
- Gastos generales: 13.00 %
- Beneficio industrial: 6.00 %
- IVA: 21.00 %

## I Instalaciones

### IC Calefacción, refrigeración, climatización y agua caliente sanitaria

#### ICR Sistemas de conducción de aire

**ICR025** m Conducto flexible.
Red de conductos flexibles de distribución de aire para climatización, constituida por caño flexible de 150 mm de diámetro, formado por un complejo de poliéster y aluminio con refuerzo de alambre tratado contra la oxidación en forma de espiral helicoidal. Incluso cinta de aluminio y elementos de fijación con una separación máxima de 1,50 m.
Incluye: Replanteo del recorrido del conducto y de la situación de los elementos de sujeción. Presentación de caños flexibles para conducción de aire. Colocación y fijación de caños flexibles para conducción de aire. Comprobación de su correcto funcionamiento.
Criterio de cómputo de proyecto: Longitud medida según documentación gráfica de Proyecto.
Criterio de cómputo de obra: Se medirá la longitud realmente ejecutada según especificaciones de Proyecto.

| Código | Ud | Descripción | Rendimiento | Precio | Importe |
|---|---|---|---|---|---|
| mt42ald967d | m | Caño flexible de 150 mm de diámetro, formado por un complejo de poliéster y aluminio con refuerzo de alambre tratado contra la oxidación en forma de espiral helicoidal; para conducción de aire en instalaciones de climatización. (material) | 1.050 | 3249.86 | 3412.35 |
| mt42con020 | m | Cinta autoadhesiva de aluminio, de 50 micras de espesor y 65 mm de ancho, a base de resinas acrílicas, para el sellado y fijación del aislamiento. (material) | 0.518 | 77.92 | 40.36 |
| mt42con135 | Ud | Brida y soporte para fijación de caños flexibles para conducción de aire en instalaciones de climatización. (material) | 0.700 | 615.12 | 430.58 |
| mo005 | h | Oficial instalador de equipos de climatización. (mano de obra) | 0.233 | 12241.03 | 2852.16 |
| mo104 | h | Medio oficial instalador de equipos de climatización. (mano de obra) | 0.233 | 8888.07 | 2070.92 |
| % | % | Herramientas | 2 % | 8806.37 | 176.13 |
|  |  | Costes directos |  |  | 8982.50 |
