# Conducto flexible

- Propiedad del archivo: CYPE INGENIEROS, S.A.
- Formato: FIEBDC-3/2002
- Ámbito geográfico: Argentina
- Divisa: ARS
- Costes indirectos: 3.00 %
- Gastos generales: 13.00 %
- Beneficio industrial: 6.00 %
- IVA: 21.00 %

## I Instalaciones

### IC Calefacción, refrigeración, climatización y agua caliente sanitaria

#### ICR Sistemas de conducción de aire

**ICR025** m Conducto flexible.
Red de conductos flexibles de distribución de aire para climatización, constituida por caño flexible de 160 mm de diámetro, Flexiver Clima "ISOVER", compuesto por un caño interior de un complejo de poliéster y aluminio con refuerzo de alambre tratado contra la oxidación en forma de espiral helicoidal Flexiver D, aislamiento de fieltro de lana de vidrio de 20 mm de espesor y recubrimiento exterior de un complejo de poliéster y aluminio reforzado. Incluso cinta de aluminio y elementos de fijación con una separación máxima de 1,50 m.
Incluye: Replanteo del recorrido del conducto y de la situación de los elementos de sujeción. Presentación de caños flexibles para conducción de aire. Colocación y fijación de caños flexibles para conducción de aire. Comprobación de su correcto funcionamiento.
Criterio de cómputo de proyecto: Longitud medida según documentación gráfica de Proyecto.
Criterio de cómputo de obra: Se medirá la longitud realmente ejecutada según especificaciones de Proyecto.

| Código | Ud | Descripción | Rendimiento | Precio | Importe |
|---|---|---|---|---|---|
| mt42coi130d | m | Caño flexible de 160 mm de diámetro, Flexiver Clima "ISOVER", compuesto por un caño interior de un complejo de poliéster y aluminio con refuerzo de alambre tratado contra la oxidación en forma de espiral helicoidal Flexiver D, aislamiento de fieltro de lana de vidrio de 20 mm de espesor y recubrimiento exterior de un complejo de poliéster y aluminio reforzado; para conducción de aire en instalaciones de climatización. (material) | 1.050 | 2439.99 | 2561.99 |
| mt42con020 | m | Cinta autoadhesiva de aluminio, de 50 micras de espesor y 65 mm de ancho, a base de resinas acrílicas, para el sellado y fijación del aislamiento. (material) | 0.553 | 77.92 | 43.09 |
| mt42con135 | Ud | Brida y soporte para fijación de caños flexibles para conducción de aire en instalaciones de climatización. (material) | 0.700 | 615.12 | 430.58 |
| mo005 | h | Oficial instalador de equipos de climatización. (mano de obra) | 0.245 | 12241.03 | 2999.05 |
| mo104 | h | Medio oficial instalador de equipos de climatización. (mano de obra) | 0.245 | 8888.07 | 2177.58 |
| % | % | Herramientas | 2 % | 8212.29 | 164.25 |
|  |  | Costes directos |  |  | 8376.54 |
