# Aislamiento térmico bajo losa, con mortero proyectado

- Propiedad del archivo: CYPE INGENIEROS, S.A.
- Formato: FIEBDC-3/2002
- Ámbito geográfico: Argentina
- Divisa: ARS
- Costes indirectos: 3.00 %
- Gastos generales: 13.00 %
- Beneficio industrial: 6.00 %
- IVA: 21.00 %

## N Aislamientos e impermeabilizaciones

### NA Aislamientos térmicos

#### NAD Losas

**NAD020** m² Aislamiento térmico bajo losa, con mortero proyectado.
Aislamiento térmico bajo losa, con mortero de lana de roca, aislante térmico y acústico Banroc Termo "ISOVER", aplicado mecánicamente.
Incluye: Protección de los elementos del entorno que puedan verse afectados durante los trabajos de proyección del aislamiento. Aplicación del mortero termoaislante.
Criterio de cómputo de proyecto: Superficie medida según documentación gráfica de Proyecto.
Criterio de cómputo de obra: Se medirá la superficie realmente ejecutada según especificaciones de Proyecto.

| Código | Ud | Descripción | Rendimiento | Precio | Importe |
|---|---|---|---|---|---|
| mt16lri025c | kg | Mortero de lana de roca, aislante térmico y acústico Banroc Termo "ISOVER", compuesto por lana de roca, cemento y aditivos, para aplicar mediante proyección mecánica. (material) | 6.300 | 963.70 | 6071.31 |
| mq08mpa030 | h | Equipo para proyección de productos aislantes. (maquinaria) | 0.238 | 4387.09 | 1044.13 |
| mo030 | h | Oficial aplicador de productos aislantes. (mano de obra) | 0.118 | 11912.66 | 1405.69 |
| mo068 | h | Medio oficial aplicador de productos aislantes. (mano de obra) | 0.118 | 8905.02 | 1050.79 |
| % | % | Herramientas | 2 % | 9571.92 | 191.44 |
|  |  | Costes directos |  |  | 9763.36 |
