# Rehabilitación energética de techo plano no transitable. Sistema "ISOVER"

- Propiedad del archivo: CYPE INGENIEROS, S.A.
- Formato: FIEBDC-3/2002
- Ámbito geográfico: Argentina
- Divisa: ARS
- Costes indirectos: 3.00 %
- Gastos generales: 13.00 %
- Beneficio industrial: 6.00 %
- IVA: 21.00 %

## Z Rehabilitación energética

### ZH Cerramientos horizontales: adición de aislamiento térmico

#### ZHA Sistemas de aislamiento por el exterior de techo plano

**ZHA011** m² Rehabilitación energética de techo plano no transitable. Sistema "ISOVER".
Rehabilitación energética de techo plano no transitable. Sistema "ISOVER". AISLAMIENTO TÉRMICO: panel rígido de lana de roca hidrofugada, Ixxo LC "ISOVER", revestido por una de sus caras con asfalto oxidado y film de polipropileno termofusible, de 40 mm de espesor, resistencia térmica 1 m²K/W, conductividad térmica 0,04 W/(mK), fijado mecánicamente al soporte; IMPERMEABILIZACIÓN: tipo monocapa, adherida, formada por membrana preelaborada de betún modificado con plastómero APP, masa nominal 3 kg/m², con armadura de fieltro de poliéster reforzado y estabilizado de 150 g/m².
Incluye: Revisión de la superficie soporte en la que se realiza la fijación del aislamiento de acuerdo con las exigencias de la técnica a emplear. Corte, ajuste y colocación del aislamiento con fijaciones mecánicas. Limpieza y preparación de la superficie. Colocación de la impermeabilización.
Criterio de cómputo de proyecto: Superficie medida según documentación gráfica de Proyecto.
Criterio de cómputo de obra: Se medirá la superficie realmente ejecutada según especificaciones de Proyecto.

| Código | Ud | Descripción | Rendimiento | Precio | Importe |
|---|---|---|---|---|---|
| mt16lri030va | m² | Panel rígido de lana de roca hidrofugada, Ixxo LC "ISOVER", revestido por una de sus caras con asfalto oxidado y film de polipropileno termofusible, de 40 mm de espesor, resistencia térmica 1 m²K/W, conductividad térmica 0,04 W/(mK), Euroclase F de reacción al fuego. (material) | 1.050 | 8447.69 | 8870.07 |
| mt16aaa020ag | Ud | Fijación mecánica para paneles aislantes de lana mineral, colocados directamente sobre la superficie soporte. (material) | 5.000 | 82.02 | 410.10 |
| mt14lga040o | m² | Membrana preelaborada de betún modificado con plastómero APP, de 3,5 mm de espesor, masa nominal 5 kg/m², con armadura de fieltro de poliéster reforzado y estabilizado de 150 g/m², con autoprotección mineral de color verde. (material) | 1.100 | 2354.86 | 2590.35 |
| mo054 | h | Oficial montador de aislantes. (mano de obra) | 0.118 | 12241.03 | 1444.44 |
| mo101 | h | Medio oficial montador de aislantes. (mano de obra) | 0.118 | 8905.02 | 1050.79 |
| mo029 | h | Oficial aplicador de membranas impermeabilizantes preelaboradas. (mano de obra) | 0.094 | 11912.66 | 1119.79 |
| mo067 | h | Medio oficial aplicador de membranas impermeabilizantes preelaboradas. (mano de obra) | 0.094 | 8905.02 | 837.07 |
| % | % | Herramientas | 2 % | 16322.61 | 326.45 |
|  |  | Costes directos |  |  | 16649.06 |
