# Manguito para conducto flexible

- Propiedad del archivo: CYPE Ingenieros S.A.
- Formato: FIEBDC-3/2016
- Programa: Generador de precios de la construcción. CYPE Ingenieros, S.A.
- Fecha: 16/05/2024
- Ámbito geográfico: Argentina
- Divisa: ARS
- Costes indirectos: 3 %
- Gastos generales: 13 %
- Beneficio industrial: 6 %
- IVA: 21 %

## I Instalaciones

### IC Calefacción, refrigeración, climatización y agua caliente sanitaria

#### ICR Sistemas de conducción de aire

**ICR026** Ud Manguito para conducto flexible.
Manguito de chapa galvanizada Manguito Corona "ISOVER", de 102 mm de diámetro, para la fijación de caño flexible de la gama Flexiver a conductos de climatización de la gama Climaver. Incluso cinta de aluminio y elementos de fijación.
Incluye: Colocación y fijación de las piezas especiales a la red de conductos.
Criterio de cómputo de proyecto: Número de unidades previstas, según documentación gráfica de Proyecto.
Criterio de cómputo de obra: Se medirá el número de unidades realmente ejecutadas según especificaciones de Proyecto.

| Código | Ud | Descripción | Rendimiento | Precio | Importe |
|---|---|---|---|---|---|
| mt42coi135h | Ud | Manguito de chapa galvanizada Manguito Corona "ISOVER", de 102 mm de diámetro, para la fijación de caño flexible de la gama Flexiver a conductos de climatización de la gama Climaver. (material) | 1.05 | 1763.35 | 1851.518 |
| mt42con020 | m | Cinta autoadhesiva de aluminio, de 50 micras de espesor y 65 mm de ancho, a base de resinas acrílicas, para el sellado y fijación del aislamiento. (material) | 0.352 | 77.92 | 27.428 |
| mt42con135 | Ud | Brida y soporte para fijación de caños flexibles para conducción de aire en instalaciones de climatización. (material) | 0.7 | 615.12 | 430.584 |
| mo005 | h | Oficial instalador de equipos de climatización. (mano de obra) | 0.117 | 12241.03 | 1432.201 |
| mo104 | h | Medio oficial instalador de equipos de climatización. (mano de obra) | 0.117 | 8888.07 | 1039.904 |
| % | % | Herramientas | 2 % | 4781.635 | 95.633 |
|  |  | Costes directos |  |  | 4877.268 |

Residuos:
- colocación: mt42con020; factor de residuo 0.048

## Recursos

**mt42con020** m Cinta autoadhesiva de aluminio
Datos técnicos: Coste energético 3.059 MJ; Emisión de CO2 0.214 kg; Código LER 17 04 02; Masa del elemento 0.023 kg; Volumen 0.000015 m3
Residuos:
- embalaje: re170203 Plástico. (componente de residuo); rendimiento 0.005 kg; Código LER 17 02 03; Masa del elemento 1 kg; Volumen 0.001667 m3
