# Trampilla para cielorraso continuo de placas de yeso laminado. Sistema "KNAUF"

- Propiedad del archivo: CYPE INGENIEROS, S.A.
- Formato: FIEBDC-3/2002
- Ámbito geográfico: Argentina
- Divisa: ARS
- Costes indirectos: 3.00 %
- Gastos generales: 13.00 %
- Beneficio industrial: 6.00 %
- IVA: 21.00 %

## R Revestimientos

### RT Cielorrasos en interiores

#### RTC Continuos, de placas de yeso laminado

**RTC021** Ud Trampilla para cielorraso continuo de placas de yeso laminado. Sistema "KNAUF".
Trampilla de registro gama Metálica, Metálica con llave, sistema E101 "KNAUF", de 600x600 mm, formada por marco de aluminio y puerta de aluminio, para cielorraso continuo de placas de yeso laminado. Incluso accesorios de montaje.
Incluye: Marcado y corte de la placa de yeso laminado. Colocación de la trampilla. Resolución de encuentros y puntos singulares.
Criterio de cómputo de proyecto: Número de unidades previstas, según documentación gráfica de Proyecto.
Criterio de cómputo de obra: Se medirá el número de unidades realmente colocadas según especificaciones de Proyecto.

| Código | Ud | Descripción | Rendimiento | Precio | Importe |
|---|---|---|---|---|---|
| mt12ppk060cabaae | Ud | Trampilla de registro gama Metálica, Metálica con llave, sistema E101 "KNAUF", de 600x600 mm, formada por marco de aluminio y puerta de aluminio. (material) | 1.000 | 354.05 | 354.05 |
| op00fre010 |  | Fresadora. | 0.100 | 0.00 | 0.00 |
| mo015 | h | Oficial colocador de cielorrasos. (mano de obra) | 0.324 | 12241.03 | 3966.09 |
| mo082 | h | Medio oficial colocador de cielorrasos. (mano de obra) | 0.162 | 8905.02 | 1442.61 |
| % | % | Herramientas | 2 % | 5762.75 | 115.26 |
|  |  | Costes directos |  |  | 5878.01 |
