# Trampilla para cielorraso continuo de placas de yeso laminado. Sistema "KNAUF"

- Propiedad del archivo: CYPE Ingenieros S.A.
- Formato: FIEBDC-3/2016
- Programa: Generador de precios de la construcción. CYPE Ingenieros, S.A.
- Fecha: 16/05/2024
- Ámbito geográfico: Argentina
- Divisa: ARS
- Costes indirectos: 3 %
- Gastos generales: 13 %
- Beneficio industrial: 6 %
- IVA: 21 %

## R Revestimientos

### RT Cielorrasos en interiores

#### RTC Continuos, de placas de yeso laminado

**RTC021** Ud Trampilla para cielorraso continuo de placas de yeso laminado. Sistema "KNAUF".
Trampilla de registro gama Especial, Revo Cleaneo 12/25 Q, sistema E112.c "KNAUF", de 301x301, formada por marco de aluminio y puerta de placa de yeso laminado con perforaciones cuadradas 12/25 Q, Cleaneo Akustik Cuadrada, de 12,5 mm de espesor, para cielorraso continuo de placas de yeso laminado. Incluso accesorios de montaje.
Incluye: Marcado y corte de la placa de yeso laminado. Colocación de la trampilla. Resolución de encuentros y puntos singulares.
Criterio de cómputo de proyecto: Número de unidades previstas, según documentación gráfica de Proyecto.
Criterio de cómputo de obra: Se medirá el número de unidades realmente colocadas según especificaciones de Proyecto.

| Código | Ud | Descripción | Rendimiento | Precio | Importe |
|---|---|---|---|---|---|
| mt12ppk065pe | m² | Trampilla de registro gama Especial, Revo Cleaneo 12/25 Q, sistema E112.c "KNAUF", de 301x301, formada por marco de aluminio y puerta de placa de yeso laminado con perforaciones cuadradas 12/25 Q, Cleaneo Akustik Cuadrada, de 12,5 mm de espesor. (material) | 1 | 591.47 | 591.470 |
| mo015 | h | Oficial colocador de cielorrasos. (mano de obra) | 0.324 | 12241.03 | 3966.094 |
| mo082 | h | Medio oficial colocador de cielorrasos. (mano de obra) | 0.162 | 8905.02 | 1442.613 |
| % | % | Herramientas | 2 % | 6000.177 | 120.004 |
|  |  | Costes directos |  |  | 6120.181 |

## Recursos

**mt12ppk065pe** m² Trampilla de registro gama Especial
Datos técnicos: Coste energético 679.881 MJ; Emisión de CO2 49.355 kg
Residuos:
- embalaje: re170203 Plástico. (componente de residuo); rendimiento 0.015 kg; Código LER 17 02 03; Masa del elemento 1 kg; Volumen 0.001667 m3
