# Trampilla para cielorraso continuo de placas de yeso laminado. Sistema "KNAUF"

- Propiedad del archivo: CYPE Ingenieros S.A.
- Formato: FIEBDC-3/2016
- Programa: Generador de precios de la construcción. CYPE Ingenieros, S.A.
- Fecha: 16/05/2024
- Ámbito geográfico: Argentina
- Divisa: ARS
- Costes indirectos: 3 %
- Gastos generales: 13 %
- Beneficio industrial: 6 %
- IVA: 21 %

## R Revestimientos

### RT Cielorrasos en interiores

#### RTC Continuos, de placas de yeso laminado

**RTC021** Ud Trampilla para cielorraso continuo de placas de yeso laminado. Sistema "KNAUF".
Trampilla de registro gama Matafuego, Matafuego Tec EI 90 37,5, sistema E154.a "KNAUF", de 600x600 mm, formada por marco de acero y puerta de placa de yeso laminado (3 matafuego (DF), de 12,5 mm de espesor cada placa), para cielorraso continuo de placas de yeso laminado. Incluso accesorios de montaje.
Incluye: Marcado y corte de la placa de yeso laminado. Colocación de la trampilla. Resolución de encuentros y puntos singulares.
Criterio de cómputo de proyecto: Número de unidades previstas, según documentación gráfica de Proyecto.
Criterio de cómputo de obra: Se medirá el número de unidades realmente colocadas según especificaciones de Proyecto.

| Código | Ud | Descripción | Rendimiento | Precio | Importe |
|---|---|---|---|---|---|
| mt12ppk060dmjpbe | Ud | Trampilla de registro gama Matafuego, Matafuego Tec EI 90 37,5, sistema E154.a "KNAUF", de 600x600 mm, formada por marco de acero y puerta de placa de yeso laminado (3 matafuego (DF), de 12,5 mm de espesor cada placa). (material) | 1 | 3330.36 | 3330.360 |
| mo015 | h | Oficial colocador de cielorrasos. (mano de obra) | 0.324 | 12241.03 | 3966.094 |
| mo082 | h | Medio oficial colocador de cielorrasos. (mano de obra) | 0.162 | 8905.02 | 1442.613 |
| % | % | Herramientas | 2 % | 8739.067 | 174.781 |
|  |  | Costes directos |  |  | 8913.848 |

## Recursos

**mt12ppk060dmjpbe** Ud Trampilla de registro gama Matafuego
Datos técnicos: Coste energético 77.429 MJ; Emisión de CO2 3.967 kg
Residuos:
- embalaje: re150101 Envases de papel y cartón. (componente de residuo); rendimiento 0.086 kg; Código LER 15 01 01; Masa del elemento 1 kg; Volumen 0.001333 m3
