# Fachada ligera de placas. Sistema Passivhaus "KNAUF"

- Propiedad del archivo: CYPE Ingenieros S.A.
- Formato: FIEBDC-3/2016
- Programa: Generador de precios de la construcción. CYPE Ingenieros, S.A.
- Fecha: 16/05/2024
- Ámbito geográfico: Argentina
- Divisa: ARS
- Costes indirectos: 3 %
- Gastos generales: 13 %
- Beneficio industrial: 6 %
- IVA: 21 %

## F Fachadas y tabiques

### FL Fachadas ligeras

#### FLY Sistemas de fachada ligera

**FLY015** m² Fachada ligera de placas. Sistema Passivhaus "KNAUF".
Fachada ligera de placas. Sistema Passivhaus "KNAUF", formado por: ESTRUCTURA EXTERIOR: estructura metálica de acero Z4 (Z450) galvanizado especial de canales horizontales de 100/40/0,7 mm GRC 0,70 y montantes verticales de 100/50/1 mm GRC 1 con una modulación de 600 mm y disposición normal "N"; PLACA EXTERIOR: una placa de cemento (una placa tipo Aquapanel Outdoor, de 12,5 mm de espesor); AISLAMIENTO INTERMEDIO: panel de lana de vidrio, no revestido, suministrado en rollos, Ultracoustic Plus R "KNAUF INSULATION", de 100 mm de espesor, entre montantes; LÁMINA INTERIOR PARA EL CONTROL DEL VAPOR: lámina de difusión variable, de polietileno y poliamida reforzada con fibras de polietileno tereftalato (PET), Siga Majrex "SIGA", de 0,3 mm de espesor y 150 g/m²; PLACA INTERMEDIA: una placa de yeso laminado (una placa tipo Standard (A), de 12,5 mm de espesor); ESTRUCTURA INTERIOR: estructura metálica de acero galvanizado de canales horizontales de 48/30 y montantes verticales de 48/35 con una modulación de 600 mm y disposición normal "N"; AISLAMIENTO INTERIOR: panel de lana de vidrio, no revestido, suministrado en rollos, Ultracoustic Plus R "KNAUF INSULATION", de 50 mm de espesor, entre montantes; PLACAS INTERIORES: dos placas de yeso laminado (dos placas tipo Standard (A), de 12,5 mm de espesor cada placa); AISLAMIENTO EXTERIOR: panel de lana de vidrio, no revestido, suministrado en rollos, Naturoll 032 "KNAUF INSULATION", de 160 mm de espesor, fijado mecánicamente; LÁMINA EXTERIOR PARA EL CONTROL DEL VAPOR: lámina altamente transpirable, impermeable al agua de lluvia, de poliéster, Homeseal LDS 0,02 UV "KNAUF INSULATION", de 0,2 mm de espesor y 270 g/m²; REVESTIMIENTO EXTERIOR DE FACHADA VENTILADA: de placas de cemento Portland Aquapanel Outdoor "KNAUF" de 12,5x1200x2400 mm, revestidas con una capa de fibra de vidrio embebida en ambas caras, colocación con tornillos, mediante el sistema Aquapanel WL122C.es "KNAUF" con DAU nº 12/074 C, sobre subestructura soporte de acero galvanizado de canales horizontales de 50/40/0,7 mm GRC 0,70 y montantes verticales de 50/50/0,70 mm GRC 0,70 con una modulación de 600 mm; impermeabilización con lámina altamente transpirable, impermeable al agua de lluvia, Tyvek StuccoWrap, capa base de mortero Aquapanel Outdoor, sobre imprimación GRC, armado con malla de fibra de vidrio Aquapanel Outdoor y capa de acabado de mortero GRC acabado pétreo, sobre imprimación Fondo Pétreo GRC. Incluso bandas acústicas; pasta de agarre Perlfix "KNAUF"; pasta Jointfiller 24H "KNAUF" y cinta "KNAUF"; cinta autoadhesiva Siga Sicrall "KNAUF INSULATION" para sellado de juntas; cinta autoadhesiva, Fentrim 20 "SIGA" y cinta autoadhesiva Fentrim IS 20 "SIGA", para el sellado de encuentros perimetrales; escuadras de sustentación y de retención para la fijación de la subestructura soporte, tornillería para la fijación de las placas, fijaciones para el anclaje de los perfiles, mortero Aquapanel Outdoor "KNAUF" y cinta Aquapanel "KNAUF", para el tratamiento de juntas, perfil de PVC con malla de fibra de vidrio antiálcalis, "KNAUF", para remate de dinteles, y cinta adhesiva de doble cara para la fijación de la lámina altamente transpirable.
Criterio de valoración económica: El precio incluye la resolución de huecos de fachada.
Incluye: Replanteo de la estructura metálica en suelo y techo. Nivelación y limpieza de la base. Colocación de la banda acústica. Fijación de la estructura metálica exterior. Paso de instalaciones. Corte de las placas. Colocación y atornillado a la estructura de las placas exteriores. Tratamiento de juntas entre placas exteriores. Corte y preparación del aislamiento. Colocación del aislamiento intermedio. Fijación a la estructura de las placas intermedias. Colocación y fijación de la lámina interior para el control del vapor. Sellado de la lámina interior para el control del vapor. Resolución de encuentros. Fijación de la estructura metálica interior. Colocación del aislamiento interior. Colocación y atornillado a la estructura de las placas interiores. Tratamiento de juntas entre placas interiores. Fijación del aislamiento exterior. Fijación de las escuadras al soporte base. Colocación de la lámina exterior para el control del vapor. Sellado de la lámina exterior para el control del vapor. Fijación de la subestructura soporte a la hoja principal y a la losa. Colocación y atornillado de las placas a la subestructura soporte. Tratamiento de juntas. Realización de todos los trabajos necesarios para la resolución de los huecos. Colocación del perfil de remate para el bota-aguas. Colocación del perfil para remate de dinteles. Aplicación de la capa de imprimación. Extendido de la capa de mortero base y colocación de la malla de refuerzo. Aplicación de la capa de imprimación. Colocación del perfil de protección para la capa de acabado. Aplicación de la capa de mortero.
Criterio de cómputo de proyecto: Superficie medida según documentación gráfica de Proyecto, sin duplicar esquinas ni encuentros, deduciendo los huecos de superficie mayor de 2 m².
Criterio de cómputo de obra: Se medirá la superficie realmente ejecutada según especificaciones de Proyecto, sin duplicar esquinas ni encuentros, deduciendo los huecos de superficie mayor de 2 m², añadiendo a cambio la superficie de la parte interior del hueco, correspondiente al desarrollo de jambas y dinteles.

| Código | Ud | Descripción | Rendimiento | Precio | Importe |
|---|---|---|---|---|---|
| mt15kbv050d | m² | Lámina altamente transpirable, impermeable al agua de lluvia, de poliéster, Homeseal LDS 0,02 UV "KNAUF INSULATION", de 0,2 mm de espesor y 270 g/m², 0,02 m de espesor de aire equivalente frente a la difusión de vapor de agua, Euroclase B-s1, d0 de reacción al fuego, con resistencia a los rayos UV, rango de temperatura de trabajo de -30 a 80°C. (material) | 1.1 | 2669.63 | 2936.593 |
| mt16lki050a | m² | Panel de lana de vidrio, no revestido, suministrado en rollos, Naturoll 032 "KNAUF INSULATION", de 160 mm de espesor, con certificado de calidad del aire interior Eurofins Gold, resistencia térmica 5 m²K/W, conductividad térmica 0,032 W/(mK), Euroclase A1 de reacción al fuego, con código de designación MW-EN 13162-T4-WS-WL(P)-AFr5, de aplicación como aislante térmico y acústico en tabiques y trasdosados de yeso laminado, cerramientos verticales y tabiques divisorios de mampostería. Las resinas empleadas en la fabricación no contienen formaldehído ni fenoles (E-Technology). (material) | 1 | 8492.8 | 8492.800 |
| mt16aaa020ab | Ud | Fijación mecánica para paneles aislantes de lana mineral, colocados directamente sobre la superficie soporte. (material) | 4 | 82.02 | 328.080 |
| mt12pak060g | kg | Mortero de juntas Aquapanel Outdoor "KNAUF", color gris. (material) | 1.2 | 23.63 | 28.356 |
| mt12pak050d | m | Cinta de juntas Aquapanel "KNAUF". (material) | 4.2 | 4.43 | 18.606 |
| mt12pak040v | Ud | Tornillo autoperforante Aquapanel Maxi TB "KNAUF" 4,2x25. (material) | 40 | 0.16 | 6.400 |
| mt12pak010n | m² | Placa de cemento Portland Aquapanel Outdoor "KNAUF" de 12,5x1200x2400 mm, revestida con una capa de fibra de vidrio embebida en ambas caras. (material) | 2.1 | 237.9 | 499.590 |
| mt12pck020d | m | Banda acústica de dilatación, autoadhesiva, de espuma de poliuretano de celdas cerradas "KNAUF", de 3,2 mm de espesor y 95 mm de ancho, resistencia térmica 0,10 m²K/W, conductividad térmica 0,032 W/(mK). (material) | 2.2 | 5.42 | 11.924 |
| mt12psg220 | Ud | Fijación compuesta por tarugo y tornillo 5x27. (material) | 5.51 | 0.77 | 4.243 |
| mt12pak020c | m | Canal 100/40/0,7 mm GRC 0,7 "KNAUF" de acero Z4 (Z450) galvanizado especial, para sistema Aquapanel Outdoor. (material) | 0.7 | 46.1 | 32.270 |
| mt12pak030ib | m | Montante 100/50/1 mm GRC 1 "KNAUF" de acero Z4 (Z450) galvanizado especial, para sistema Aquapanel Outdoor. (material) | 2 | 74.33 | 148.660 |
| mt16lki020bea | m² | Panel de lana de vidrio, no revestido, suministrado en rollos, Ultracoustic Plus R "KNAUF INSULATION", de 100 mm de espesor, con certificado de calidad del aire interior Eurofins Gold, resistencia térmica 2,85 m²K/W, conductividad térmica 0,035 W/(mK), Euroclase A1 de reacción al fuego, con código de designación MW-EN 13162-T4-WS-WL(P)-AFr5, de aplicación como aislante térmico y acústico en tabiques y trasdosados de yeso laminado, cerramientos verticales y tabiques divisorios de mampostería. Las resinas empleadas en la fabricación no contienen formaldehído ni fenoles (E-Technology). (material) | 1 | 2694.32 | 2694.320 |
| mt12ppk010aa | m² | Placa de yeso laminado A / - 1200 / longitud / 12,5 / con los bordes longitudinales afinados, Standard "KNAUF"; Euroclase A2-s1, d0 de reacción al fuego. (material) | 3.15 | 49.2 | 154.980 |
| mt15kbv055a | m² | Lámina de difusión variable, de polietileno y poliamida reforzada con fibras de polietileno tereftalato (PET), Siga Majrex "SIGA", de 0,3 mm de espesor y 150 g/m², de 0,8 a 35 m de espesor de aire equivalente frente a la difusión de vapor de agua, Euroclase E de reacción al fuego, con resistencia a los rayos UV de 3 meses, rango de temperatura de trabajo de -40 a 80°C. (material) | 1 | 1253.86 | 1253.860 |
| mt15kbv060h | m | Cinta autoadhesiva, Siga Sicrall "KNAUF INSULATION", con adhesivo acrílico sin disolventes y película de separación de papel siliconado, 8 m de espesor de aire equivalente frente a la difusión de vapor de agua, con resistencia a los rayos UV, rango de temperatura de trabajo de -30 a 80°C. (material) | 1 | 283.61 | 283.610 |
| mt15kbv065a | m | Cinta autoadhesiva, Fentrim 20 "SIGA", 0,02 m de espesor de aire equivalente frente a la difusión de vapor de agua, Euroclase E de reacción al fuego. (material) | 0.7 | 1074.75 | 752.325 |
| mt15kbv065b | m | Cinta autoadhesiva, Fentrim IS 20 "SIGA", 0,02 m de espesor de aire equivalente frente a la difusión de vapor de agua, Euroclase E de reacción al fuego. (material) | 2 | 597.08 | 1194.160 |
| mt12pck020b | m | Banda acústica de dilatación, autoadhesiva, de espuma de poliuretano de celdas cerradas "KNAUF", de 3,2 mm de espesor y 50 mm de ancho, resistencia térmica 0,10 m²K/W, conductividad térmica 0,032 W/(mK). (material) | 1.2 | 2.93 | 3.516 |
| mt12pfk020b | m | Canal 48/30 "KNAUF" de acero galvanizado. (material) | 0.7 | 16.09 | 11.263 |
| mt12pfk010b | m | Montante 48/35 "KNAUF" de acero galvanizado. (material) | 2 | 19.42 | 38.840 |
| mt16lki020baa | m² | Panel de lana de vidrio, no revestido, suministrado en rollos, Ultracoustic Plus R "KNAUF INSULATION", de 50 mm de espesor, con certificado de calidad del aire interior Eurofins Gold, resistencia térmica 1,4 m²K/W, conductividad térmica 0,035 W/(mK), Euroclase A1 de reacción al fuego, con código de designación MW-EN 13162-T4-WS-WL(P)-AFr5, de aplicación como aislante térmico y acústico en tabiques y trasdosados de yeso laminado, cerramientos verticales y tabiques divisorios de mampostería. Las resinas empleadas en la fabricación no contienen formaldehído ni fenoles (E-Technology). (material) | 1 | 1302.38 | 1302.380 |
| mt12ptk010cc | Ud | Tornillo autoperforante TN "KNAUF" 3,5x25. (material) | 7 | 0.11 | 0.770 |
| mt12ptk010cf | Ud | Tornillo autoperforante TN "KNAUF" 3,5x45. (material) | 15 | 0.17 | 2.550 |
| mt12pck010a | m | Cinta microperforada de papel "KNAUF" de 50 mm de ancho. (material) | 1.6 | 0.53 | 0.848 |
| mt12pik010e | kg | Pasta de juntas Jointfiller 24H "KNAUF", Euroclase A2-s1, d0 de reacción al fuego, rango de temperatura de trabajo de 5 a 30°C, para aplicación manual con cinta de juntas. (material) | 0.5 | 11.07 | 5.535 |
| mt12pik015d | kg | Pasta de agarre Perlfix "KNAUF", de fraguado rápido (30 minutos), Euroclase A1 de reacción al fuego, rango de temperatura de trabajo de 5 a 30°C, para aplicación manual. (material) | 0.1 | 5.34 | 0.534 |
| mt12pak150x | Ud | Escuadra de sustentación "KNAUF", de acero galvanizado, de 107x65x80x2 mm. (material) | 0.46 | 18.7 | 8.602 |
| mt12pak150E | Ud | Escuadra de retención "KNAUF", de acero galvanizado, de 57x65x80x2 mm. (material) | 1.39 | 11.7 | 16.263 |
| mt12pak020a | m | Canal 50/40/0,7 mm GRC 0,7 "KNAUF" de acero Z4 (Z450) galvanizado especial, para sistema Aquapanel Outdoor. (material) | 0.35 | 33.23 | 11.631 |
| mt12pak030ga | m | Montante 50/50/0,7 mm GRC 0,7 "KNAUF" de acero Z4 (Z450) galvanizado especial, para sistema Aquapanel Outdoor. (material) | 2 | 39.55 | 79.100 |
| mt15mkv010 | m² | Lámina altamente transpirable impermeable al agua de lluvia, de polietileno tejido no hilado, Tyvek StuccoWrap "KNAUF", de 0,22 mm de espesor y 82 g/m², de 0,03 m de espesor de aire equivalente frente a la difusión de vapor de agua, (Euroclase E de reacción al fuego), para colocar en sistemas de cerramientos y revestimientos de fachadas Aquapanel, suministrada en rollos de 1,50x75 m. (material) | 1.1 | 1793.29 | 1972.619 |
| mt12pak041d | Ud | Tornillo autotaladrante de acero inoxidable AISI 304, JT4-6 5,5x22 "KNAUF", con cabeza hexagonal; para fijación de los perfiles de montaje sobre las escuadras de sustentación. (material) | 2.78 | 5.94 | 16.513 |
| mt12pak041a | Ud | Tornillo autotaladrante de acero inoxidable AISI 304, JT4-4 4,8x19 "KNAUF", con cabeza hexagonal; para fijación de los perfiles de montaje sobre las escuadras de retención. (material) | 0.92 | 4.31 | 3.965 |
| mt12pak100g | m² | Malla de fibra de vidrio Aquapanel Outdoor "KNAUF", color blanco. (material) | 1.1 | 19.2 | 21.120 |
| mt12pak090g | kg | Mortero Aquapanel Outdoor "KNAUF", color blanco. (material) | 6.3 | 15.56 | 98.028 |
| mt12pak085d | l | Imprimación incolora al siloxano GRC "KNAUF". (material) | 0.2 | 40.2 | 8.040 |
| mt12pak120 | kg | Imprimación a base de copolímeros acrílicos modificados Fondo Pétreo GRC "KNAUF", color a elegir, para mortero de acabado pétreo. (material) | 0.14 | 37.98 | 5.317 |
| mt12pak130 | kg | Mortero GRC "KNAUF", a base de copolímeros acrílicos modificados con siloxano, acabado pétreo, color a elegir. (material) | 0.4 | 42.21 | 16.884 |
| mt28fvk030 | m | Perfil de PVC con malla de fibra de vidrio antiálcalis, "KNAUF", para remate de dinteles, suministrado en barras de 2,5 m de longitud. (material) | 0.17 | 9.89 | 1.681 |
| mt15pdw100a | m | Cinta adhesiva de doble cara, con adhesivo acrílico, de 50 mm de ancho, con resistencia a los rayos UV, rango de temperatura de trabajo de -20 a 100°C, suministrada en rollos de 50 m de longitud. (material) | 1.5 | 445.36 | 668.040 |
| mo054 | h | Oficial montador de aislantes. (mano de obra) | 1.015 | 12241.03 | 12424.645 |
| mo101 | h | Medio oficial montador de aislantes. (mano de obra) | 0.811 | 8905.02 | 7221.971 |
| mo053 | h | Oficial montador de mamparas y sistemas de placas. (mano de obra) | 1.664 | 12241.03 | 20369.074 |
| mo100 | h | Medio oficial montador de mamparas y sistemas de placas. (mano de obra) | 1.79 | 8905.02 | 15939.986 |
| mo052 | h | Oficial montador de sistemas de fachadas prefabricadas. (mano de obra) | 0.692 | 12241.03 | 8470.793 |
| mo099 | h | Medio oficial montador de sistemas de fachadas prefabricadas. (mano de obra) | 0.692 | 8905.02 | 6162.274 |
| % | % | Herramientas | 2 % | 93723.559 | 1874.471 |
|  |  | Costes directos |  |  | 95598.030 |

Residuos:
- colocación: mt15kbv050d; factor de residuo 0.0587778
- colocación: mt16lki050a; factor de residuo 0.024
- colocación: mt12pak060g Mortero de juntas Aquapanel Outdoor "KNAUF", color gris; factor de residuo 0.07
- colocación: mt12pak050d Cinta de juntas Aquapanel "KNAUF"; factor de residuo 0.055
- colocación: mt12pak040v Tornillo autoperforante Aquapanel Maxi TB "KNAUF" 4,2x25; factor de residuo 0.00533333
- colocación: mt12pak010n; factor de residuo 0.0248
- colocación: mt12pck020d; factor de residuo 0.06
- colocación: mt12pak020c Canal 100/40/0,7 mm GRC 0,7 "KNAUF" de acero Z4 (Z450) galvanizado especial, para sistema Aquapanel Outdoor; factor de residuo 0.00859524
- colocación: mt12pak030ib Montante 100/50/1 mm GRC 1 "KNAUF" de acero Z4 (Z450) galvanizado especial, para sistema Aquapanel Outdoor; factor de residuo 0.0053
- colocación: mt16lki020bea; factor de residuo 0.048
- colocación: mt12ppk010aa; factor de residuo 0.018
- colocación: mt15kbv055a; factor de residuo 0.035
- colocación: mt15kbv060h; factor de residuo 0.07
- colocación: mt15kbv065a; factor de residuo 0.07
- colocación: mt15kbv065b; factor de residuo 0.07
- colocación: mt12pck020b; factor de residuo 0.06
- colocación: mt12pfk020b Canal 48/30 "KNAUF" de acero galvanizado; factor de residuo 0.0186017
- colocación: mt12pfk010b Montante 48/35 "KNAUF" de acero galvanizado; factor de residuo 0.0174897
- colocación: mt16lki020baa; factor de residuo 0.048
- colocación: mt12ptk010cc Tornillo autoperforante TN "KNAUF" 3,5x25; factor de residuo 0.00533333
- colocación: mt12ptk010cf Tornillo autoperforante TN "KNAUF" 3,5x45; factor de residuo 0.00521739
- colocación: mt12pck010a Cinta microperforada de papel "KNAUF" de 50 mm de ancho; factor de residuo 0.0440299
- colocación: mt12pik010e; factor de residuo 0.03
- colocación: mt12pik015d; factor de residuo 0.03
- colocación: mt12pak150x Escuadra de sustentación "KNAUF", de acero galvanizado, de 107x65x80x2 mm; factor de residuo 0.0188
- colocación: mt12pak150E Escuadra de retención "KNAUF", de acero galvanizado, de 57x65x80x2 mm; factor de residuo 0.0188
- colocación: mt12pak020a Canal 50/40/0,7 mm GRC 0,7 "KNAUF" de acero Z4 (Z450) galvanizado especial, para sistema Aquapanel Outdoor; factor de residuo 0.0128836
- colocación: mt12pak030ga Montante 50/50/0,7 mm GRC 0,7 "KNAUF" de acero Z4 (Z450) galvanizado especial, para sistema Aquapanel Outdoor; factor de residuo 0.0107787
- colocación: mt15mkv010; factor de residuo 0.06
- colocación: mt12pak041d; factor de residuo 0.00357143
- colocación: mt12pak041a; factor de residuo 0.00384615
- colocación: mt12pak100g Malla de fibra de vidrio Aquapanel Outdoor "KNAUF", color blanco; factor de residuo 0.055
- colocación: mt12pak090g Mortero Aquapanel Outdoor "KNAUF", color blanco; factor de residuo 0.067314
- colocación: mt12pak085d Imprimación incolora al siloxano GRC "KNAUF"; factor de residuo 0.06
- colocación: mt12pak120; factor de residuo 0.047049
- colocación: mt12pak130 Mortero GRC "KNAUF", a base de copolímeros acrílicos modificados con siloxano, acabado pétreo, color a elegir; factor de residuo 0.052542
- colocación: mt28fvk030; factor de residuo 0.048

## Recursos

**mt15kbv050d** m² Lámina altamente transpirable
Datos técnicos: Coste energético 13.783 MJ; Emisión de CO2 0.609 kg; Código LER 17 06 04; Masa del elemento 0.27 kg; Volumen 0.00045 m3
Residuos:
- embalaje: re170203 Plástico. (componente de residuo); rendimiento 0.024 kg; Código LER 17 02 03; Masa del elemento 1 kg; Volumen 0.001667 m3

**mt16lki050a** m² Panel de lana de vidrio
Datos técnicos: Coste energético 237.790 MJ; Emisión de CO2 12.004 kg; Código LER 17 06 04; Masa del elemento 6.4 kg; Volumen 0.010667 m3
Residuos:
- embalaje: re170203 Plástico; rendimiento 0.034 kg

**mt16aaa020ab** Ud Fijación mecánica para paneles aislantes de lana mineral, colocados directamente sobre la superficie soporte
Datos técnicos: Coste energético 0.233 MJ; Emisión de CO2 0.071 kg
Residuos:
- embalaje: re150101 Envases de papel y cartón. (componente de residuo); rendimiento 0.072 kg; Código LER 15 01 01; Masa del elemento 1 kg; Volumen 0.001333 m3

**mt12pak060g** kg Mortero de juntas Aquapanel Outdoor "KNAUF", color gris
Datos técnicos: Coste energético 7.725 MJ; Emisión de CO2 0.576 kg; Código LER 17 09 04; Masa del elemento 1 kg; Volumen 0.000667 m3
Residuos:
- embalaje: re150101 Envases de papel y cartón; rendimiento 0.02 kg
- embalaje: re170201 Madera. (componente de residuo); rendimiento 0.005 kg; Código LER 17 02 01; Masa del elemento 1 kg; Volumen 0.000909 m3
- embalaje: re170203 Plástico; rendimiento 0.008 kg

**mt12pak050d** m Cinta de juntas Aquapanel "KNAUF"
Datos técnicos: Coste energético 1.215 MJ; Emisión de CO2 0.060 kg; Código LER 17 02 03; Masa del elemento 0.016 kg; Volumen 0.000027 m3
Residuos:
- embalaje: re170203 Plástico; rendimiento 0.001 kg

**mt12pak040v** Ud Tornillo autoperforante Aquapanel Maxi TB "KNAUF" 4,2x25
Datos técnicos: Coste energético 0.015 MJ; Emisión de CO2 0.002 kg; Código LER 17 04 05; Masa del elemento 0.0015 kg
Residuos:
- embalaje: re150101 Envases de papel y cartón; rendimiento 0.001 kg

**mt12pak010n** m² Placa de cemento Portland Aquapanel Outdoor "KNAUF" de 12,5x1200x2400 mm
Datos técnicos: Coste energético 0.875 MJ; Emisión de CO2 2.457 kg; Código LER 17 01 01; Masa del elemento 16.25 kg; Volumen 0.010833 m3
Residuos:
- embalaje: re170203 Plástico; rendimiento 0.004 kg

**mt12pck020d** m Banda acústica de dilatación
Datos técnicos: Coste energético 3.168 MJ; Emisión de CO2 0.154 kg; Código LER 17 06 04; Masa del elemento 0.0213 kg; Volumen 0.000036 m3
Residuos:
- embalaje: re170203 Plástico; rendimiento 0.001 kg

**mt12pak020c** m Canal 100/40/0,7 mm GRC 0,7 "KNAUF" de acero Z4 (Z450) galvanizado especial, para sistema Aquapanel Outdoor
Datos técnicos: Coste energético 112.071 MJ; Emisión de CO2 3.437 kg; Código LER 17 04 05; Masa del elemento 0.84 kg; Volumen 0.0004 m3
Residuos:
- embalaje: re170203 Plástico; rendimiento 0.007 kg

**mt12pak030ib** m Montante 100/50/1 mm GRC 1 "KNAUF" de acero Z4 (Z450) galvanizado especial, para sistema Aquapanel Outdoor
Datos técnicos: Coste energético 232.790 MJ; Emisión de CO2 7.126 kg; Código LER 17 04 05; Masa del elemento 1.75 kg; Volumen 0.000833 m3
Residuos:
- embalaje: re170203 Plástico; rendimiento 0.008 kg

**mt16lki020bea** m² Panel de lana de vidrio
Datos técnicos: Coste energético 148.885 MJ; Emisión de CO2 7.515 kg; Código LER 17 06 04; Masa del elemento 4 kg; Volumen 0.006667 m3
Residuos:
- embalaje: re170203 Plástico; rendimiento 0.024 kg

**mt12ppk010aa** m² Placa de yeso laminado A / - 1200 / longitud / 12,5 / con los bordes longitudinales afinados
Datos técnicos: Coste energético 27.495 MJ; Emisión de CO2 1.302 kg; Código LER 17 08 02; Masa del elemento 8.02 kg; Volumen 0.00802 m3
Residuos:
- embalaje: re170203 Plástico; rendimiento 0.004 kg

**mt15kbv055a** m² Lámina de difusión variable
Datos técnicos: Coste energético 17.826 MJ; Emisión de CO2 0.885 kg; Código LER 17 06 04; Masa del elemento 0.15 kg; Volumen 0.00025 m3
Residuos:
- embalaje: re170203 Plástico; rendimiento 0.034 kg

**mt15kbv060h** m Cinta autoadhesiva
Datos técnicos: Coste energético 0.339 MJ; Emisión de CO2 0.017 kg; Código LER 17 06 04; Masa del elemento 0.0025 kg; Volumen 0.000004 m3
Residuos:
- embalaje: re170203 Plástico; rendimiento 0.001 kg

**mt15kbv065a** m Cinta autoadhesiva
Datos técnicos: Coste energético 0.339 MJ; Emisión de CO2 0.017 kg; Código LER 17 06 04; Masa del elemento 0.0025 kg; Volumen 0.000004 m3
Residuos:
- embalaje: re170203 Plástico; rendimiento 0.001 kg

**mt15kbv065b** m Cinta autoadhesiva
Datos técnicos: Coste energético 0.339 MJ; Emisión de CO2 0.017 kg; Código LER 17 06 04; Masa del elemento 0.0025 kg; Volumen 0.000004 m3
Residuos:
- embalaje: re170203 Plástico; rendimiento 0.001 kg

**mt12pck020b** m Banda acústica de dilatación
Datos técnicos: Coste energético 1.712 MJ; Emisión de CO2 0.083 kg; Código LER 17 06 04; Masa del elemento 0.0112 kg; Volumen 0.000019 m3
Residuos:
- embalaje: re170203 Plástico; rendimiento 0.001 kg

**mt12pfk020b** m Canal 48/30 "KNAUF" de acero galvanizado
Datos técnicos: Coste energético 77.385 MJ; Emisión de CO2 2.373 kg; Código LER 17 04 05; Masa del elemento 0.58 kg; Volumen 0.000276 m3
Residuos:
- embalaje: re170203 Plástico; rendimiento 0.005 kg

**mt12pfk010b** m Montante 48/35 "KNAUF" de acero galvanizado
Datos técnicos: Coste energético 77.409 MJ; Emisión de CO2 2.374 kg; Código LER 17 04 05; Masa del elemento 0.58 kg; Volumen 0.000276 m3
Residuos:
- embalaje: re170203 Plástico; rendimiento 0.005 kg

**mt16lki020baa** m² Panel de lana de vidrio
Datos técnicos: Coste energético 75.605 MJ; Emisión de CO2 3.815 kg; Código LER 17 06 04; Masa del elemento 2 kg; Volumen 0.003333 m3
Residuos:
- embalaje: re170203 Plástico; rendimiento 0.024 kg

**mt12ptk010cc** Ud Tornillo autoperforante TN "KNAUF" 3,5x25
Datos técnicos: Coste energético 0.015 MJ; Emisión de CO2 0.002 kg; Código LER 17 04 05; Masa del elemento 0.0015 kg
Residuos:
- embalaje: re150101 Envases de papel y cartón; rendimiento 0.001 kg

**mt12ptk010cf** Ud Tornillo autoperforante TN "KNAUF" 3,5x45
Datos técnicos: Coste energético 0.023 MJ; Emisión de CO2 0.002 kg; Código LER 17 04 05; Masa del elemento 0.0023 kg; Volumen 0.000001 m3
Residuos:
- embalaje: re150101 Envases de papel y cartón; rendimiento 0.001 kg

**mt12pck010a** m Cinta microperforada de papel "KNAUF" de 50 mm de ancho
Datos técnicos: Coste energético 0.004 MJ; Emisión de CO2 0.006 kg; Código LER 20 01 01; Masa del elemento 0.0067 kg; Volumen 0.000009 m3

**mt12pik010e** kg Pasta de juntas Jointfiller 24H "KNAUF"
Datos técnicos: Coste energético 12.798 MJ; Emisión de CO2 0.436 kg; Código LER 17 08 02; Masa del elemento 1 kg; Volumen 0.001 m3
Residuos:
- embalaje: re170203 Plástico; rendimiento 0.02 kg

**mt12pik015d** kg Pasta de agarre Perlfix "KNAUF"
Datos técnicos: Coste energético 5.138 MJ; Emisión de CO2 0.246 kg; Código LER 17 08 02; Masa del elemento 1 kg; Volumen 0.001 m3
Residuos:
- embalaje: re170203 Plástico; rendimiento 0.02 kg

**mt12pak150x** Ud Escuadra de sustentación "KNAUF", de acero galvanizado, de 107x65x80x2 mm
Datos técnicos: Coste energético 7.191 MJ; Emisión de CO2 0.607 kg; Código LER 17 04 05; Masa del elemento 0.19 kg; Volumen 0.00009 m3
Residuos:
- embalaje: re170203 Plástico; rendimiento 0.025 kg

**mt12pak150E** Ud Escuadra de retención "KNAUF", de acero galvanizado, de 57x65x80x2 mm
Datos técnicos: Coste energético 5.183 MJ; Emisión de CO2 0.402 kg; Código LER 17 04 05; Masa del elemento 0.11 kg; Volumen 0.000052 m3
Residuos:
- embalaje: re170203 Plástico; rendimiento 0.025 kg

**mt12pak020a** m Canal 50/40/0,7 mm GRC 0,7 "KNAUF" de acero Z4 (Z450) galvanizado especial, para sistema Aquapanel Outdoor
Datos técnicos: Coste energético 81.486 MJ; Emisión de CO2 2.501 kg; Código LER 17 04 05; Masa del elemento 0.61 kg; Volumen 0.00029 m3
Residuos:
- embalaje: re170203 Plástico; rendimiento 0.006 kg

**mt12pak030ga** m Montante 50/50/0,7 mm GRC 0,7 "KNAUF" de acero Z4 (Z450) galvanizado especial, para sistema Aquapanel Outdoor
Datos técnicos: Coste energético 81.531 MJ; Emisión de CO2 2.503 kg; Código LER 17 04 05; Masa del elemento 0.61 kg; Volumen 0.00029 m3
Residuos:
- embalaje: re170203 Plástico; rendimiento 0.007 kg

**mt15mkv010** m² Lámina altamente transpirable impermeable al agua de lluvia
Datos técnicos: Coste energético 13.562 MJ; Emisión de CO2 0.514 kg; Código LER 17 06 04; Masa del elemento 0.082 kg; Volumen 0.000137 m3
Residuos:
- embalaje: re170203 Plástico; rendimiento 0.024 kg

**mt12pak041d** Ud Tornillo autotaladrante de acero inoxidable AISI 304
Datos técnicos: Coste energético 0.097 MJ; Emisión de CO2 0.012 kg; Código LER 17 04 05; Masa del elemento 0.0014 kg
Residuos:
- embalaje: re150101 Envases de papel y cartón; rendimiento 0.001 kg

**mt12pak041a** Ud Tornillo autotaladrante de acero inoxidable AISI 304
Datos técnicos: Coste energético 0.082 MJ; Emisión de CO2 0.011 kg; Código LER 17 04 05; Masa del elemento 0.0013 kg
Residuos:
- embalaje: re150101 Envases de papel y cartón; rendimiento 0.001 kg

**mt12pak100g** m² Malla de fibra de vidrio Aquapanel Outdoor "KNAUF", color blanco
Datos técnicos: Coste energético 18.046 MJ; Emisión de CO2 0.887 kg; Código LER 17 02 03; Masa del elemento 0.225 kg; Volumen 0.000375 m3
Residuos:
- embalaje: re170203 Plástico; rendimiento 0.024 kg

**mt12pak090g** kg Mortero Aquapanel Outdoor "KNAUF", color blanco
Datos técnicos: Coste energético 2.251 MJ; Emisión de CO2 0.184 kg; Código LER 17 09 04; Masa del elemento 1 kg; Volumen 0.000667 m3
Residuos:
- embalaje: re170203 Plástico; rendimiento 0.003 kg

**mt12pak085d** l Imprimación incolora al siloxano GRC "KNAUF"
Datos técnicos: Coste energético 157.543 MJ; Emisión de CO2 6.493 kg; Código LER 17 09 04; Masa del elemento 1.05 kg; Volumen 0.0007 m3
Residuos:
- embalaje: re150104 Envases metálicos. (componente de residuo); rendimiento 0.042 kg; Código LER 15 01 04; Masa del elemento 1 kg; Volumen 0.001667 m3

**mt12pak120** kg Imprimación a base de copolímeros acrílicos modificados Fondo Pétreo GRC "KNAUF"
Datos técnicos: Coste energético 75.527 MJ; Emisión de CO2 2.872 kg; Código LER 17 09 04; Masa del elemento 1 kg; Volumen 0.000667 m3
Residuos:
- embalaje: re170203 Plástico; rendimiento 0.003 kg

**mt12pak130** kg Mortero GRC "KNAUF", a base de copolímeros acrílicos modificados con siloxano, acabado pétreo, color a elegir
Datos técnicos: Coste energético 2.251 MJ; Emisión de CO2 0.184 kg; Código LER 17 09 04; Masa del elemento 1 kg; Volumen 0.000667 m3
Residuos:
- embalaje: re170203 Plástico; rendimiento 0.003 kg

**mt28fvk030** m Perfil de PVC con malla de fibra de vidrio antiálcalis
Datos técnicos: Coste energético 11.900 MJ; Emisión de CO2 0.855 kg; Código LER 17 02 03; Masa del elemento 0.2 kg; Volumen 0.000333 m3
Residuos:
- embalaje: re170203 Plástico; rendimiento 0.005 kg
