# Sellado de junta en piso continuo de hormigón, con masilla

- Propiedad del archivo: CYPE INGENIEROS, S.A.
- Formato: FIEBDC-3/2002
- Ámbito geográfico: Argentina
- Divisa: ARS
- Costes indirectos: 3.00 %
- Gastos generales: 13.00 %
- Beneficio industrial: 6.00 %
- IVA: 21.00 %

## M Firmes y pavimentos urbanos

### MP Pavimentos urbanos

#### MPC Continuos de hormigón

**MPC130** m Sellado de junta en piso continuo de hormigón, con masilla.
Sellado de junta de 10 mm de ancho y 20 mm de profundidad en piso continuo de hormigón, mediante colocación de cordón de polietileno expandido de celdas cerradas, de sección circular de 6 mm de diámetro, MasterSeal 920 "MBCC de Sika" como obturador de fondo; aplicación con brocha de imprimación monocomponente a base de poliuretano, MasterSeal P 147 "MBCC de Sika", incolora en los bordes de la junta; y posterior aplicación con pistola manual o neumática, de masilla elastómera monocomponente a base de poliuretano, MasterSeal NP 474 "MBCC de Sika", de color blanco, como material de sellado. Incluso cinta adhesiva de pintor para protección de los bordes de la junta.
Incluye: Limpieza y preparación del interior del cajeado de la junta. Colocación del cordón para relleno del fondo. Aplicación de la imprimación. Aplicación del material de sellado.
Criterio de cómputo de proyecto: Longitud medida según documentación gráfica de Proyecto.
Criterio de cómputo de obra: Se medirá la longitud realmente ejecutada según especificaciones de Proyecto.

| Código | Ud | Descripción | Rendimiento | Precio | Importe |
|---|---|---|---|---|---|
| mt27wav020b | m | Cinta adhesiva de pintor, de 50 mm de ancho. (material) | 2.000 | 2.37 | 4.74 |
| mt15bas010A | m | Cordón de polietileno expandido de celdas cerradas, de sección circular de 15 mm de diámetro, MasterSeal 920 "MBCC de Sika", para el relleno de fondo de junta. (material) | 1.050 | 32.63 | 34.26 |
| mt15bas020d | l | Imprimación monocomponente a base de poliuretano, MasterSeal P 147 "MBCC de Sika", incolora, para mejorar la cohesión de los bordes de la junta a sellar e incrementar la adherencia con la masilla selladora. (material) | 0.010 | 8283.21 | 82.83 |
| mt15bas030m | Ud | Cartucho de masilla elastómera monocomponente a base de poliuretano, MasterSeal NP 474 "MBCC de Sika", de color blanco, de 600 ml, tipo F-25 HM según ISO 11600, de alta adherencia y de endurecimiento rápido, con elevadas propiedades elásticas, resistencia a la intemperie, al envejecimiento y a los rayos UV, apta para estar en contacto con agua potable, dureza Shore A aproximada de 35 y alargamiento en rotura > 600%, según ISO 11600. (material) | 0.167 | 2683.58 | 448.16 |
| mo020 | h | Oficial albañil especializado en trabajos de mampostería. (mano de obra) | 0.245 | 11912.66 | 2918.60 |
| % | % | Herramientas | 2 % | 3488.59 | 69.77 |
|  |  | Costes directos |  |  | 3558.36 |
