# Murete guía para pilote-pantalla (barrette)

- Propiedad del archivo: CYPE INGENIEROS, S.A.
- Formato: FIEBDC-3/2002
- Ámbito geográfico: Argentina
- Divisa: ARS
- Costes indirectos: 3.00 %
- Gastos generales: 13.00 %
- Beneficio industrial: 6.00 %
- IVA: 21.00 %

## C Fundaciones

### CP Profundas

#### CPZ Pilotes-pantalla (barrettes)

**CPZ005** m Murete guía para pilote-pantalla (barrette).
Doble murete guía, para pilote-pantalla (barrette), de hormigón armado de sección 70x25 cm; realizado con hormigón H-21, condición de exposición no agresiva, tamaño máximo del agregado 19,0 mm, ámbito de consistencia A-3, elaborado, y colado desde camión, y acero ADN 420, con una cuantía aproximada de 25 kg/m; montaje y desmontaje del sistema de encofrado recuperable metálico a dos caras. Incluso alambre de atar, separadores y líquido desencofrante MasterFinish RL 294 "MBCC de Sika", para evitar la adherencia del hormigón al encofrado.
Criterio de valoración económica: El precio incluye el corte, doblado, armado del acero en el obrador y el montaje en el lugar definitivo de su colocación en obra, la demolición del murete guía con retroexcavadora con martillo rompedor y la carga mecánica de escombros sobre camión o contenedor.
Incluye: Replanteo y trazado de los muretes guía. Montaje del sistema de encofrado. Colocación de la armadura. Colado y compactación del hormigón. Desmontaje del sistema de encofrado. Regularización y limpieza superficial del paramento visto. Replanteo de la cota del fondo de la perforación, de la rasante del hormigón y de las armaduras. Demolición del elemento con retroexcavadora con martillo rompedor. Limpieza y recogida de restos. Carga mecánica de escombros sobre camión o contenedor.
Criterio de cómputo de proyecto: Longitud medida a ejes, según documentación gráfica de Proyecto.
Criterio de cómputo de obra: Se medirá, a eje de muro, la longitud realmente ejecutada según especificaciones de Proyecto.

| Código | Ud | Descripción | Rendimiento | Precio | Importe |
|---|---|---|---|---|---|
| mt08eme040 | m² | Paneles metálicos de varias dimensiones, para encofrar elementos de hormigón. (material) | 0.007 | 659.43 | 4.62 |
| mt50spa052b | m | Tablón de madera de pino, de 20x7,2 cm. (material) | 0.028 | 80.17 | 2.24 |
| mt50spa081a | Ud | Puntal metálico telescópico, de hasta 3 m de altura. (material) | 0.018 | 244.15 | 4.39 |
| mt08eme051a | m | Fleje de acero galvanizado, para encofrado metálico. (material) | 0.140 | 3.68 | 0.52 |
| mt08var050 | kg | Alambre galvanizado para atar, de 1,30 mm de diámetro. (material) | 0.370 | 19.03 | 7.04 |
| mt08var060 | kg | Puntas de acero de 20x100 mm. (material) | 0.140 | 110.97 | 15.54 |
| mt08dba010g | l | Agente desmoldeante, a base de aceites especiales, emulsionable en agua MasterFinish RL 294 "MBCC de Sika", para encofrados metálicos, fenólicos o de madera. (material) | 0.042 | 23.59 | 0.99 |
| mt07aco020a | Ud | Separador homologado para fundaciones. (material) | 3.000 | 1.90 | 5.70 |
| mt07aco090b | kg | Acero en barras nervuradas, ADN 420, de varios diámetros, según IRAM-IAS U 500-528. (material) | 26.250 | 34.16 | 896.70 |
| mt10haf071alc | m³ | Hormigón H-21, condición de exposición no agresiva, tamaño máximo del agregado 19 mm, ámbito de consistencia A-3, elaborado, según CIRSOC 201 1982. (material) | 0.385 | 2456.16 | 945.62 |
| mq01exn020a | h | Retroexcavadora hidráulica sobre neumáticos, de 105 kW. (maquinaria) | 0.254 | 13333.87 | 3386.80 |
| mq01ret010 | h | Miniretrocargadora sobre neumáticos de 15 kW. (maquinaria) | 0.119 | 11780.41 | 1401.87 |
| op00ciz020 |  | Cizalla para acero en barras nervuradas. | 1.000 | 0.00 | 0.00 |
| op00ata010 |  | Atadora de armadura. | 1.000 | 0.00 | 0.00 |
| au00auh020 |  | Canaleta para colado del hormigón. | 1.100 | 0.00 | 0.00 |
| au00auh040 |  | Vibrador de hormigón, eléctrico. | 1.000 | 0.00 | 0.00 |
| mo044 | h | Oficial armador de encofrados. (mano de obra) | 0.499 | 12397.13 | 6186.17 |
| mo091 | h | Medio oficial armador de encofrados. (mano de obra) | 0.665 | 9260.87 | 6158.48 |
| mo043 | h | Oficial armador de hierro. (mano de obra) | 0.237 | 12397.13 | 2938.12 |
| mo090 | h | Medio oficial armador de hierro. (mano de obra) | 0.267 | 9260.87 | 2472.65 |
| mo045 | h | Oficial armador en hormigón. (mano de obra) | 0.032 | 12397.13 | 396.71 |
| mo092 | h | Medio oficial armador en hormigón. (mano de obra) | 0.128 | 9260.87 | 1185.39 |
| mo113 | h | Ayudante de albañil especializado en trabajos de mampostería. (mano de obra) | 0.274 | 8579.62 | 2350.82 |
| % | % | Herramientas | 2 % | 28360.37 | 567.21 |
|  |  | Costes directos |  |  | 28927.58 |
