# Impermeabilización de foso de ascensor con mortero

- Propiedad del archivo: CYPE INGENIEROS, S.A.
- Formato: FIEBDC-3/2002
- Ámbito geográfico: Argentina
- Divisa: ARS
- Costes indirectos: 3.00 %
- Gastos generales: 13.00 %
- Beneficio industrial: 6.00 %
- IVA: 21.00 %

## N Aislamientos e impermeabilizaciones

### NI Impermeabilizaciones

#### NIA Fosos de ascensor, cisternas y piletas

**NIA020** m² Impermeabilización de foso de ascensor con mortero.
Impermeabilización de foso de ascensor constituido por muro de superficie lisa de hormigón, elementos prefabricados de hormigón o revoques de mortero rico en cemento, con mortero cementoso impermeabilizante flexible bicomponente MasterSeal 550 "MBCC de Sika", de color gris, aplicado con brocha en dos o más capas, sobre el soporte humedecido, hasta conseguir un espesor mínimo total de 2 mm.
Criterio de valoración económica: El precio no incluye la impermeabilización de esquinas y encuentros.
Incluye: Humectación del soporte. Extendido de una primera capa, apretando el producto sobre el soporte humedecido. Secado. Extendido de una segunda capa con la misma consistencia que la primera. Repasos y limpieza final. Curado.
Criterio de cómputo de proyecto: Superficie medida según documentación gráfica de Proyecto.
Criterio de cómputo de obra: Se medirá la superficie realmente ejecutada según especificaciones de Proyecto.

| Código | Ud | Descripción | Rendimiento | Precio | Importe |
|---|---|---|---|---|---|
| mt09bmr220g | kg | Mortero cementoso impermeabilizante flexible bicomponente MasterSeal 550 "MBCC de Sika", de color gris, con resistencia a los sulfatos, a las heladas y a la intemperie y apto para estar en contacto con agua potable, Euroclase F de reacción al fuego, para aplicar en interiores y exteriores. (material) | 3.000 | 10.85 | 32.55 |
| mo032 | h | Oficial aplicador de productos impermeabilizantes. (mano de obra) | 0.108 | 11912.66 | 1286.57 |
| mo070 | h | Medio oficial aplicador de productos impermeabilizantes. (mano de obra) | 0.108 | 8905.02 | 961.74 |
| % | % | Herramientas | 2 % | 2280.86 | 45.62 |
|  |  | Costes directos |  |  | 2326.48 |
