# Impermeabilización de esquinas y encuentros con mortero

- Propiedad del archivo: CYPE INGENIEROS, S.A.
- Formato: FIEBDC-3/2002
- Ámbito geográfico: Argentina
- Divisa: ARS
- Costes indirectos: 3.00 %
- Gastos generales: 13.00 %
- Beneficio industrial: 6.00 %
- IVA: 21.00 %

## N Aislamientos e impermeabilizaciones

### NI Impermeabilizaciones

#### NIA Fosos de ascensor, cisternas y piletas

**NIA025** m Impermeabilización de esquinas y encuentros con mortero.
Refuerzo de impermeabilización de esquinas y encuentros entre paramentos de cemento, hormigón o bloques de hormigón, mediante la apertura de una roza continua de 2x1 cm, formando aristas rectas, introducción en la misma de una junta estanca deformable y sellado con mástico estanco y deformable, y terminación en ángulo cóncavo, a media caña, con mortero de fraguado rápido, MasterSeal 590 "MBCC de Sika", con una resistencia a compresión a 28 días mayor o igual a 50 N/mm², aplicado en varias capas, con un radio de curvatura de 10 cm.
Incluye: Apertura de roza formando aristas rectas. Retirada y acopio de los restos de obra. Limpieza de los restos de obra. Carga manual de los restos de obra sobre camión o contenedor. Colocación de junta estanca deformable. Sellado con mástico estanco y deformable. Ejecución con mortero del ángulo a media caña.
Criterio de cómputo de proyecto: Longitud medida según documentación gráfica de Proyecto.
Criterio de cómputo de obra: Se medirá la longitud realmente ejecutada según especificaciones de Proyecto.

| Código | Ud | Descripción | Rendimiento | Precio | Importe |
|---|---|---|---|---|---|
| mt15bas170b | m | Perfil hidroexpansivo formado por una mezcla extruida y vulcanizada de caucho natural, caucho sintético y resinas hidroexpansivas, de 20x10 mm, con una capacidad de hinchamiento en presencia de agua del 250% y elevada resistencia a la presión hidrostática. (material) | 1.000 | 2820.26 | 2820.26 |
| mt15sja120 | kg | Sellado con mástico estanco y deformable. (material) | 1.000 | 1003.89 | 1003.89 |
| mt28reh010d | kg | Mortero de fraguado rápido, MasterSeal 590 "MBCC de Sika", con una resistencia a compresión a 28 días mayor o igual a 50 N/mm², resistencia a compresión mayor o igual a 6 N/mm², absorción de agua por capilaridad menor de 0,2 kg/m² min½. (material) | 3.000 | 54.09 | 162.27 |
| mo112 | h | Ayudante general de construcción. (mano de obra) | 0.216 | 8719.99 | 1883.52 |
| mo032 | h | Oficial aplicador de productos impermeabilizantes. (mano de obra) | 0.086 | 11912.66 | 1024.49 |
| mo070 | h | Medio oficial aplicador de productos impermeabilizantes. (mano de obra) | 0.086 | 8905.02 | 765.83 |
| % | % | Herramientas | 2 % | 7660.26 | 153.21 |
|  |  | Costes directos |  |  | 7813.47 |
