# Impermeabilización de junta de construcción en contacto con el agua, con perfil hidroexpansivo

- Propiedad del archivo: CYPE INGENIEROS, S.A.
- Formato: FIEBDC-3/2002
- Ámbito geográfico: Argentina
- Divisa: ARS
- Costes indirectos: 3.00 %
- Gastos generales: 13.00 %
- Beneficio industrial: 6.00 %
- IVA: 21.00 %

## N Aislamientos e impermeabilizaciones

### NI Impermeabilizaciones

#### NIJ Juntas

**NIJ111** m Impermeabilización de junta de construcción en contacto con el agua, con perfil hidroexpansivo.
Impermeabilización de junta de construcción, vertical u horizontal, expuesta a presión hidrostática, temporal o permanente, con perfil hidroexpansivo formado por una mezcla extruida y vulcanizada de caucho sintético y resinas hidroexpansivas, de 2x20 mm, con una capacidad de hinchamiento en presencia de agua del 800% y elevada resistencia a la presión hidrostática, colocado con solapes, fijado con adhesivo y clavos cada 30 cm.
Incluye: Limpieza del soporte. Replanteo. Aplicación del adhesivo. Colocación del perfil. Fijación mecánica del perfil.
Criterio de cómputo de proyecto: Longitud medida según documentación gráfica de Proyecto.
Criterio de cómputo de obra: Se medirá la longitud realmente ejecutada según especificaciones de Proyecto.

| Código | Ud | Descripción | Rendimiento | Precio | Importe |
|---|---|---|---|---|---|
| mt15sjd070c | m | Perfil hidroexpansivo formado por una mezcla extruida y vulcanizada de caucho sintético y resinas hidroexpansivas, de 2x20 mm, con una capacidad de hinchamiento en presencia de agua del 800% y elevada resistencia a la presión hidrostática. (material) | 1.050 | 2287.23 | 2401.59 |
| mt15sja115 | l | Imprimación adhesiva para perfiles hidroexpansivos de caucho. (material) | 0.015 | 2993.60 | 44.90 |
| mt50spa100a | Ud | Punta de acero de 14x40 mm (diámetro 2,3 mm). (material) | 3.000 | 0.24 | 0.72 |
| mo032 | h | Oficial aplicador de productos impermeabilizantes. (mano de obra) | 0.130 | 11912.66 | 1548.65 |
| % | % | Herramientas | 2 % | 3995.86 | 79.92 |
|  |  | Costes directos |  |  | 4075.78 |
