# Impermeabilización de muro de mampostería en contacto con el terreno, por su cara exterior, con emulsiones asfálticas

- Propiedad del archivo: CYPE INGENIEROS, S.A.
- Formato: FIEBDC-3/2002
- Ámbito geográfico: Argentina
- Divisa: ARS
- Costes indirectos: 3.00 %
- Gastos generales: 13.00 %
- Beneficio industrial: 6.00 %
- IVA: 21.00 %

## N Aislamientos e impermeabilizaciones

### NI Impermeabilizaciones

#### NIM Muros en contacto con el terreno

**NIM010** m² Impermeabilización de muro de mampostería en contacto con el terreno, por su cara exterior, con emulsiones asfálticas.
Impermeabilización de muro de mampostería de bloques de hormigón en contacto con el terreno, por su cara exterior, con emulsión bituminosa aniónica monocomponente, a base de betunes y resinas, MasterSeal M 431 "MBCC de Sika", aplicada en dos manos, (rendimiento: 1,2 kg/m² cada mano); sobre una capa de regularización de mortero de cemento, confeccionado en obra, con aditivo hidrófugo, dosificación 1:5, de 2 cm de espesor, acabado fratasado.
Incluye: Aplicación de la capa de regularización. Ejecución con mortero del ángulo a media caña. Aplicación de la primera mano. Aplicación de la segunda mano.
Criterio de cómputo de proyecto: Superficie medida según documentación gráfica de Proyecto.
Criterio de cómputo de obra: Se medirá la superficie realmente ejecutada según especificaciones de Proyecto.

| Código | Ud | Descripción | Rendimiento | Precio | Importe |
|---|---|---|---|---|---|
| mt08aaa010a | m³ | Agua. (material) | 0.006 | 19.03 | 0.11 |
| mt01arg005a | t | Arena de cantera, para mortero preparado en obra. (material) | 0.032 | 221.35 | 7.08 |
| mt08cem000g | kg | Cemento gris en sacos. (material) | 6.000 | 3.65 | 21.90 |
| mt08adt010 | kg | Aditivo hidrófugo para impermeabilización de morteros u hormigones. (material) | 0.120 | 15.21 | 1.83 |
| mt14ieb010d | kg | Emulsión bituminosa aniónica monocomponente, a base de betunes y resinas, MasterSeal M 431 "MBCC de Sika". (material) | 2.400 | 906.28 | 2175.07 |
| mo032 | h | Oficial aplicador de productos impermeabilizantes. (mano de obra) | 0.119 | 11912.66 | 1417.61 |
| mo070 | h | Medio oficial aplicador de productos impermeabilizantes. (mano de obra) | 0.119 | 8905.02 | 1059.70 |
| mo020 | h | Oficial albañil especializado en trabajos de mampostería. (mano de obra) | 0.477 | 11912.66 | 5682.34 |
| mo113 | h | Ayudante de albañil especializado en trabajos de mampostería. (mano de obra) | 0.239 | 8579.62 | 2050.53 |
| % | % | Herramientas | 2 % | 12416.17 | 248.32 |
|  |  | Costes directos |  |  | 12664.49 |
