# Techo plano transitable, no ventilado, con piso fijo, tipo convencional, para tráfico peatonal privado. Impermeabilización con membranas de poliolefinas, tipo monocapa

- Propiedad del archivo: CYPE INGENIEROS, S.A.
- Formato: FIEBDC-3/2002
- Ámbito geográfico: Argentina
- Divisa: ARS
- Costes indirectos: 3.00 %
- Gastos generales: 13.00 %
- Beneficio industrial: 6.00 %
- IVA: 21.00 %

## Q Techos

### QA Planos transitables, no ventilados

#### QAB Con solado fijo, para tráfico peatonal privado

**QAB030** m² Techo plano transitable, no ventilado, con piso fijo, tipo convencional, para tráfico peatonal privado. Impermeabilización con membranas de poliolefinas, tipo monocapa.
Techo plano transitable, no ventilado, con piso fijo, tipo convencional, pendiente del 1% al 5%, para tráfico peatonal privado. FORMACIÓN DE PENDIENTES: mediante encintado de limatesas, limahoyas y juntas con fajas para reglado de ladrillo cerámico hueco doble y capa de arcilla expandida, vertida en seco y consolidada en su superficie con lechada de cemento, proporcionando una resistencia a compresión de 1 MPa y con una conductividad térmica de 0,087 W/(mK), con espesor medio de 10 cm; con capa de regularización de mortero de cemento, confeccionado en obra, dosificación 1:6 de 4 cm de espesor, acabado fratasado; AISLAMIENTO TÉRMICO: panel rígido de poliestireno extruido, de superficie lisa y mecanizado lateral a media madera, de 50 mm de espesor, resistencia a compresión >= 300 kPa; CAPA SEPARADORA BAJO CAPA DE REFUERZO: geotextil no tejido compuesto por fibras de poliéster unidas por agujeteado, (150 g/m²); CAPA DE REFUERZO: mortero de cemento CEM II/B-P 32,5 N tipo M-10 de 4 cm de espesor; IMPERMEABILIZACIÓN: tipo monocapa, no adherida, formada por una membrana impermeabilizante flexible tipo EVAC, compuesta de una doble hoja de poliolefina termoplástica con acetato de vinil etileno, con ambas caras revestidas de fibras de poliéster no tejidas, de 0,52 mm de espesor y 335 g/m², fijada al soporte en perímetro y juntas mediante adhesivo cementoso mejorado C2 E, y solapes fijados con adhesivo cementoso mejorado C2 E S1; CAPA DE PROTECCIÓN: piso de baldosas cerámicas de gres rústico, 20x20 cm colocadas en capa fina con adhesivo cementoso de fraguado normal, C1 sin ninguna característica adicional, color gris, directamente sobre la impermeabilización, rejuntadas con mortero de juntas cementoso mejorado, con absorción de agua reducida y resistencia elevada a la abrasión tipo CG 2 W A, color blanco, para juntas de 2 a 15 mm. Incluso crucetas de PVC.
Criterio de valoración económica: El precio no incluye la ejecución y el sellado de las juntas ni la ejecución de remates en los encuentros con paramentos y desagües.
Incluye: Replanteo de los puntos singulares. Replanteo de las pendientes y trazado de limatesas, limahoyas y juntas. Formación de pendientes mediante encintado de limatesas, limahoyas y juntas con fajas para reglado de ladrillo. Relleno de juntas con poliestireno expandido. Colado en seco de la arcilla expandida hasta alcanzar el nivel de coronación de las fajas para reglado, y consolidación con lechada de cemento. Colado, extendido y reglado del mortero de regularización. Revisión de la superficie base en la que se realiza la fijación del aislamiento de acuerdo con las exigencias de la técnica a emplear. Corte, ajuste y colocación del aislamiento. Colocación de la capa separadora bajo capa de refuerzo. Ejecución de la base de mortero. Limpieza y preparación de la superficie. Aplicación del adhesivo cementoso. Colocación de la impermeabilización. Colado, extendido y reglado del material adhesivo o de nivelación. Replanteo de las juntas del piso. Replanteo del piso y formación de juntas y puntos singulares. Colocación de las baldosas con junta abierta. Sellado de juntas de piso y perimetrales. Rejuntado del piso.
Criterio de cómputo de proyecto: Superficie medida en proyección horizontal, según documentación gráfica de Proyecto, desde las caras interiores de los antepechos o petos perimetrales que la limitan.
Criterio de cómputo de obra: Se medirá, en proyección horizontal, la superficie realmente ejecutada según especificaciones de Proyecto, desde las caras interiores de los antepechos o petos perimetrales que la limitan.

| Código | Ud | Descripción | Rendimiento | Precio | Importe |
|---|---|---|---|---|---|
| mt04lvc010c | Ud | Ladrillo cerámico hueco doble, para revestir, 24x11,5x9 cm, densidad 780 kg/m³. (material) | 3.000 | 3.51 | 10.53 |
| mt01arl030a | m³ | Arcilla expandida, suministrada en sacos. (material) | 0.100 | 1776.83 | 177.68 |
| mt09lec020b | m³ | Lechada de cemento CEM II/B-P 32,5 N 1/3. (material) | 0.010 | 1471.19 | 14.71 |
| mt16pea020b | m² | Panel rígido de poliestireno expandido, mecanizado lateral recto, de 20 mm de espesor, resistencia térmica 0,55 m²K/W, conductividad térmica 0,036 W/(mK), para junta de contracción. (material) | 0.010 | 549.51 | 5.50 |
| mt08aaa010a | m³ | Agua. (material) | 0.008 | 19.03 | 0.15 |
| mt01arg005a | t | Arena de cantera, para mortero preparado en obra. (material) | 0.065 | 221.35 | 14.39 |
| mt08cem000g | kg | Cemento gris en sacos. (material) | 10.000 | 3.65 | 36.50 |
| mt16pxa010abq | m² | Panel rígido de poliestireno extruido, de superficie lisa y mecanizado lateral a media madera, de 50 mm de espesor, resistencia a compresión >= 300 kPa, resistencia térmica 1,5 m²K/W, conductividad térmica 0,033 W/(mK), Euroclase E de reacción al fuego, con código de designación XPS-EN 13164-T1-CS(10/Y)300-DS(70,90)-DLT(2)5-CC(2/1,5/50)125-WL(T)0,7-WD(V)3-FTCD1. (material) | 1.050 | 4022.50 | 4223.63 |
| mt14gsa020bc | m² | Geotextil no tejido compuesto por fibras de poliéster unidas por agujeteado, con una resistencia a la tracción longitudinal de 1,88 kN/m, una resistencia a la tracción transversal de 1,49 kN/m, una apertura de cono al ensayo de perforación dinámica según ISO 13433 inferior a 40 mm, resistencia CBR a punzonamiento 0,3 kN y una masa superficial de 150 g/m². (material) | 1.050 | 278.44 | 292.36 |
| mt09mor010e | m³ | Mortero de cemento CEM II/B-P 32,5 N tipo M-10, confeccionado en obra con 380 kg/m³ de cemento y una proporción en volumen 1/4. (material) | 0.040 | 1741.65 | 69.67 |
| mt09mcr250a | kg | Adhesivo cementoso mejorado, C2 E, con tiempo abierto ampliado, para la fijación de geomembranas, compuesto por cementos especiales, agregados seleccionados y resinas sintéticas. (material) | 0.600 | 9.14 | 5.48 |
| mt15rev011a | m² | Membrana impermeabilizante flexible tipo EVAC, compuesta de una doble hoja de poliolefina termoplástica con acetato de vinil etileno, con ambas caras revestidas de fibras de poliéster no tejidas, de 0,52 mm de espesor y 335 g/m². (material) | 1.100 | 5374.01 | 5911.41 |
| mt09mcr250b | kg | Adhesivo cementoso mejorado, C2 E S1, con tiempo abierto ampliado y gran deformabilidad, para la fijación de solapes de geomembranas, compuesto por cementos especiales, agregados seleccionados y resinas sintéticas. (material) | 0.300 | 39.20 | 11.76 |
| mt09mcr021g | kg | Adhesivo cementoso de fraguado normal, C1, color gris. (material) | 4.000 | 4.57 | 18.28 |
| mt18bcr010he800 | m² | Baldosa cerámica de gres rústico, 20x20 cm, $ 8,00/m², capacidad de absorción de agua 3%<=E<6%. (material) | 1.050 | 2992.65 | 3142.28 |
| mt18acc050b | Ud | Crucetas de PVC para separación entre 3 y 15 mm. (material) | 14.000 | 0.30 | 4.20 |
| mt18rcr010a300 | m | Zócalo cerámico de gres rústico, de 7 cm de ancho, $ 3,00/m. (material) | 0.400 | 1122.25 | 448.90 |
| mt09mcp020fE | kg | Mortero de juntas cementoso mejorado, con absorción de agua reducida y resistencia elevada a la abrasión, tipo CG2 W A, color blanco, para juntas de 2 a 15 mm, a base de cemento de alta resistencia, cuarzo, aditivos especiales, pigmentos y resinas sintéticas, para rejuntado de todo tipo de piezas cerámicas. (material) | 0.050 | 10.14 | 0.51 |
| mq06hor010 | h | Hormigonera eléctrica con una capacidad de amasado de 160 l. (maquinaria) | 0.033 | 886.15 | 29.24 |
| mo020 | h | Oficial albañil especializado en trabajos de mampostería. (mano de obra) | 0.097 | 11912.66 | 1155.53 |
| mo113 | h | Ayudante de albañil especializado en trabajos de mampostería. (mano de obra) | 0.658 | 8579.62 | 5645.39 |
| mo029 | h | Oficial aplicador de membranas impermeabilizantes preelaboradas. (mano de obra) | 0.140 | 11912.66 | 1667.77 |
| mo067 | h | Medio oficial aplicador de membranas impermeabilizantes preelaboradas. (mano de obra) | 0.140 | 8905.02 | 1246.70 |
| mo054 | h | Oficial montador de aislantes. (mano de obra) | 0.054 | 12241.03 | 661.02 |
| mo101 | h | Medio oficial montador de aislantes. (mano de obra) | 0.054 | 8905.02 | 480.87 |
| mo023 | h | Oficial colocador de pisos. (mano de obra) | 0.432 | 11912.66 | 5146.27 |
| mo061 | h | Medio oficial colocador de pisos. (mano de obra) | 0.216 | 8905.02 | 1923.48 |
| % | % | Herramientas | 2 % | 32344.21 | 646.88 |
|  |  | Costes directos |  |  | 32991.09 |
