# Techo plano no transitable, no ventilado, con grava, tipo invertido. Impermeabilización con membranas preelaboradas asfálticas, tipo bicapa

- Propiedad del archivo: CYPE INGENIEROS, S.A.
- Formato: FIEBDC-3/2002
- Ámbito geográfico: Argentina
- Divisa: ARS
- Costes indirectos: 3.00 %
- Gastos generales: 13.00 %
- Beneficio industrial: 6.00 %
- IVA: 21.00 %

## Q Techos

### QD Planas no transitables, no ventiladas

#### QDB Con grava

**QDB022** m² Techo plano no transitable, no ventilado, con grava, tipo invertido. Impermeabilización con membranas preelaboradas asfálticas, tipo bicapa.
Techo plano no transitable, no ventilado, con grava, tipo invertido, pendiente del 1% al 5%. FORMACIÓN DE PENDIENTES: mediante encintado de limatesas, limahoyas y juntas con fajas para reglado de ladrillo cerámico hueco doble y capa de arcilla expandida, vertida en seco y consolidada en su superficie con lechada de cemento, proporcionando una resistencia a compresión de 1 MPa y con una conductividad térmica de 0,087 W/(mK), con espesor medio de 10 cm; con capa de regularización de mortero de cemento, confeccionado en obra, dosificación 1:6 de 4 cm de espesor, acabado fratasado; IMPERMEABILIZACIÓN: tipo bicapa, adherida, compuesta por membrana preelaborada de betún modificado con elastómero SBS, masa nominal 3 kg/m², con armadura de fieltro de fibra de vidrio de 60 g/m², previa imprimación con emulsión asfáltica aniónica con cargas, y membrana preelaborada de betún modificado con elastómero SBS, masa nominal 3 kg/m², con armadura de fieltro de poliéster no tejido de 160 g/m² adherida a la anterior con soplete, sin coincidir sus juntas; CAPA SEPARADORA BAJO AISLAMIENTO: geotextil no tejido compuesto por fibras de poliéster unidas por agujeteado, (150 g/m²); AISLAMIENTO TÉRMICO: panel rígido de poliestireno extruido, de superficie lisa y mecanizado lateral a media madera, de 40 mm de espesor, resistencia a compresión >= 300 kPa; CAPA SEPARADORA BAJO PROTECCIÓN: geotextil no tejido compuesto por fibras de poliéster unidas por agujeteado, (200 g/m²); CAPA DE PROTECCIÓN: Capa de cantos rodados lavados, con un espesor medio de 10 cm.
Criterio de valoración económica: El precio no incluye la ejecución y el sellado de las juntas ni la ejecución de remates en los encuentros con paramentos y desagües.
Incluye: Replanteo de los puntos singulares. Replanteo de las pendientes y trazado de limatesas, limahoyas y juntas. Formación de pendientes mediante encintado de limatesas, limahoyas y juntas con fajas para reglado de ladrillo. Relleno de juntas con poliestireno expandido. Colado en seco de la arcilla expandida hasta alcanzar el nivel de coronación de las fajas para reglado, y consolidación con lechada de cemento. Colado, extendido y reglado de la capa de mortero de regularización. Limpieza y preparación de la superficie. Aplicación de la emulsión asfáltica. Colocación de la impermeabilización. Colocación de la capa separadora bajo aislamiento. Revisión de la superficie base en la que se realiza la fijación del aislamiento de acuerdo con las exigencias de la técnica a emplear. Corte, ajuste y colocación del aislamiento. Colocación de la capa separadora bajo protección. Vertido y extendido de la capa de protección de grava.
Criterio de cómputo de proyecto: Superficie medida en proyección horizontal, según documentación gráfica de Proyecto, desde las caras interiores de los antepechos o petos perimetrales que la limitan.
Criterio de cómputo de obra: Se medirá, en proyección horizontal, la superficie realmente ejecutada según especificaciones de Proyecto, desde las caras interiores de los antepechos o petos perimetrales que la limitan.

| Código | Ud | Descripción | Rendimiento | Precio | Importe |
|---|---|---|---|---|---|
| mt04lvc010c | Ud | Ladrillo cerámico hueco doble, para revestir, 24x11,5x9 cm, densidad 780 kg/m³. (material) | 3.000 | 3.51 | 10.53 |
| mt01arl030a | m³ | Arcilla expandida, suministrada en sacos. (material) | 0.100 | 1776.83 | 177.68 |
| mt09lec020b | m³ | Lechada de cemento CEM II/B-P 32,5 N 1/3. (material) | 0.010 | 1471.19 | 14.71 |
| mt16pea020b | m² | Panel rígido de poliestireno expandido, mecanizado lateral recto, de 20 mm de espesor, resistencia térmica 0,55 m²K/W, conductividad térmica 0,036 W/(mK), para junta de contracción. (material) | 0.010 | 549.51 | 5.50 |
| mt08aaa010a | m³ | Agua. (material) | 0.008 | 19.03 | 0.15 |
| mt01arg005a | t | Arena de cantera, para mortero preparado en obra. (material) | 0.065 | 221.35 | 14.39 |
| mt08cem000g | kg | Cemento gris en sacos. (material) | 10.000 | 3.65 | 36.50 |
| mt14lba010c | m² | Membrana preelaborada de betún modificado con elastómero SBS, de 2,5 mm de espesor, masa nominal 3 kg/m², con armadura de fieltro de poliéster no tejido de 160 g/m², de superficie no protegida. (material) | 1.100 | 2271.32 | 2498.45 |
| mt14lba010a | m² | Membrana preelaborada de betún modificado con elastómero SBS, de 2,5 mm de espesor, masa nominal 3 kg/m², con armadura de fieltro de fibra de vidrio de 60 g/m², de superficie no protegida. (material) | 1.100 | 1969.01 | 2165.91 |
| mt14iea020c | kg | Emulsión asfáltica aniónica con cargas. (material) | 0.300 | 1352.45 | 405.74 |
| mt14gsa020bc | m² | Geotextil no tejido compuesto por fibras de poliéster unidas por agujeteado, con una resistencia a la tracción longitudinal de 1,88 kN/m, una resistencia a la tracción transversal de 1,49 kN/m, una apertura de cono al ensayo de perforación dinámica según ISO 13433 inferior a 40 mm, resistencia CBR a punzonamiento 0,3 kN y una masa superficial de 150 g/m². (material) | 1.050 | 278.44 | 292.36 |
| mt16pxa010aaq | m² | Panel rígido de poliestireno extruido, de superficie lisa y mecanizado lateral a media madera, de 40 mm de espesor, resistencia a compresión >= 300 kPa, resistencia térmica 1,2 m²K/W, conductividad térmica 0,033 W/(mK), Euroclase E de reacción al fuego, con código de designación XPS-EN 13164-T1-CS(10/Y)300-DS(70,90)-DLT(2)5-CC(2/1,5/50)125-WL(T)0,7-WD(V)3-FTCD1. (material) | 1.050 | 3220.79 | 3381.83 |
| mt14gsa020ce | m² | Geotextil no tejido compuesto por fibras de poliéster unidas por agujeteado, con una resistencia a la tracción longitudinal de 1,63 kN/m, una resistencia a la tracción transversal de 2,08 kN/m, una apertura de cono al ensayo de perforación dinámica según ISO 13433 inferior a 27 mm, resistencia CBR a punzonamiento 0,4 kN y una masa superficial de 200 g/m². (material) | 1.050 | 381.87 | 400.96 |
| mt01arc010 | t | Cantos rodados lavados, de granulometría comprendida entre 16 y 32 mm. (material) | 0.180 | 266.23 | 47.92 |
| mq06hor010 | h | Hormigonera eléctrica con una capacidad de amasado de 160 l. (maquinaria) | 0.028 | 886.15 | 24.81 |
| op00sop010 |  | Soplete para soldadura de membranas preelaboradas asfálticas. | 1.000 | 0.00 | 0.00 |
| mo020 | h | Oficial albañil especializado en trabajos de mampostería. (mano de obra) | 0.178 | 11912.66 | 2120.45 |
| mo113 | h | Ayudante de albañil especializado en trabajos de mampostería. (mano de obra) | 0.604 | 8579.62 | 5182.09 |
| mo029 | h | Oficial aplicador de membranas impermeabilizantes preelaboradas. (mano de obra) | 0.227 | 11912.66 | 2704.17 |
| mo067 | h | Medio oficial aplicador de membranas impermeabilizantes preelaboradas. (mano de obra) | 0.227 | 8905.02 | 2021.44 |
| mo054 | h | Oficial montador de aislantes. (mano de obra) | 0.054 | 12241.03 | 661.02 |
| mo101 | h | Medio oficial montador de aislantes. (mano de obra) | 0.054 | 8905.02 | 480.87 |
| % | % | Herramientas | 2 % | 22647.48 | 452.95 |
|  |  | Costes directos |  |  | 23100.43 |
