# Pintura apta para estar en contacto con agua potable

- Propiedad del archivo: CYPE INGENIEROS, S.A.
- Formato: FIEBDC-3/2002
- Ámbito geográfico: Argentina
- Divisa: ARS
- Costes indirectos: 3.00 %
- Gastos generales: 13.00 %
- Beneficio industrial: 6.00 %
- IVA: 21.00 %

## R Revestimientos

### RO Pinturas para uso específico

#### ROH En contacto con agua potable

**ROH010** m² Pintura apta para estar en contacto con agua potable.
Aplicación manual de dos manos de revestimiento sintético elástico impermeabilizante bicomponente a base de resinas de poliuretano alifático, sin disolventes, MasterSeal M 808 "MBCC de Sika", con certificado de potabilidad, color gris, previa aplicación de una mano de imprimación de color marfil, MasterSeal P 770 "MBCC de Sika", (rendimiento: 0,25 kg/m² cada mano), sobre superficies de hormigón en contacto con agua potable.
Incluye: Aplicación de la imprimación. Preparación de la mezcla. Aplicación de dos manos de acabado.
Criterio de cómputo de proyecto: Superficie medida según documentación gráfica de Proyecto, con el mismo criterio que el soporte base.
Criterio de cómputo de obra: Se medirá la superficie realmente ejecutada según especificaciones de Proyecto, con el mismo criterio que el soporte base.

| Código | Ud | Descripción | Rendimiento | Precio | Importe |
|---|---|---|---|---|---|
| mt15bas120i | kg | Imprimación de color marfil, MasterSeal P 770 "MBCC de Sika", de dos componentes, con tecnología Xolutec, para aplicar sobre superficie soporte de hormigón, de mortero o metálica con brocha o rodillo. (material) | 0.300 | 4769.25 | 1430.78 |
| mt15bas280c | kg | Revestimiento sintético elástico impermeabilizante bicomponente a base de resinas de poliuretano alifático, sin disolventes, MasterSeal M 808 "MBCC de Sika", con certificado de potabilidad, color gris, permeable al vapor de agua, con alta resistencia a los agentes químicos y resistencia a la intemperie. (material) | 0.500 | 6003.61 | 3001.81 |
| op00tal020 |  | Taladro con batidora. | 1.000 | 0.00 | 0.00 |
| mo038 | h | Oficial pintor. (mano de obra) | 0.173 | 11912.66 | 2060.89 |
| mo076 | h | Medio oficial pintor. (mano de obra) | 0.173 | 8905.02 | 1540.57 |
| % | % | Herramientas | 2 % | 8034.05 | 160.68 |
|  |  | Costes directos |  |  | 8194.73 |
