# Pintura epoxi sobre suelo de garaje

- Propiedad del archivo: CYPE INGENIEROS, S.A.
- Formato: FIEBDC-3/2002
- Ámbito geográfico: Argentina
- Divisa: ARS
- Costes indirectos: 3.00 %
- Gastos generales: 13.00 %
- Beneficio industrial: 6.00 %
- IVA: 21.00 %

## R Revestimientos

### RO Pinturas para uso específico

#### ROO Garajes

**ROO010** m² Pintura epoxi sobre suelo de garaje.
Aplicación manual de dos manos de pintura epoxi MasterTop TC 428 "MBCC de Sika", color rojo RAL 3013, acabado satinado, textura lisa, la primera mano diluida con un 10% de agua y la siguiente sin diluir, (rendimiento: 0,23 kg/m² cada mano); sobre suelo de garaje de hormigón.
Incluye: Limpieza general de la superficie soporte. Preparación de la mezcla. Aplicación de una mano de fondo y una mano de acabado.
Criterio de cómputo de proyecto: Superficie medida según documentación gráfica de Proyecto, con el mismo criterio que el soporte base.
Criterio de cómputo de obra: Se medirá la superficie realmente ejecutada según especificaciones de Proyecto, con el mismo criterio que el soporte base.

| Código | Ud | Descripción | Rendimiento | Precio | Importe |
|---|---|---|---|---|---|
| mt27upx010r | kg | Pintura para interior MasterTop TC 428 "MBCC de Sika", de dos componentes a base de resina epoxi sin disolventes y endurecedor amínico en emulsión acuosa, color rojo RAL 3013, acabado satinado, textura lisa, permeable al vapor de agua, impermeable al agua y al dióxido de carbono y con alta resistencia a los agentes químicos; para aplicar con brocha, rodillo o pistola. (material) | 0.460 | 115.08 | 52.94 |
| op00tal020 |  | Taladro con batidora. | 1.000 | 0.00 | 0.00 |
| mo038 | h | Oficial pintor. (mano de obra) | 0.108 | 11912.66 | 1286.57 |
| mo076 | h | Medio oficial pintor. (mano de obra) | 0.108 | 8905.02 | 961.74 |
| % | % | Herramientas | 2 % | 2301.25 | 46.03 |
|  |  | Costes directos |  |  | 2347.28 |
