# Losa unidireccional con vigas planas y nervios "in situ"

- Propiedad del archivo: CYPE Ingenieros S.A.
- Formato: FIEBDC-3/2016
- Programa: Generador de precios de la construcción. CYPE Ingenieros, S.A.
- Fecha: 16/05/2024
- Ámbito geográfico: Argentina
- Divisa: ARS
- Costes indirectos: 3 %
- Gastos generales: 13 %
- Beneficio industrial: 6 %
- IVA: 21 %

## E Estructuras

### EH Hormigón armado

#### EHU Losas unidireccionales

**EHU015** m² Losa unidireccional con vigas planas y nervios "in situ".
Estructura de hormigón armado, realizada con hormigón H-21, condición de exposición no agresiva, tamaño máximo del agregado 19,0 mm, ámbito de consistencia A-3, elaborado, y colado con bomba, con un volumen total de hormigón en losa y vigas de 0,156 m³/m², y acero ADN 420 en zona de nervios y zunchos y vigas, con una cuantía total de 15 kg/m², constituida por: LOSA UNIDIRECCIONAL: horizontal, de altura 30 = 25+5 cm; montaje y desmontaje de sistema de encofrado continuo, con acabado para revestir, formado por: superficie encofrante de tableros de madera tratada, reforzados con varillas y perfiles, amortizables en 25 usos, estructura soporte horizontal de sopandas metálicas y accesorios de montaje, amortizables en 150 usos y estructura soporte vertical de puntales metálicos, amortizables en 150 usos; nervio "in situ" de 12 cm de ancho, intereje 72 cm; bloque para losa de hormigón para nervios "in situ", 60x20x25 cm; capa de compresión de 5 cm de espesor, con armadura de reparto formada por malla soldada Q 55 250x250 mm de acero AM 500 N; vigas planas; altura libre de planta de hasta 3 m. Incluso agente filmógeno MasterKure 215 WB "MBCC de Sika", para el curado de hormigones y morteros.
Criterio de valoración económica: El precio incluye el corte, doblado y armado del acero en el obrador y el montaje en el lugar definitivo de su colocación en obra, pero no incluye las columnas.
Incluye: Replanteo del sistema de encofrado. Montaje del sistema de encofrado. Replanteo de la geometría de la planta sobre el encofrado. Colocación de bloques para losa. Colocación de las armaduras con separadores homologados. Colado y compactación del hormigón. Reglado y nivelación de la capa de compresión. Curado del hormigón. Desmontaje del sistema de encofrado.
Criterio de cómputo de proyecto: Superficie medida en verdadera magnitud desde las caras exteriores de los zunchos del perímetro, según documentación gráfica de Proyecto, deduciendo los huecos de superficie mayor de 6 m².
Criterio de cómputo de obra: Se medirá, en verdadera magnitud, desde las caras exteriores de los zunchos del perímetro, la superficie realmente ejecutada según especificaciones de Proyecto, deduciendo los huecos de superficie mayor de 6 m². Se consideran incluidos todos los elementos integrantes de la estructura señalados en los planos y detalles del Proyecto.

| Código | Ud | Descripción | Rendimiento | Precio | Importe |
|---|---|---|---|---|---|
| mt08eft030a | m² | Tablero de madera tratada, de 22 mm de espesor, reforzado con varillas y perfiles. (material) | 0.044 | 577 | 25.388 |
| mt08eva030 | m² | Estructura soporte para encofrado recuperable, compuesta de: sopandas metálicas y accesorios de montaje. (material) | 0.007 | 1293.51 | 9.055 |
| mt50spa081a | Ud | Puntal metálico telescópico, de hasta 3 m de altura. (material) | 0.027 | 244.15 | 6.592 |
| mt08cim030b | m³ | Madera de pino. (material) | 0.003 | 4508.24 | 13.525 |
| mt08var060 | kg | Puntas de acero de 20x100 mm. (material) | 0.04 | 110.97 | 4.439 |
| mt08dba010g | l | Agente desmoldeante, a base de aceites especiales, emulsionable en agua MasterFinish RL 294 "MBCC de Sika", para encofrados metálicos, fenólicos o de madera. (material) | 0.03 | 23.59 | 0.708 |
| mt07bho020b | Ud | Bloque para losa de hormigón para nervios "in situ", 60x20x25 cm. Incluso piezas especiales. (material) | 5.104 | 13.31 | 67.934 |
| mt07aco020c | Ud | Separador homologado para vigas. (material) | 0.8 | 1.11 | 0.888 |
| mt07aco020f | Ud | Separador homologado para nervios "in situ" en losas unidireccionales. (material) | 1 | 0.79 | 0.790 |
| mt07aco090b | kg | Acero en barras nervuradas, ADN 420, de varios diámetros, según IRAM-IAS U 500-528. (material) | 15.75 | 34.16 | 538.020 |
| mt08var050 | kg | Alambre galvanizado para atar, de 1,30 mm de diámetro. (material) | 0.255 | 19.03 | 4.853 |
| mt07ame080bbd | m² | Malla soldada Q 55 separación 250x250 mm, con alambres longitudinales de 4,2 mm de diámetro y alambres transversales de 4,2 mm de diámetro, acero AM 500 N, según IRAM-IAS U 500-06. (material) | 1.1 | 31.99 | 35.189 |
| mt10haf071alc | m³ | Hormigón H-21, condición de exposición no agresiva, tamaño máximo del agregado 19 mm, ámbito de consistencia A-3, elaborado, según CIRSOC 201 1982. (material) | 0.164 | 2456.16 | 402.810 |
| mt08cur020d | l | Agente filmógeno MasterKure 215 WB "MBCC de Sika", para el curado de hormigones y morteros. (material) | 0.15 | 20.41 | 3.062 |
| mq06bhe010 | h | Camión bomba estacionado en obra, para bombeo de hormigón. (maquinaria) | 0.016 | 48905.25 | 782.484 |
| mo044 | h | Oficial armador de encofrados. (mano de obra) | 0.604 | 12397.13 | 7487.867 |
| mo091 | h | Medio oficial armador de encofrados. (mano de obra) | 0.594 | 9260.87 | 5500.957 |
| mo043 | h | Oficial armador de hierro. (mano de obra) | 0.21 | 12397.13 | 2603.397 |
| mo090 | h | Medio oficial armador de hierro. (mano de obra) | 0.21 | 9260.87 | 1944.783 |
| mo045 | h | Oficial armador en hormigón. (mano de obra) | 0.01 | 12397.13 | 123.971 |
| mo092 | h | Medio oficial armador en hormigón. (mano de obra) | 0.04 | 9260.87 | 370.435 |
| % | % | Herramientas | 2 % | 19927.147 | 398.543 |
|  |  | Costes directos |  |  | 20325.690 |

Residuos:
- colocación: mt08eft030a Tablero de madera tratada, de 22 mm de espesor, reforzado con varillas y perfiles; factor de residuo 1
- colocación: mt50spa081a Puntal metálico telescópico, de hasta 3 m de altura; factor de residuo 1
- colocación: mt08cim030b Madera de pino; factor de residuo 1
- colocación: mt08var060 Puntas de acero de 20x100 mm; factor de residuo 0.0045
- colocación: mt08dba010g; factor de residuo 0.07
- colocación: mt07bho020b Bloque para losa de hormigón para nervios "in situ", 60x20x25 cm. Incluso piezas especiales; factor de residuo 0.0358
- colocación: mt07aco090b Acero en barras nervuradas, ADN 420, de varios diámetros, según IRAM-IAS U 500-528; factor de residuo 0.0075
- colocación: mt08var050 Alambre galvanizado para atar, de 1,30 mm de diámetro; factor de residuo 0.0038
- colocación: mt07ame080bbd; factor de residuo 0.0217247

## Recursos

**mt08eft030a** m² Tablero de madera tratada, de 22 mm de espesor, reforzado con varillas y perfiles
Datos técnicos: Coste energético 1657.248 MJ; Emisión de CO2 -22.692 kg; Código LER 17 02 01; Masa del elemento 12.2 kg; Volumen 0.011091 m3

**mt50spa081a** Ud Puntal metálico telescópico, de hasta 3 m de altura
Datos técnicos: Coste energético 97.317 MJ; Emisión de CO2 5.049 kg; Código LER 17 04 05; Masa del elemento 9.9 kg; Volumen 0.004714 m3

**mt08cim030b** m³ Madera de pino
Datos técnicos: Coste energético 7471.200 MJ; Emisión de CO2 -102.300 kg; Código LER 17 02 01; Masa del elemento 55 kg; Volumen 0.05 m3

**mt08var060** kg Puntas de acero de 20x100 mm
Datos técnicos: Coste energético 9.830 MJ; Emisión de CO2 0.510 kg; Código LER 17 04 05; Masa del elemento 1 kg; Volumen 0.000476 m3

**mt08dba010g** l Agente desmoldeante
Datos técnicos: Coste energético 82.642 MJ; Emisión de CO2 4.474 kg; Código LER 17 09 04; Masa del elemento 0.932 kg; Volumen 0.000621 m3
Residuos:
- embalaje: re150104 Envases metálicos. (componente de residuo); rendimiento 0.042 kg; Código LER 15 01 04; Masa del elemento 1 kg; Volumen 0.001667 m3

**mt07bho020b** Ud Bloque para losa de hormigón para nervios "in situ", 60x20x25 cm. Incluso piezas especiales
Datos técnicos: Coste energético 11.863 MJ; Emisión de CO2 1.522 kg; Código LER 17 01 01; Masa del elemento 19 kg; Volumen 0.012667 m3
Residuos:
- embalaje: re170201 Madera. (componente de residuo); rendimiento 0.01 kg; Código LER 17 02 01; Masa del elemento 1 kg; Volumen 0.000909 m3
- embalaje: re170203 Plástico. (componente de residuo); rendimiento 0.004 kg; Código LER 17 02 03; Masa del elemento 1 kg; Volumen 0.001667 m3

**mt07aco020c** Ud Separador homologado para vigas
Datos técnicos: Coste energético 1.105 MJ; Emisión de CO2 0.114 kg
Residuos:
- embalaje: re150101 Envases de papel y cartón. (componente de residuo); rendimiento 0.072 kg; Código LER 15 01 01; Masa del elemento 1 kg; Volumen 0.001333 m3

**mt07aco020f** Ud Separador homologado para nervios "in situ" en losas unidireccionales
Datos técnicos: Coste energético 1.105 MJ; Emisión de CO2 0.114 kg
Residuos:
- embalaje: re150101 Envases de papel y cartón; rendimiento 0.072 kg

**mt07aco090b** kg Acero en barras nervuradas, ADN 420, de varios diámetros, según IRAM-IAS U 500-528
Datos técnicos: Coste energético 9.830 MJ; Emisión de CO2 0.510 kg; Código LER 17 04 05; Masa del elemento 1 kg; Volumen 0.000476 m3

**mt08var050** kg Alambre galvanizado para atar, de 1,30 mm de diámetro
Datos técnicos: Coste energético 25.100 MJ; Emisión de CO2 2.560 kg; Código LER 17 04 05; Masa del elemento 1 kg; Volumen 0.000476 m3

**mt07ame080bbd** m² Malla soldada Q 55 separación 250x250 mm
Datos técnicos: Coste energético 8.749 MJ; Emisión de CO2 0.454 kg; Código LER 17 04 05; Masa del elemento 0.89 kg; Volumen 0.000424 m3

**mt10haf071alc** m³ Hormigón H-21, condición de exposición no agresiva
Datos técnicos: Coste energético 1840.000 MJ; Emisión de CO2 230.000 kg; Código LER 17 01 01; Masa del elemento 2300 kg; Volumen 1.533333 m3
