# Impermeabilización de depósito de agua con revestimiento sintético

- Propiedad del archivo: CYPE Ingenieros S.A.
- Formato: FIEBDC-3/2016
- Programa: Generador de precios de la construcción. CYPE Ingenieros, S.A.
- Fecha: 16/05/2024
- Ámbito geográfico: Argentina
- Divisa: ARS
- Costes indirectos: 3 %
- Gastos generales: 13 %
- Beneficio industrial: 6 %
- IVA: 21 %

## N Aislamientos e impermeabilizaciones

### NI Impermeabilizaciones

#### NIA Fosos de ascensor, cisternas y piletas

**NIA200** m² Impermeabilización de depósito de agua con revestimiento sintético.
Impermeabilización de depósito de agua constituido por muro de superficie lisa de hormigón, elementos prefabricados de hormigón o revoques de mortero rico en cemento, con dos manos de revestimiento sintético elástico impermeabilizante bicomponente a base de resinas de poliuretano alifático, sin disolventes, MasterSeal M 808 "MBCC de Sika", con certificado de potabilidad, con un rendimiento de 0,5 kg/m²; previa aplicación de una mano de imprimación incolora bicomponente a base de resinas epoxi, MasterSeal P 308 "MBCC de Sika".
Incluye: Limpieza y preparación de la superficie. Aplicación de la imprimación. Aplicación del impermeabilizante.
Criterio de cómputo de proyecto: Superficie medida según documentación gráfica de Proyecto.
Criterio de cómputo de obra: Se medirá la superficie realmente ejecutada según especificaciones de Proyecto.

| Código | Ud | Descripción | Rendimiento | Precio | Importe |
|---|---|---|---|---|---|
| mt15bas285c | kg | Imprimación incolora bicomponente a base de resinas epoxi, MasterSeal P 308 "MBCC de Sika". (material) | 0.5 | 7795.66 | 3897.830 |
| mt15bas280c | kg | Revestimiento sintético elástico impermeabilizante bicomponente a base de resinas de poliuretano alifático, sin disolventes, MasterSeal M 808 "MBCC de Sika", con certificado de potabilidad, color gris, permeable al vapor de agua, con alta resistencia a los agentes químicos y resistencia a la intemperie. (material) | 0.5 | 6003.61 | 3001.805 |
| mo032 | h | Oficial aplicador de productos impermeabilizantes. (mano de obra) | 0.367 | 11912.66 | 4371.946 |
| mo070 | h | Medio oficial aplicador de productos impermeabilizantes. (mano de obra) | 0.367 | 8905.02 | 3268.142 |
| % | % | Herramientas | 2 % | 14539.723 | 290.794 |
|  |  | Costes directos |  |  | 14830.517 |

Residuos:
- colocación: mt15bas285c Imprimación incolora bicomponente a base de resinas epoxi, MasterSeal P 308 "MBCC de Sika"; factor de residuo 0.03
- colocación: mt15bas280c; factor de residuo 0.03

## Recursos

**mt15bas285c** kg Imprimación incolora bicomponente a base de resinas epoxi, MasterSeal P 308 "MBCC de Sika"
Datos técnicos: Coste energético 86.761 MJ; Emisión de CO2 3.294 kg; Código LER 17 09 04; Masa del elemento 1 kg; Volumen 0.000667 m3
Residuos:
- embalaje: re170203 Plástico. (componente de residuo); rendimiento 0.003 kg; Código LER 17 02 03; Masa del elemento 1 kg; Volumen 0.001667 m3

**mt15bas280c** kg Revestimiento sintético elástico impermeabilizante bicomponente a base de resinas de poliuretano alifático
Datos técnicos: Coste energético 86.761 MJ; Emisión de CO2 3.294 kg; Código LER 17 09 04; Masa del elemento 1 kg; Volumen 0.000667 m3
Residuos:
- embalaje: re170203 Plástico; rendimiento 0.003 kg
