# Lastre o contrapeso de hormigón masivo para estabilizador de fachada

- Propiedad del archivo: CYPE INGENIEROS, S.A.
- Formato: FIEBDC-3/2002
- Ámbito geográfico: Argentina
- Divisa: ARS
- Costes indirectos: 3.00 %
- Gastos generales: 13.00 %
- Beneficio industrial: 6.00 %
- IVA: 21.00 %

## 0 Trabajos preparatorios

### 0F Estabilizadores de fachada

#### 0FC Contrapesos

**0FC010** Ud Lastre o contrapeso de hormigón masivo para estabilizador de fachada.
Lastre o contrapeso de hormigón masivo, para sujeción de estabilizador de fachada, de 1x2x2 m, realizado con hormigón H-13, condición de exposición no agresiva, tamaño máximo del agregado 19,0 mm, ámbito de consistencia A-3, elaborado y colado desde camión; montaje y desmontaje de sistema de encofrado recuperable, realizado con paneles metálicos, amortizables en 200 usos. Incluso lámina de polietileno para protección del pavimento existente en la vía pública y líquido desencofrante MasterFinish RL 294 "MBCC de Sika", para evitar la adherencia del hormigón al encofrado.
Criterio de valoración económica: El precio incluye la demolición del lastre o contrapeso con martillo neumático y la carga manual de escombros sobre camión o contenedor.
Incluye: Replanteo. Colocación de la lámina de polietileno. Montaje del sistema de encofrado. Colado y compactación del hormigón. Coronación y enrase del elemento. Desmontaje del sistema de encofrado. Curado del hormigón. Demolición del elemento. Fragmentación de los escombros en piezas manejables. Retirada y acopio de escombros. Carga manual de escombros sobre camión o contenedor.
Criterio de cómputo de proyecto: Número de unidades previstas, según documentación gráfica de Proyecto.
Criterio de cómputo de obra: Se medirá el número de unidades realmente ejecutadas según especificaciones de Proyecto.

| Código | Ud | Descripción | Rendimiento | Precio | Importe |
|---|---|---|---|---|---|
| mt16png010c | m² | Film de polietileno de 0,15 mm de espesor y 138 g/m² de masa superficial. (material) | 2.200 | 123.03 | 270.67 |
| mt08eme040 | m² | Paneles metálicos de varias dimensiones, para encofrar elementos de hormigón. (material) | 0.060 | 659.43 | 39.57 |
| mt50spa052b | m | Tablón de madera de pino, de 20x7,2 cm. (material) | 0.240 | 80.17 | 19.24 |
| mt50spa081a | Ud | Puntal metálico telescópico, de hasta 3 m de altura. (material) | 0.160 | 244.15 | 39.06 |
| mt08eme051a | m | Fleje de acero galvanizado, para encofrado metálico. (material) | 1.200 | 3.68 | 4.42 |
| mt08var050 | kg | Alambre galvanizado para atar, de 1,30 mm de diámetro. (material) | 0.600 | 19.03 | 11.42 |
| mt08var060 | kg | Puntas de acero de 20x100 mm. (material) | 1.200 | 110.97 | 133.16 |
| mt08dba010g | l | Agente desmoldeante, a base de aceites especiales, emulsionable en agua MasterFinish RL 294 "MBCC de Sika", para encofrados metálicos, fenólicos o de madera. (material) | 0.360 | 23.59 | 8.49 |
| mt10hmf081abb | m³ | Hormigón masivo H-13, condición de exposición no agresiva, tamaño máximo del agregado 19 mm, ámbito de consistencia A-3, elaborado, según CIRSOC 201 1982. (material) | 4.400 | 2314.11 | 10182.08 |
| mq05mai030 | h | Martillo neumático. (maquinaria) | 18.547 | 1173.73 | 21769.17 |
| mq05pdm010a | h | Compresor portátil eléctrico 2 m³/min de caudal. (maquinaria) | 9.274 | 1096.05 | 10164.77 |
| au00auh020 |  | Canaleta para colado del hormigón. | 1.000 | 0.00 | 0.00 |
| au00auh040 |  | Vibrador de hormigón, eléctrico. | 1.000 | 0.00 | 0.00 |
| mo044 | h | Oficial armador de encofrados. (mano de obra) | 4.838 | 12397.13 | 59977.31 |
| mo091 | h | Medio oficial armador de encofrados. (mano de obra) | 6.451 | 9260.87 | 59741.87 |
| mo045 | h | Oficial armador en hormigón. (mano de obra) | 0.269 | 12397.13 | 3334.83 |
| mo092 | h | Medio oficial armador en hormigón. (mano de obra) | 1.344 | 9260.87 | 12446.61 |
| mo113 | h | Ayudante de albañil especializado en trabajos de mampostería. (mano de obra) | 10.752 | 8579.62 | 92248.07 |
| mo112 | h | Ayudante general de construcción. (mano de obra) | 32.255 | 8719.99 | 281263.28 |
| % | % | Herramientas | 2 % | 551654.02 | 11033.08 |
|  |  | Costes directos |  |  | 562687.10 |
