# Refuerzo de viga o vigueta de hormigón armado, con perfiles metálicos

- Propiedad del archivo: CYPE INGENIEROS, S.A.
- Formato: FIEBDC-3/2002
- Ámbito geográfico: Argentina
- Divisa: ARS
- Costes indirectos: 3.00 %
- Gastos generales: 13.00 %
- Beneficio industrial: 6.00 %
- IVA: 21.00 %

## E Estructuras

### EH Hormigón armado

#### EHP Refuerzos con perfiles metálicos

**EHP040** m Refuerzo de viga o vigueta de hormigón armado, con perfiles metálicos.
Refuerzo de viga o vigueta de hormigón armado, mediante perfil de acero A 572 Grado 42, laminado en caliente, con capa de imprimación anticorrosiva, dispuesto en la cara inferior de la viga, fijado con adhesivo tixotrópico de dos componentes a base de resina epoxi, MasterBrace ADH 1460 "MBCC de Sika", aplicado de forma uniforme con espátula, llana o cuchara, rellenando todos los huecos que pudiera haber en la superficie soporte, con preparación de los extremos del perfil de refuerzo para garantizar la transmisión de esfuerzos a las columnas adyacentes en los que debe entregarse. Incluso apuntalamiento del conjunto durante 24 horas como mínimo, para asegurar un buen comportamiento en la unión, y retirada de todos los elementos auxiliares.
Incluye: Replanteo de la posición de los refuerzos. Limpieza de la superficie del hormigón. Preparación de la mezcla. Aplicación del adhesivo. Colocación del perfil de refuerzo. Apuntalamiento del conjunto. Retirada de todos los elementos auxiliares.
Criterio de cómputo de proyecto: Longitud medida a ejes, según documentación gráfica de Proyecto.
Criterio de cómputo de obra: Se medirá, a ejes, la longitud realmente ejecutada según especificaciones de Proyecto.

| Código | Ud | Descripción | Rendimiento | Precio | Importe |
|---|---|---|---|---|---|
| mt09reh120d | kg | Adhesivo tixotrópico de dos componentes a base de resina epoxi, MasterBrace ADH 1460 "MBCC de Sika", para la correcta unión entre el hormigón fresco y el hormigón endurecido o para mejorar la adherencia del hormigón endurecido y el acero. (material) | 0.073 | 156.53 | 11.43 |
| mt07ala000ha | kg | Acero laminado A 572 Grado 42, en perfiles laminados en caliente, según ASTM A 572, piezas simples, para aplicaciones estructurales, acabado con imprimación antioxidante. Trabajado y montado en taller, para colocar en obra. (material) | 1.000 | 22.60 | 22.60 |
| mt27pfi010 | l | Imprimación de secado rápido, formulada con resinas alquídicas modificadas y fosfato de zinc. (material) | 0.061 | 57.18 | 3.49 |
| mt50spa052b | m | Tablón de madera de pino, de 20x7,2 cm. (material) | 0.100 | 80.17 | 8.02 |
| mt50spa101 | kg | Clavos de acero. (material) | 0.050 | 23.74 | 1.19 |
| mt50spa081a | Ud | Puntal metálico telescópico, de hasta 3 m de altura. (material) | 0.013 | 244.15 | 3.17 |
| mq08sol020 | h | Equipo y elementos auxiliares para soldadura eléctrica. (maquinaria) | 0.116 | 879.47 | 102.02 |
| op00ciz020 |  | Cizalla para acero en barras nervuradas. | 1.000 | 0.00 | 0.00 |
| op00ata010 |  | Atadora de armadura. | 1.000 | 0.00 | 0.00 |
| mo047 | h | Oficial montador de estructura metálica. (mano de obra) | 0.203 | 12397.13 | 2516.62 |
| mo094 | h | Medio oficial montador de estructura metálica. (mano de obra) | 0.203 | 9260.87 | 1879.96 |
| % | % | Herramientas | 2 % | 4548.50 | 90.97 |
|  |  | Costes directos |  |  | 4639.47 |
