# Pintura para uso alimentario

- Propiedad del archivo: CYPE INGENIEROS, S.A.
- Formato: FIEBDC-3/2002
- Ámbito geográfico: Argentina
- Divisa: ARS
- Costes indirectos: 3.00 %
- Gastos generales: 13.00 %
- Beneficio industrial: 6.00 %
- IVA: 21.00 %

## R Revestimientos

### RO Pinturas para uso específico

#### ROA Uso alimentario

**ROA010** m² Pintura para uso alimentario.
Aplicación manual de dos manos de revestimiento impermeabilizante bicomponente, MasterSeal M 391 Red "MBCC de Sika", color rojo, a base de resinas epoxi y poliamida, sin aminas aromáticas, (rendimiento: 0,3 kg/m² cada mano), sobre superficies interiores de tanques o silos de acero para uso alimentario.
Incluye: Preparación de la mezcla. Aplicación de dos manos de acabado.
Criterio de cómputo de proyecto: Superficie medida según documentación gráfica de Proyecto, con el mismo criterio que el soporte base.
Criterio de cómputo de obra: Se medirá la superficie realmente ejecutada según especificaciones de Proyecto, con el mismo criterio que el soporte base.

| Código | Ud | Descripción | Rendimiento | Precio | Importe |
|---|---|---|---|---|---|
| mt15bas290ea | kg | Revestimiento impermeabilizante bicomponente, MasterSeal M 391 Red "MBCC de Sika", color rojo, a base de resinas epoxi y poliamida, sin aminas aromáticas, con certificado de aptitud para estar en contacto con productos alimentarios. (material) | 0.600 | 14143.74 | 8486.24 |
| op00tal020 |  | Taladro con batidora. | 1.000 | 0.00 | 0.00 |
| mo038 | h | Oficial pintor. (mano de obra) | 0.183 | 11912.66 | 2180.02 |
| mo076 | h | Medio oficial pintor. (mano de obra) | 0.183 | 8905.02 | 1629.62 |
| % | % | Herramientas | 2 % | 12295.88 | 245.92 |
|  |  | Costes directos |  |  | 12541.80 |
