# Reparación de pavimento de hormigón en áreas de tráfico rodado, con mortero

- Propiedad del archivo: CYPE INGENIEROS, S.A.
- Formato: FIEBDC-3/2002
- Ámbito geográfico: Argentina
- Divisa: ARS
- Costes indirectos: 3.00 %
- Gastos generales: 13.00 %
- Beneficio industrial: 6.00 %
- IVA: 21.00 %

## U Urbanización interior del lote

### UY Reparaciones

#### UYP Áreas públicas

**UYP030** m² Reparación de pavimento de hormigón en áreas de tráfico rodado, con mortero.
Reparación de pavimento de hormigón en áreas de tráfico rodado, con mortero de cemento, de fraguado ultrarrápido (de 15 a 35 minutos) y altas resistencias iniciales, MasterEmaco T 545 "MBCC de Sika", con una resistencia a compresión a 28 días mayor o igual a 53 N/mm² y un módulo de elasticidad de 40000 N/mm², aplicado en capa de 20 mm de espesor medio.
Criterio de valoración económica: El precio no incluye la preparación del soporte.
Incluye: Humectación del soporte. Preparación de la mezcla. Aplicación del mortero. Curado.
Criterio de cómputo de proyecto: Superficie medida según documentación gráfica de Proyecto.
Criterio de cómputo de obra: Se medirá la superficie realmente ejecutada según especificaciones de Proyecto.

| Código | Ud | Descripción | Rendimiento | Precio | Importe |
|---|---|---|---|---|---|
| mt09bnc210d | kg | Mortero de cemento, de fraguado ultrarrápido (de 15 a 35 minutos) y altas resistencias iniciales, MasterEmaco T 545 "MBCC de Sika", con una resistencia a compresión a 28 días mayor o igual a 53 N/mm² y un módulo de elasticidad de 40000 N/mm², con alta resistencia a agentes atmosféricos y a ciclos de congelamiento y deshielo, para la reparación de pisos de hormigón en áreas de tráfico rodado. (material) | 43.103 | 32.67 | 1408.18 |
| mt08aaa010a | m³ | Agua. (material) | 0.030 | 19.03 | 0.57 |
| mo041 | h | Oficial albañil especializado en trabajos de mampostería de obra civil. (mano de obra) | 0.594 | 11912.66 | 7076.12 |
| mo087 | h | Medio oficial albañil especializado en trabajos de mampostería de obra civil. (mano de obra) | 0.890 | 8905.02 | 7925.47 |
| % | % | Herramientas | 2 % | 16410.34 | 328.21 |
|  |  | Costes directos |  |  | 16738.55 |
