# Anclaje de barra nervurada de acero, para conexión entre cimientos, en recalce de fundación

- Propiedad del archivo: CYPE Ingenieros S.A.
- Formato: FIEBDC-3/2016
- Programa: Generador de precios de la construcción. CYPE Ingenieros, S.A.
- Fecha: 16/05/2024
- Ámbito geográfico: Argentina
- Divisa: ARS
- Costes indirectos: 3 %
- Gastos generales: 13 %
- Beneficio industrial: 6 %
- IVA: 21 %

## C Fundaciones

### CZ Recalces

#### CZO Conexión entre cimientos

**CZO010** Ud Anclaje de barra nervurada de acero, para conexión entre cimientos, en recalce de fundación.
Anclaje en fundación existente de hormigón, de barra nervurada de acero ADN 420 de 16 mm de diámetro, con resina epoxi, libre de estireno, MasterFlow 932 AN "MBCC de Sika", aplicada con pistola manual o neumática, con boquilla de dosificación y mezcla automática, colocada en taladro de 24 mm de diámetro y 400 mm de profundidad, para conexión lateral entre la fundación existente y la nueva fundación de hormigón, en recalce de fundación.
Criterio de valoración económica: El precio no incluye la nueva fundación.
Incluye: Replanteo del anclaje. Realización del taladro. Limpieza de la superficie con equipo de aire a presión. Aplicación de la resina. Colocación de la armadura.
Criterio de cómputo de proyecto: Número de unidades previstas, según documentación gráfica de Proyecto.
Criterio de cómputo de obra: Se medirá el número de unidades realmente ejecutadas según especificaciones de Proyecto.

| Código | Ud | Descripción | Rendimiento | Precio | Importe |
|---|---|---|---|---|---|
| mt26reh100p | Ud | Cartucho de 400 ml de resina epoxi, libre de estireno, MasterFlow 932 AN "MBCC de Sika", de dos componentes, con dosificador y boquilla de mezcla automática, para anclajes estructurales verticales y horizontales. (material) | 0.426 | 287.38 | 122.424 |
| mt07aco090b | kg | Acero en barras nervuradas, ADN 420, de varios diámetros, según IRAM-IAS U 500-528. (material) | 1.89 | 34.16 | 64.562 |
| mo089 | h | Medio oficial armador en hormigón armado. (mano de obra) | 0.441 | 9260.87 | 4084.044 |
| % | % | Herramientas | 2 % | 4271.030 | 85.421 |
|  |  | Costes directos |  |  | 4356.451 |

Residuos:
- colocación: mt26reh100p; factor de residuo 0.03
- colocación: mt07aco090b Acero en barras nervuradas, ADN 420, de varios diámetros, según IRAM-IAS U 500-528; factor de residuo 0.0075

## Recursos

**mt26reh100p** Ud Cartucho de 400 ml de resina epoxi
Datos técnicos: Coste energético 71.258 MJ; Emisión de CO2 2.930 kg; Código LER 17 09 04; Masa del elemento 0.6 kg; Volumen 0.0004 m3
Residuos:
- embalaje: re170203 Plástico. (componente de residuo); rendimiento 0.2 kg; Código LER 17 02 03; Masa del elemento 1 kg; Volumen 0.001667 m3

**mt07aco090b** kg Acero en barras nervuradas, ADN 420, de varios diámetros, según IRAM-IAS U 500-528
Datos técnicos: Coste energético 9.830 MJ; Emisión de CO2 0.510 kg; Código LER 17 04 05; Masa del elemento 1 kg; Volumen 0.000476 m3
