# Impermeabilización bajo revestimiento en locales húmedos, con mortero

- Propiedad del archivo: CYPE Ingenieros S.A.
- Formato: FIEBDC-3/2016
- Programa: Generador de precios de la construcción. CYPE Ingenieros, S.A.
- Fecha: 07/10/2024
- Ámbito geográfico: Argentina
- Divisa: ARS
- Costes indirectos: 3 %
- Gastos generales: 13 %
- Beneficio industrial: 6 %
- IVA: 21 %

## N Aislamientos e impermeabilizaciones

### NI Impermeabilizaciones

#### NIH Locales húmedos

**NIH050** m² Impermeabilización bajo revestimiento en locales húmedos, con mortero.
Impermeabilización bajo revestimiento cerámico o pétreo, en paramentos verticales y horizontales de locales húmedos, con mortero cementoso impermeabilizante flexible bicomponente MasterSeal 550 "MBCC de Sika", de color gris, de 2 mm de espesor medio.
Criterio de valoración económica: El precio no incluye el revestimiento.
Incluye: Amasado. Extendido de una primera capa, apretando el producto sobre el soporte humedecido. Secado. Extendido de una segunda capa con la misma consistencia que la primera. Repasos y limpieza final.
Criterio de cómputo de proyecto: Superficie medida según documentación gráfica de Proyecto.
Criterio de cómputo de obra: Se medirá la superficie realmente ejecutada según especificaciones de Proyecto.

| Código | Ud | Descripción | Rendimiento | Precio | Importe |
|---|---|---|---|---|---|
| mt09bmr220g | kg | Mortero cementoso impermeabilizante flexible bicomponente MasterSeal 550 "MBCC de Sika", de color gris, con resistencia a los sulfatos, a las heladas y a la intemperie y apto para estar en contacto con agua potable, Euroclase F de reacción al fuego, para aplicar en interiores y exteriores. (material) | 3 | 13.95 | 41.850 |
| mo032 | h | Oficial aplicador de productos impermeabilizantes. (mano de obra) | 0.117 | 32526.94 | 3805.652 |
| mo070 | h | Medio oficial aplicador de productos impermeabilizantes. (mano de obra) | 0.059 | 24314.72 | 1434.568 |
| % | % | Herramientas | 2 % | 5282.070 | 105.641 |
|  |  | Costes directos |  |  | 5387.711 |

Residuos:
- colocación: mt09bmr220g; factor de residuo 0.014355

## Recursos

**mt09bmr220g** kg Mortero cementoso impermeabilizante flexible bicomponente MasterSeal 550 "MBCC de Sika"
Datos técnicos: Coste energético 3.896 MJ; Emisión de CO2 0.359 kg; Código LER 17 01 01; Masa del elemento 1 kg; Volumen 0.000667 m3
Residuos:
- embalaje: re150101 Envases de papel y cartón. (componente de residuo); rendimiento 0.011 kg; Código LER 15 01 01; Masa del elemento 1 kg; Volumen 0.001333 m3
