# Techo plano transitable, no ventilado, con piso fijo, tipo invertido, para tráfico peatonal privado. Impermeabilización con membranas preelaboradas asfálticas, tipo monocapa

- Propiedad del archivo: CYPE Ingenieros S.A.
- Formato: FIEBDC-3/2016
- Programa: Generador de precios de la construcción. CYPE Ingenieros, S.A.
- Fecha: 16/05/2024
- Ámbito geográfico: Argentina
- Divisa: ARS
- Costes indirectos: 3 %
- Gastos generales: 13 %
- Beneficio industrial: 6 %
- IVA: 21 %

## Q Techos

### QA Planos transitables, no ventilados

#### QAB Con solado fijo, para tráfico peatonal privado

**QAB020** m² Techo plano transitable, no ventilado, con piso fijo, tipo invertido, para tráfico peatonal privado. Impermeabilización con membranas preelaboradas asfálticas, tipo monocapa.
Techo plano transitable, no ventilado, con piso fijo, tipo invertido, pendiente del 1% al 5%, para tráfico peatonal privado. FORMACIÓN DE PENDIENTES: mediante encintado de limatesas, limahoyas y juntas con fajas para reglado de ladrillo cerámico hueco doble y capa de arcilla expandida, vertida en seco y consolidada en su superficie con lechada de cemento, proporcionando una resistencia a compresión de 1 MPa y con una conductividad térmica de 0,087 W/(mK), con espesor medio de 10 cm; con capa de regularización de mortero de cemento, confeccionado en obra, dosificación 1:6 de 4 cm de espesor, acabado fratasado; IMPERMEABILIZACIÓN: tipo monocapa, adherida, formada por membrana preelaborada de betún modificado con elastómero SBS, masa nominal 4 kg/m², con armadura de fieltro de poliéster no tejido de 160 g/m² previa imprimación con emulsión asfáltica aniónica con cargas; CAPA SEPARADORA BAJO AISLAMIENTO: geotextil no tejido compuesto por fibras de poliéster unidas por agujeteado, (150 g/m²); AISLAMIENTO TÉRMICO: panel rígido de poliestireno extruido, de superficie lisa y mecanizado lateral a media madera, de 40 mm de espesor, resistencia a compresión >= 300 kPa; CAPA SEPARADORA BAJO CAPA DE REFUERZO: geotextil no tejido compuesto por fibras de poliéster unidas por agujeteado, (150 g/m²); CAPA DE REFUERZO: mortero de cemento CEM II/B-P 32,5 N tipo M-10 de 4 cm de espesor; CAPA SEPARADORA BAJO PROTECCIÓN: geotextil no tejido compuesto por fibras de poliéster unidas por agujeteado, (200 g/m²); CAPA DE PROTECCIÓN: piso de baldosas cerámicas de gres rústico, 20x20 cm colocadas en capa fina con adhesivo cementoso de fraguado normal, C1 sin ninguna característica adicional, color gris, sobre una capa de regularización de mortero de cemento, confeccionado en obra, dosificación 1:6, de 4 cm de espesor, rejuntadas con mortero de juntas cementoso mejorado, con absorción de agua reducida y resistencia elevada a la abrasión tipo CG 2 W A, color blanco, para juntas de 2 a 15 mm.
Criterio de valoración económica: El precio no incluye la ejecución y el sellado de las juntas ni la ejecución de remates en los encuentros con paramentos y desagües.
Incluye: Replanteo de los puntos singulares. Replanteo de las pendientes y trazado de limatesas, limahoyas y juntas. Formación de pendientes mediante encintado de limatesas, limahoyas y juntas con fajas para reglado de ladrillo. Relleno de juntas con poliestireno expandido. Colado en seco de la arcilla expandida hasta alcanzar el nivel de coronación de las fajas para reglado, y consolidación con lechada de cemento. Colado, extendido y reglado del mortero de regularización. Limpieza y preparación de la superficie. Aplicación de la emulsión asfáltica. Colocación de la impermeabilización. Colocación de la capa separadora bajo aislamiento. Revisión de la superficie base en la que se realiza la fijación del aislamiento de acuerdo con las exigencias de la técnica a emplear. Corte, ajuste y colocación del aislamiento. Colocación de la capa separadora bajo capa de refuerzo. Ejecución de la base de mortero. Colocación de la capa separadora bajo protección. Colado, extendido y reglado del material adhesivo o de nivelación. Replanteo de las juntas del piso. Replanteo del piso y formación de juntas y puntos singulares. Colocación de las baldosas con junta abierta. Sellado de juntas de piso y perimetrales. Rejuntado del piso.
Criterio de cómputo de proyecto: Superficie medida en proyección horizontal, según documentación gráfica de Proyecto, desde las caras interiores de los antepechos o petos perimetrales que la limitan.
Criterio de cómputo de obra: Se medirá, en proyección horizontal, la superficie realmente ejecutada según especificaciones de Proyecto, desde las caras interiores de los antepechos o petos perimetrales que la limitan.

| Código | Ud | Descripción | Rendimiento | Precio | Importe |
|---|---|---|---|---|---|
| mt04lvc010c | Ud | Ladrillo cerámico hueco doble, para revestir, 24x11,5x9 cm, densidad 780 kg/m³. (material) | 3 | 3.51 | 10.530 |
| mt01arl030a | m³ | Arcilla expandida, suministrada en sacos. (material) | 0.1 | 1776.83 | 177.683 |
| mt09lec020b | m³ | Lechada de cemento CEM II/B-P 32,5 N 1/3. (material) | 0.01 | 1471.19 | 14.712 |
| mt16pea020b | m² | Panel rígido de poliestireno expandido, mecanizado lateral recto, de 20 mm de espesor, resistencia térmica 0,55 m²K/W, conductividad térmica 0,036 W/(mK), para junta de contracción. (material) | 0.01 | 549.51 | 5.495 |
| mt08aaa010a | m³ | Agua. (material) | 0.016 | 19.03 | 0.304 |
| mt01arg005a | t | Arena de cantera, para mortero preparado en obra. (material) | 0.13 | 221.35 | 28.776 |
| mt08cem000g | kg | Cemento gris en sacos. (material) | 20 | 3.65 | 73.000 |
| mt14lba010g | m² | Membrana preelaborada de betún modificado con elastómero SBS, de 3,5 mm de espesor, masa nominal 4 kg/m², con armadura de fieltro de poliéster no tejido de 160 g/m², de superficie no protegida. (material) | 1.1 | 2840.15 | 3124.165 |
| mt14iea020c | kg | Emulsión asfáltica aniónica con cargas. (material) | 0.3 | 1352.45 | 405.735 |
| mt14gsa020bc | m² | Geotextil no tejido compuesto por fibras de poliéster unidas por agujeteado, con una resistencia a la tracción longitudinal de 1,88 kN/m, una resistencia a la tracción transversal de 1,49 kN/m, una apertura de cono al ensayo de perforación dinámica según ISO 13433 inferior a 40 mm, resistencia CBR a punzonamiento 0,3 kN y una masa superficial de 150 g/m². (material) | 2.1 | 278.44 | 584.724 |
| mt16pxa010aaq | m² | Panel rígido de poliestireno extruido, de superficie lisa y mecanizado lateral a media madera, de 40 mm de espesor, resistencia a compresión >= 300 kPa, resistencia térmica 1,2 m²K/W, conductividad térmica 0,033 W/(mK), Euroclase E de reacción al fuego, con código de designación XPS-EN 13164-T1-CS(10/Y)300-DS(70,90)-DLT(2)5-CC(2/1,5/50)125-WL(T)0,7-WD(V)3-FTCD1. (material) | 1.05 | 3220.79 | 3381.830 |
| mt09mor010e | m³ | Mortero de cemento CEM II/B-P 32,5 N tipo M-10, confeccionado en obra con 380 kg/m³ de cemento y una proporción en volumen 1/4. (material) | 0.04 | 1741.65 | 69.666 |
| mt14gsa020ce | m² | Geotextil no tejido compuesto por fibras de poliéster unidas por agujeteado, con una resistencia a la tracción longitudinal de 1,63 kN/m, una resistencia a la tracción transversal de 2,08 kN/m, una apertura de cono al ensayo de perforación dinámica según ISO 13433 inferior a 27 mm, resistencia CBR a punzonamiento 0,4 kN y una masa superficial de 200 g/m². (material) | 1.05 | 381.87 | 400.964 |
| mt09mcr021g | kg | Adhesivo cementoso de fraguado normal, C1, color gris. (material) | 4 | 4.57 | 18.280 |
| mt18bcr010he800 | m² | Baldosa cerámica de gres rústico, 20x20 cm, $ 8,00/m², capacidad de absorción de agua 3%<=E<6%. (material) | 1.05 | 2992.65 | 3142.283 |
| mt18acc050b | Ud | Crucetas de PVC para separación entre 3 y 15 mm. (material) | 14 | 0.3 | 4.200 |
| mt18rcr010a300 | m | Zócalo cerámico de gres rústico, de 7 cm de ancho, $ 3,00/m. (material) | 0.4 | 1122.25 | 448.900 |
| mt09mcp020fE | kg | Mortero de juntas cementoso mejorado, con absorción de agua reducida y resistencia elevada a la abrasión, tipo CG2 W A, color blanco, para juntas de 2 a 15 mm, a base de cemento de alta resistencia, cuarzo, aditivos especiales, pigmentos y resinas sintéticas, para rejuntado de todo tipo de piezas cerámicas. (material) | 0.05 | 10.14 | 0.507 |
| mq06hor010 | h | Hormigonera eléctrica con una capacidad de amasado de 160 l. (maquinaria) | 0.065 | 886.15 | 57.600 |
| mo020 | h | Oficial albañil especializado en trabajos de mampostería. (mano de obra) | 0.106 | 11912.66 | 1262.742 |
| mo113 | h | Ayudante de albañil especializado en trabajos de mampostería. (mano de obra) | 1.098 | 8579.62 | 9420.423 |
| mo029 | h | Oficial aplicador de membranas impermeabilizantes preelaboradas. (mano de obra) | 0.189 | 11912.66 | 2251.493 |
| mo067 | h | Medio oficial aplicador de membranas impermeabilizantes preelaboradas. (mano de obra) | 0.189 | 8905.02 | 1683.049 |
| mo054 | h | Oficial montador de aislantes. (mano de obra) | 0.059 | 12241.03 | 722.221 |
| mo101 | h | Medio oficial montador de aislantes. (mano de obra) | 0.059 | 8905.02 | 525.396 |
| mo023 | h | Oficial colocador de pisos. (mano de obra) | 0.472 | 11912.66 | 5622.776 |
| mo061 | h | Medio oficial colocador de pisos. (mano de obra) | 0.236 | 8905.02 | 2101.585 |
| % | % | Herramientas | 2 % | 35539.039 | 710.781 |
|  |  | Costes directos |  |  | 36249.820 |

Residuos:
- colocación: mt04lvc010c Ladrillo cerámico hueco doble, para revestir, 24x11,5x9 cm, densidad 780 kg/m³; factor de residuo 0.04494
- colocación: mt01arl030a Arcilla expandida, suministrada en sacos; factor de residuo 0.003
- colocación: mt09lec020b Lechada de cemento CEM II/B-P 32,5 N 1/3; factor de residuo 0.0036
- colocación: mt16pea020b; factor de residuo 0.048
- colocación: mt01arg005a Arena de cantera, para mortero preparado en obra; factor de residuo 0.00501329
- colocación: mt08cem000g Cemento gris en sacos; factor de residuo 0.0063
- colocación: mt14lba010g; factor de residuo 0.0649432
- colocación: mt14iea020c Emulsión asfáltica aniónica con cargas; factor de residuo 0.007
- colocación: mt14gsa020bc; factor de residuo 0.07
- colocación: mt16pxa010aaq; factor de residuo 0.048
- colocación: mt09mor010e; factor de residuo 0.0036
- colocación: mt14gsa020ce; factor de residuo 0.07
- colocación: mt09mcr021g Adhesivo cementoso de fraguado normal, C1, color gris; factor de residuo 0.07
- colocación: mt18bcr010he800 Baldosa cerámica de gres rústico, 20x20 cm, $ 8,00/m², capacidad de absorción de agua 3%<=E<6%; factor de residuo 0.0374205
- colocación: mt18rcr010a300 Zócalo cerámico de gres rústico, de 7 cm de ancho, $ 3,00/m; factor de residuo 0.0385
- colocación: mt09mcp020fE; factor de residuo 0.07

## Recursos

**mt04lvc010c** Ud Ladrillo cerámico hueco doble, para revestir, 24x11,5x9 cm, densidad 780 kg/m³
Datos técnicos: Coste energético 7.025 MJ; Emisión de CO2 0.442 kg; Código LER 17 01 02; Masa del elemento 1.9 kg; Volumen 0.00152 m3
Residuos:
- embalaje: re170201 Madera. (componente de residuo); rendimiento 0.01 kg; Código LER 17 02 01; Masa del elemento 1 kg; Volumen 0.000909 m3
- embalaje: re170203 Plástico. (componente de residuo); rendimiento 0.001 kg; Código LER 17 02 03; Masa del elemento 1 kg; Volumen 0.001667 m3

**mt01arl030a** m³ Arcilla expandida, suministrada en sacos
Datos técnicos: Coste energético 1051.540 MJ; Emisión de CO2 67.918 kg; Código LER 01 04 09; Masa del elemento 350 kg; Volumen 0.21875 m3
Residuos:
- embalaje: re170203 Plástico; rendimiento 1.75 kg

**mt09lec020b** m³ Lechada de cemento CEM II/B-P 32,5 N 1/3
Datos técnicos: Coste energético 3724.000 MJ; Emisión de CO2 323.000 kg; Código LER 17 01 01; Masa del elemento 1900 kg; Volumen 1.266667 m3

**mt16pea020b** m² Panel rígido de poliestireno expandido
Datos técnicos: Coste energético 57.501 MJ; Emisión de CO2 1.999 kg; Código LER 17 06 04; Masa del elemento 0.6 kg; Volumen 0.001 m3
Residuos:
- embalaje: re170203 Plástico; rendimiento 0.024 kg

**mt08aaa010a** m³ Agua
Datos técnicos: Coste energético 60.000 MJ; Emisión de CO2 30.000 kg

**mt01arg005a** t Arena de cantera, para mortero preparado en obra
Datos técnicos: Coste energético 75.000 MJ; Emisión de CO2 4.000 kg; Código LER 01 04 08; Masa del elemento 1000 kg; Volumen 0.666667 m3

**mt08cem000g** kg Cemento gris en sacos
Datos técnicos: Coste energético 7.174 MJ; Emisión de CO2 0.904 kg; Código LER 17 01 01; Masa del elemento 1 kg; Volumen 0.000667 m3
Residuos:
- embalaje: re150101 Envases de papel y cartón. (componente de residuo); rendimiento 0.014 kg; Código LER 15 01 01; Masa del elemento 1 kg; Volumen 0.001333 m3
- embalaje: re170201 Madera; rendimiento 0.001 kg
- embalaje: re170203 Plástico; rendimiento 0.003 kg

**mt14lba010g** m² Membrana preelaborada de betún modificado con elastómero SBS
Datos técnicos: Coste energético 233.484 MJ; Emisión de CO2 6.574 kg; Código LER 17 03 02; Masa del elemento 4 kg; Volumen 0.004 m3
Residuos:
- embalaje: re170203 Plástico; rendimiento 0.053 kg

**mt14iea020c** kg Emulsión asfáltica aniónica con cargas
Datos técnicos: Coste energético 31.940 MJ; Emisión de CO2 0.230 kg; Código LER 17 03 02; Masa del elemento 1 kg; Volumen 0.001 m3

**mt14gsa020bc** m² Geotextil no tejido compuesto por fibras de poliéster unidas por agujeteado
Datos técnicos: Coste energético 8.742 MJ; Emisión de CO2 0.453 kg; Código LER 17 06 04; Masa del elemento 0.15 kg; Volumen 0.00025 m3
Residuos:
- embalaje: re170203 Plástico; rendimiento 0.024 kg

**mt16pxa010aaq** m² Panel rígido de poliestireno extruido
Datos técnicos: Coste energético 107.625 MJ; Emisión de CO2 3.439 kg; Código LER 17 06 04; Masa del elemento 1.2 kg; Volumen 0.002 m3
Residuos:
- embalaje: re170203 Plástico; rendimiento 0.024 kg

**mt09mor010e** m³ Mortero de cemento CEM II/B-P 32,5 N tipo M-10
Datos técnicos: Coste energético 3724.000 MJ; Emisión de CO2 323.000 kg; Código LER 17 01 01; Masa del elemento 1900 kg; Volumen 1.266667 m3

**mt14gsa020ce** m² Geotextil no tejido compuesto por fibras de poliéster unidas por agujeteado
Datos técnicos: Coste energético 10.881 MJ; Emisión de CO2 0.565 kg; Código LER 17 06 04; Masa del elemento 0.2 kg; Volumen 0.000333 m3
Residuos:
- embalaje: re170203 Plástico; rendimiento 0.024 kg

**mt09mcr021g** kg Adhesivo cementoso de fraguado normal, C1, color gris
Datos técnicos: Coste energético 3.871 MJ; Emisión de CO2 0.344 kg; Código LER 17 09 04; Masa del elemento 1 kg; Volumen 0.000667 m3
Residuos:
- embalaje: re170203 Plástico; rendimiento 0.003 kg

**mt18bcr010he800** m² Baldosa cerámica de gres rústico, 20x20 cm, $ 8,00/m², capacidad de absorción de agua 3%<=E<6%
Datos técnicos: Coste energético 292.153 MJ; Emisión de CO2 14.362 kg; Código LER 17 01 03; Masa del elemento 25 kg; Volumen 0.02 m3
Residuos:
- embalaje: re150101 Envases de papel y cartón; rendimiento 0.18 kg
- embalaje: re170201 Madera; rendimiento 0.022 kg

**mt18rcr010a300** m Zócalo cerámico de gres rústico, de 7 cm de ancho, $ 3,00/m
Datos técnicos: Coste energético 12.700 MJ; Emisión de CO2 0.620 kg; Código LER 17 01 03; Masa del elemento 1.05 kg; Volumen 0.00084 m3
Residuos:
- embalaje: re150101 Envases de papel y cartón; rendimiento 0.034 kg
- embalaje: re170201 Madera; rendimiento 0.004 kg

**mt09mcp020fE** kg Mortero de juntas cementoso mejorado
Datos técnicos: Coste energético 7.725 MJ; Emisión de CO2 0.576 kg; Código LER 17 09 04; Masa del elemento 1 kg; Volumen 0.000667 m3
Residuos:
- embalaje: re150101 Envases de papel y cartón; rendimiento 0.02 kg
- embalaje: re170201 Madera; rendimiento 0.005 kg
- embalaje: re170203 Plástico; rendimiento 0.008 kg
