# Ramal a 45° para línea frigorífica

- Propiedad del archivo: CYPE Ingenieros S.A.
- Formato: FIEBDC-3/2016
- Programa: Generador de precios de la construcción. CYPE Ingenieros, S.A.
- Fecha: 16/05/2024
- Ámbito geográfico: Argentina
- Divisa: ARS
- Costes indirectos: 3 %
- Gastos generales: 13 %
- Beneficio industrial: 6 %
- IVA: 21 %

## I Instalaciones

### IB Sistemas de climatización

#### IBL Sistema VRF (Mitsubishi Electric)

**IBL680** Ud Ramal a 45° para línea frigorífica.
Kit de ramal a 45° de línea frigorífica, de 2 salidas, gama City Multi, modelo CMY-Y302S-G2 "MITSUBISHI ELECTRIC", capacidad frigorífica nominal aguas abajo superior o igual a 75,59 kW.
Incluye: Conexionado.
Criterio de cómputo de proyecto: Número de unidades previstas, según documentación gráfica de Proyecto.
Criterio de cómputo de obra: Se medirá el número de unidades realmente ejecutadas según especificaciones de Proyecto.

| Código | Ud | Descripción | Rendimiento | Precio | Importe |
|---|---|---|---|---|---|
| mt42mee600e | Ud | Kit de ramal a 45° de línea frigorífica, de 2 salidas, gama City Multi, modelo CMY-Y302S-G2 "MITSUBISHI ELECTRIC", capacidad frigorífica nominal aguas abajo superior o igual a 75,59 kW. (material) | 1 | 100060.1 | 100060.100 |
| mo005 | h | Oficial instalador de equipos de climatización. (mano de obra) | 0.054 | 12241.03 | 661.016 |
| mo104 | h | Medio oficial instalador de equipos de climatización. (mano de obra) | 0.054 | 8888.07 | 479.956 |
| % | % | Herramientas | 2 % | 101201.072 | 2024.021 |
|  |  | Costes directos |  |  | 103225.093 |
