# Purificador de aire

- Propiedad del archivo: CYPE INGENIEROS, S.A.
- Formato: FIEBDC-3/2002
- Ámbito geográfico: Argentina
- Divisa: ARS
- Costes indirectos: 3.00 %
- Gastos generales: 13.00 %
- Beneficio industrial: 6.00 %
- IVA: 21.00 %

## I Instalaciones

### IV Ventilación

#### IVP Purificadores de aire

**IVP010** Ud Purificador de aire.
Purificador de aire, modelo MA-E100R "MITSUBISHI ELECTRIC", caudal de aire 10 m³/min, CADR (Clean Air Delivery Rate) 612 m³/h, nivel sonoro mínimo/máximo: 22/55 dBA, dimensiones 800x320x270 mm, peso 13,4 kg, con prefiltro, filtro HEPA PM2.5 de doble capa, filtro de carbón activo, sensor de suciedad, indicador de suciedad, giro automático de la unidad y de las lamas para dirigir el flujo de aire, sensor de presencia I-See Sensor. Totalmente montado, conexionado y puesto en marcha por la empresa instaladora para la comprobación de su correcto funcionamiento.
Incluye: Replanteo de la unidad. Colocación y fijación de la unidad.
Criterio de cómputo de proyecto: Número de unidades previstas, según documentación gráfica de Proyecto.
Criterio de cómputo de obra: Se medirá el número de unidades realmente ejecutadas según especificaciones de Proyecto.

| Código | Ud | Descripción | Rendimiento | Precio | Importe |
|---|---|---|---|---|---|
| mt42mee015b | Ud | Purificador de aire, modelo MA-E100R "MITSUBISHI ELECTRIC", caudal de aire 10 m³/min, CADR (Clean Air Delivery Rate) 612 m³/h, nivel sonoro mínimo/máximo: 22/55 dBA, dimensiones 800x320x270 mm, peso 13,4 kg, con prefiltro, filtro HEPA PM2.5 de doble capa, filtro de carbón activo, sensor de suciedad, indicador de suciedad, giro automático de la unidad y de las lamas para dirigir el flujo de aire, sensor de presencia I-See Sensor. (material) | 1.000 | 385477.42 | 385477.42 |
| mo011 | h | Oficial montador. (mano de obra) | 0.350 | 12241.03 | 4284.36 |
| mo080 | h | Medio oficial montador. (mano de obra) | 0.350 | 8905.02 | 3116.76 |
| % | % | Herramientas | 2 % | 392878.54 | 7857.57 |
|  |  | Costes directos |  |  | 400736.11 |
