# Caja de conexiones Branch Box

- Propiedad del archivo: CYPE Ingenieros S.A.
- Formato: FIEBDC-3/2016
- Programa: Generador de precios de la construcción. CYPE Ingenieros, S.A.
- Fecha: 16/05/2024
- Ámbito geográfico: Argentina
- Divisa: ARS
- Costes indirectos: 3 %
- Gastos generales: 13 %
- Beneficio industrial: 6 %
- IVA: 21 %

## I Instalaciones

### IB Sistemas de climatización

#### IBL Sistema VRF (Mitsubishi Electric)

**IBL682** Ud Caja de conexiones Branch Box.
Caja de conexiones Branch Box, para sistema aire-aire multi-split, con caudal variable de refrigerante, para gas R-410A, gama City Multi, modelo PAC-MK34BC "MITSUBISHI ELECTRIC", para conexión de unidad exterior de la serie Multi-S a 3 unidades interiores de las gamas doméstica y Mr. Slim, con válvula de expansión electrónica, alimentación monofásica a 230 V, peso 6,7 kg, dimensiones 450x170x280 mm.
Criterio de valoración económica: El precio no incluye el cableado eléctrico de alimentación.
Incluye: Replanteo. Colocación y fijación. Conexión a las líneas frigoríficas. Conexión a la red eléctrica.
Criterio de cómputo de proyecto: Número de unidades previstas, según documentación gráfica de Proyecto.
Criterio de cómputo de obra: Se medirá el número de unidades realmente ejecutadas según especificaciones de Proyecto.

| Código | Ud | Descripción | Rendimiento | Precio | Importe |
|---|---|---|---|---|---|
| mt42mee609a | Ud | Caja de conexiones Branch Box, para sistema aire-aire multi-split, con caudal variable de refrigerante, para gas R-410A, gama City Multi, modelo PAC-MK34BC "MITSUBISHI ELECTRIC", para conexión de unidad exterior de la serie Multi-S a 3 unidades interiores de las gamas doméstica y Mr. Slim, con válvula de expansión electrónica, alimentación monofásica a 230 V, peso 6,7 kg, dimensiones 450x170x280 mm. (material) | 1 | 384247.17 | 384247.170 |
| mo005 | h | Oficial instalador de equipos de climatización. (mano de obra) | 0.579 | 12241.03 | 7087.556 |
| mo104 | h | Medio oficial instalador de equipos de climatización. (mano de obra) | 0.579 | 8888.07 | 5146.193 |
| % | % | Herramientas | 2 % | 396480.919 | 7929.618 |
|  |  | Costes directos |  |  | 404410.537 |
