# Unidad exterior de aire acondicionado de condensación por agua, para sistema VRF

- Propiedad del archivo: CYPE INGENIEROS, S.A.
- Formato: FIEBDC-3/2002
- Ámbito geográfico: Argentina
- Divisa: ARS
- Costes indirectos: 3.00 %
- Gastos generales: 13.00 %
- Beneficio industrial: 6.00 %
- IVA: 21.00 %

## I Instalaciones

### IB Sistemas de climatización

#### IBW Sistema VRF (Mitsubishi Heavy Industries)

**IBW352** Ud Unidad exterior de aire acondicionado de condensación por agua, para sistema VRF.
Combinación de dos unidades exteriores de aire acondicionado, sistema agua-aire multi-split KXZW con caudal variable de refrigerante, control de temperatura variable de refrigerante VTCC, bomba de calor, para gas R-410A, alimentación trifásica (400V/50Hz), modelo FDC560KXZWE1 "MITSUBISHI HEAVY INDUSTRIES", formada por dos unidades modelo FDC280KXZWE1, potencia frigorífica nominal 56 kW (temperatura de entrada del agua 30°C, temperatura de bulbo húmedo del aire interior 19°C), consumo eléctrico nominal en refrigeración 11,5 kW, potencia calorífica nominal 63 kW (temperatura de entrada del agua 20°C, temperatura de bulbo seco del aire interior 20°C), consumo eléctrico nominal en calefacción 10,2 kW, de 1100x780x550 mm, 370 kg, nivel sonoro 53 dBA, rango de capacidad conectable entre el 50 y el 150% y válvula de expansión electrónica. Incluso elementos antivibratorios de suelo.
Criterio de valoración económica: El precio no incluye la canalización ni el cableado eléctrico de alimentación.
Incluye: Replanteo. Colocación y fijación. Conexión a las líneas frigoríficas. Conexión a la red de conducción de agua. Conexión a la red eléctrica. Conexión a la red de desagüe. Puesta en marcha.
Criterio de cómputo de proyecto: Número de unidades previstas, según documentación gráfica de Proyecto.
Criterio de cómputo de obra: Se medirá el número de unidades realmente ejecutadas según especificaciones de Proyecto.

| Código | Ud | Descripción | Rendimiento | Precio | Importe |
|---|---|---|---|---|---|
| mt42mhi381c | Ud | Combinación de dos unidades exteriores de aire acondicionado, sistema agua-aire multi-split KXZW con caudal variable de refrigerante, control de temperatura variable de refrigerante VTCC, bomba de calor, para gas R-410A, alimentación trifásica (400V/50Hz), modelo FDC560KXZWE1 "MITSUBISHI HEAVY INDUSTRIES", formada por dos unidades modelo FDC280KXZWE1, potencia frigorífica nominal 56 kW (temperatura de entrada del agua 30°C, temperatura de bulbo húmedo del aire interior 19°C), consumo eléctrico nominal en refrigeración 11,5 kW, potencia calorífica nominal 63 kW (temperatura de entrada del agua 20°C, temperatura de bulbo seco del aire interior 20°C), consumo eléctrico nominal en calefacción 10,2 kW, de 1100x780x550 mm, 370 kg, nivel sonoro 53 dBA, rango de capacidad conectable entre el 50 y el 150% y válvula de expansión electrónica. (material) | 1.000 | 15778738.96 | 15778738.96 |
| mt42www080 | Ud | Kit de amortiguadores antivibración de suelo, formado por cuatro amortiguadores de caucho, con sus tornillos, tuercas y arandelas correspondientes. (material) | 2.000 | 3280.66 | 6561.32 |
| mt42mhi531a | Ud | Kit de distribución de línea frigorífica para gas R-410A, para combinación de 2 unidades exteriores, sistema aire-aire multi-split con caudal variable de refrigerante, modelo KIT-BM-DOS-2A-1 "MITSUBISHI HEAVY INDUSTRIES", formado por dos juntas, una para la línea de líquido y otra para la línea de gas. (material) | 1.000 | 116053.31 | 116053.31 |
| mo005 | h | Oficial instalador de equipos de climatización. (mano de obra) | 7.925 | 12241.03 | 97010.16 |
| mo104 | h | Medio oficial instalador de equipos de climatización. (mano de obra) | 7.925 | 8888.07 | 70437.95 |
| % | % | Herramientas | 2 % | 16068801.70 | 321376.03 |
|  |  | Costes directos |  |  | 16390177.73 |
