# Ramal a 45° para línea frigorífica de líquido y de gas

- Propiedad del archivo: CYPE INGENIEROS, S.A.
- Formato: FIEBDC-3/2002
- Ámbito geográfico: Argentina
- Divisa: ARS
- Costes indirectos: 3.00 %
- Gastos generales: 13.00 %
- Beneficio industrial: 6.00 %
- IVA: 21.00 %

## I Instalaciones

### IB Sistemas de climatización

#### IBW Sistema VRF (Mitsubishi Heavy Industries)

**IBW360** Ud Ramal a 45° para línea frigorífica de líquido y de gas.
Ramal a 45° de línea frigorífica formada por conjunto de dos colectores, uno para la línea de líquido y otro para la línea de gas, de 8 salidas cada uno, sistema aire-aire multi-split con caudal variable de refrigerante, modelo KIT-BMHEAD83711 "MITSUBISHI HEAVY INDUSTRIES", con una capacidad máxima de unidades interiores conectadas aguas abajo cuya suma de índices de capacidad sea igual o superior a 370 e inferior a 540.
Incluye: Conexionado.
Criterio de cómputo de proyecto: Número de unidades previstas, según documentación gráfica de Proyecto.
Criterio de cómputo de obra: Se medirá el número de unidades realmente ejecutadas según especificaciones de Proyecto.

| Código | Ud | Descripción | Rendimiento | Precio | Importe |
|---|---|---|---|---|---|
| mt42mhi540k | Ud | Conjunto de dos colectores, uno para la línea de líquido y otro para la línea de gas, de 8 salidas cada uno, sistema aire-aire multi-split con caudal variable de refrigerante, modelo KIT-BMHEAD83711 "MITSUBISHI HEAVY INDUSTRIES", con una capacidad máxima de unidades interiores conectadas aguas abajo cuya suma de índices de capacidad sea igual o superior a 370 e inferior a 540. (material) | 1.000 | 189458.05 | 189458.05 |
| mo005 | h | Oficial instalador de equipos de climatización. (mano de obra) | 0.054 | 12241.03 | 661.02 |
| mo104 | h | Medio oficial instalador de equipos de climatización. (mano de obra) | 0.054 | 8888.07 | 479.96 |
| % | % | Herramientas | 2 % | 190599.03 | 3811.98 |
|  |  | Costes directos |  |  | 194411.01 |
