# Equipo aire-agua, bomba de calor aerotérmica, para producción de agua caliente sanitaria

- Propiedad del archivo: CYPE INGENIEROS, S.A.
- Formato: FIEBDC-3/2002
- Ámbito geográfico: Argentina
- Divisa: ARS
- Costes indirectos: 3.00 %
- Gastos generales: 13.00 %
- Beneficio industrial: 6.00 %
- IVA: 21.00 %

## I Instalaciones

### IC Calefacción, refrigeración, climatización y agua caliente sanitaria

#### ICA Agua caliente

**ICA057** Ud Equipo aire-agua, bomba de calor aerotérmica, para producción de agua caliente sanitaria.
Equipo aire-agua, bomba de calor aerotérmica, para producción de agua caliente sanitaria, formado por bomba de calor aerotérmica, aire-agua, para producción de agua caliente sanitaria, modelo Q-ton ESA30E(H)2-25 "MITSUBISHI HEAVY INDUSTRIES", refrigerante R744, potencia calorífica nominal de 30 kW, COP 4,3, dimensiones 1690x1350x720 mm, caudal de agua máximo 8,97 l/min, consumo eléctrico máximo 6,98 kW, presión sonora 58 dBA, alimentación trifásica a 400 V, peso 375 kg, compresor de dos etapas (compresor de tipo rotativo para la primera etapa y compresor de tipo scroll para la segunda etapa), límites operativos: entrada de aire entre -25°C y 43°C, entrada de agua entre 5°C y 63°C, salida de agua entre 60°C y 90°C, posibilidad de conectar hasta 16 unidades controladas por un único control remoto, con acumulador de agua caliente sanitaria, de acero vitrificado, de interior, de 500 litros, control remoto por cable, modelo RC-Q1H, kit de cableado de válvula de 3 vías y sondas de temperatura, conjunto de dos sondas de temperatura para acumulador, válvula motorizada de 3 vías. Totalmente montado, conexionado y puesto en marcha por la empresa instaladora para la comprobación de su correcto funcionamiento.
Criterio de valoración económica: El precio no incluye los elementos antivibratorios de suelo.
Incluye: Replanteo del equipo. Colocación y fijación del equipo y sus accesorios. Conexionado con las redes de conducción de agua, eléctrica y de recogida de condensados. Puesta en marcha.
Criterio de cómputo de proyecto: Número de unidades previstas, según documentación gráfica de Proyecto.
Criterio de cómputo de obra: Se medirá el número de unidades realmente ejecutadas según especificaciones de Proyecto.

| Código | Ud | Descripción | Rendimiento | Precio | Importe |
|---|---|---|---|---|---|
| mt42mhi800a | Ud | Bomba de calor aerotérmica, aire-agua, para producción de agua caliente sanitaria, modelo Q-ton ESA30E(H)2-25 "MITSUBISHI HEAVY INDUSTRIES", refrigerante R744, potencia calorífica nominal de 30 kW, COP 4,3, dimensiones 1690x1350x720 mm, caudal de agua máximo 8,97 l/min, consumo eléctrico máximo 6,98 kW, presión sonora 58 dBA, alimentación trifásica a 400 V, peso 375 kg, compresor de dos etapas (compresor de tipo rotativo para la primera etapa y compresor de tipo scroll para la segunda etapa), límites operativos: entrada de aire entre -25°C y 43°C, entrada de agua entre 5°C y 63°C, salida de agua entre 60°C y 90°C, posibilidad de conectar hasta 16 unidades controladas por un único control remoto. (material) | 1.000 | 17746724.20 | 17746724.20 |
| mt42mhi820a | Ud | Acumulador de agua caliente sanitaria, de acero vitrificado, de interior, de 500 litros, para sistema Q-ton, "MITSUBISHI HEAVY INDUSTRIES", presión máxima de trabajo 8 bar, con boca de inspección, deflector en la parte alta del acumulador, cuatro vainas para sondas, aislamiento térmico de espuma de poliuretano y protección catódica permanente, libre de mantenimiento. (material) | 1.000 | 1741619.78 | 1741619.78 |
| mt42mhi811a | Ud | Kit de cableado de válvula de 3 vías y sondas de temperatura, para sistema Q-ton, "MITSUBISHI HEAVY INDUSTRIES", de 20 m de longitud. (material) | 1.000 | 392858.90 | 392858.90 |
| mt42mhi810a | Ud | Control remoto por cable, modelo RC-Q1H, para sistema Q-ton, "MITSUBISHI HEAVY INDUSTRIES". (material) | 1.000 | 403931.13 | 403931.13 |
| mt42mhi812a | Ud | Conjunto de dos sondas de temperatura para acumulador, para sistema Q-ton, "MITSUBISHI HEAVY INDUSTRIES". (material) | 1.000 | 182486.65 | 182486.65 |
| mt42mhi813a | Ud | Válvula motorizada de 3 vías, para sistema Q-ton, "MITSUBISHI HEAVY INDUSTRIES". (material) | 1.000 | 519164.27 | 519164.27 |
| mt37sve010c | Ud | Válvula de esfera de latón niquelado para roscar de 3/4". (material) | 2.000 | 87.01 | 174.02 |
| mo005 | h | Oficial instalador de equipos de climatización. (mano de obra) | 4.689 | 12241.03 | 57398.19 |
| mo104 | h | Medio oficial instalador de equipos de climatización. (mano de obra) | 4.689 | 8888.07 | 41676.16 |
| % | % | Herramientas | 2 % | 21086033.30 | 421720.67 |
|  |  | Costes directos |  |  | 21507753.97 |
