# Módulo hidrónico

- Propiedad del archivo: CYPE Ingenieros S.A.
- Formato: FIEBDC-3/2016
- Programa: Generador de precios de la construcción. CYPE Ingenieros, S.A.
- Fecha: 07/10/2024
- Ámbito geográfico: Argentina
- Divisa: ARS
- Costes indirectos: 3 %
- Gastos generales: 13 %
- Beneficio industrial: 6 %
- IVA: 21 %

## I Instalaciones

### IB Sistemas de climatización

#### IBW Sistema VRF (Mitsubishi Heavy Industries)

**IBW375** Ud Módulo hidrónico.
Módulo hidrónico, sistema aire-aire multi-split con caudal variable de refrigerante, modelo HMU140KXZE1 "MITSUBISHI HEAVY INDUSTRIES", para conexión a unidad exterior de aire acondicionado, de la gama KXZ o KXZX, para gas R-410A, alimentación monofásica (230V/50Hz), potencia nominal en refrigeración 14 kW (temperatura de bulbo seco del aire exterior 35°C, temperatura de entrada del agua 23°C, temperatura de salida del agua 18°C), potencia nominal en calefacción 14 kW (temperatura de bulbo seco del aire exterior 7°C, temperatura de entrada del agua 30°C, temperatura de salida del agua 35°C), dimensiones (altura x ancho x profundidad) 860x550x400 mm, compuesto por caja de control, intercambiador refrigerante-agua, bomba de circulación de agua y válvula de expansión electrónica.
Criterio de valoración económica: El precio no incluye la canalización ni el cableado eléctrico de alimentación.
Incluye: Replanteo. Colocación y fijación. Conexión a las líneas frigoríficas. Conexión a la red de conducción de agua. Conexión a la red eléctrica. Puesta en marcha.
Criterio de cómputo de proyecto: Número de unidades previstas, según documentación gráfica de Proyecto.
Criterio de cómputo de obra: Se medirá el número de unidades realmente ejecutadas según especificaciones de Proyecto.

| Código | Ud | Descripción | Rendimiento | Precio | Importe |
|---|---|---|---|---|---|
| mt42mhi090a | Ud | Módulo hidrónico, sistema aire-aire multi-split con caudal variable de refrigerante, modelo HMU140KXZE1 "MITSUBISHI HEAVY INDUSTRIES", para conexión a unidad exterior de aire acondicionado, de la gama KXZ o KXZX, para gas R-410A, alimentación monofásica (230V/50Hz), potencia nominal en refrigeración 14 kW (temperatura de bulbo seco del aire exterior 35°C, temperatura de entrada del agua 23°C, temperatura de salida del agua 18°C), potencia nominal en calefacción 14 kW (temperatura de bulbo seco del aire exterior 7°C, temperatura de entrada del agua 30°C, temperatura de salida del agua 35°C), dimensiones (altura x ancho x profundidad) 860x550x400 mm, compuesto por caja de control, intercambiador refrigerante-agua, bomba de circulación de agua y válvula de expansión electrónica. (material) | 1 | 4816618.92 | 4816618.920 |
| mo005 | h | Oficial instalador de equipos de climatización. (mano de obra) | 1.159 | 33423.53 | 38737.871 |
| mo104 | h | Medio oficial instalador de equipos de climatización. (mano de obra) | 1.159 | 24268.44 | 28127.122 |
| % | % | Herramientas | 2 % | 4883483.913 | 97669.678 |
|  |  | Costes directos |  |  | 4981153.591 |

## Recursos

**mt42mhi090a** Ud Módulo hidrónico
Datos técnicos: Coste energético 2533.789 MJ; Emisión de CO2 173.385 kg
Residuos:
- embalaje: re150101 Envases de papel y cartón. (componente de residuo); rendimiento 0.18 kg; Código LER 15 01 01; Masa del elemento 1 kg; Volumen 0.001333 m3
- embalaje: re170203 Plástico. (componente de residuo); rendimiento 0.09 kg; Código LER 17 02 03; Masa del elemento 1 kg; Volumen 0.001667 m3
