# Transporte, puesta en obra y retirada de equipo completo para inyecciones de lechada de cemento a presión, sistema Jet Grouting

- Propiedad del archivo: CYPE INGENIEROS, S.A.
- Formato: FIEBDC-3/2002
- Ámbito geográfico: Argentina
- Divisa: ARS
- Costes indirectos: 3.00 %
- Gastos generales: 13.00 %
- Beneficio industrial: 6.00 %
- IVA: 21.00 %

## A Acondicionamiento del terreno

### AM Mejoras del terreno

#### AMJ Jet Grouting

**AMJ001** Ud Transporte, puesta en obra y retirada de equipo completo para inyecciones de lechada de cemento a presión, sistema Jet Grouting.
Transporte, puesta en obra y retirada de equipo completo para inyecciones de lechada de cemento a presión, sistema Jet Grouting, a una distancia de hasta 200 km.
Criterio de valoración económica: El precio incluye el desplazamiento a la obra del personal especializado.
Incluye: Transporte a la obra. Montaje del equipo. Desmontaje del equipo. Retirada del equipo.
Criterio de cómputo de proyecto: Número de unidades previstas, según documentación gráfica de Proyecto.
Criterio de cómputo de obra: Se medirá el número de unidades realmente ejecutadas según especificaciones de Proyecto.

| Código | Ud | Descripción | Rendimiento | Precio | Importe |
|---|---|---|---|---|---|
| mq03mpi050a | Ud | Transporte, puesta en obra y retirada de equipo completo para realización de inyecciones mediante el sistema Jet Grouting, a una distancia de hasta 200 km. (maquinaria) | 1.000 | 923175.02 | 923175.02 |
| % | % | Herramientas | 2 % | 923175.02 | 18463.50 |
|  |  | Costes directos |  |  | 941638.52 |
