# Conexión de la acometida del edificio a la red de desagües cloacales y pluviales del municipio a través de entrada

- Propiedad del archivo: CYPE INGENIEROS, S.A.
- Formato: FIEBDC-3/2002
- Ámbito geográfico: Argentina
- Divisa: ARS
- Costes indirectos: 3.00 %
- Gastos generales: 13.00 %
- Beneficio industrial: 6.00 %
- IVA: 21.00 %

## A Acondicionamiento del terreno

### AS Red de desagüe cloacal

#### ASB Acometidas

**ASB020** Ud Conexión de la acometida del edificio a la red de desagües cloacales y pluviales del municipio a través de entrada.
Conexión de la acometida del edificio a la red de desagües cloacales y pluviales del municipio a través de entrada. Incluso junta flexible para el empalme de la acometida y mortero de cemento para repaso y bruñido en el interior de la entrada.
Criterio de valoración económica: El precio no incluye la excavación ni la boca de acceso.
Incluye: Replanteo y trazado de la conexión en la entrada. Rotura de la entrada con compresor. Montaje, conexionado y comprobación de su correcto funcionamiento.
Criterio de cómputo de proyecto: Número de unidades previstas, según documentación gráfica de Proyecto.
Criterio de cómputo de obra: Se medirá el número de unidades realmente ejecutadas según especificaciones de Proyecto.

| Código | Ud | Descripción | Rendimiento | Precio | Importe |
|---|---|---|---|---|---|
| mt08aaa010a | m³ | Agua. (material) | 0.013 | 19.03 | 0.25 |
| mt01arg005a | t | Arena de cantera, para mortero preparado en obra. (material) | 0.106 | 221.35 | 23.46 |
| mt08cem000g | kg | Cemento gris en sacos. (material) | 16.250 | 3.65 | 59.31 |
| mt11var200 | Ud | Material para ejecución de junta flexible en el empalme de la acometida a la entrada. (material) | 1.000 | 190.60 | 190.60 |
| mq05pdm110 | h | Compresor portátil diesel media presión 10 m³/min. (maquinaria) | 1.000 | 1990.73 | 1990.73 |
| mq05mai030 | h | Martillo neumático. (maquinaria) | 2.000 | 1173.73 | 2347.46 |
| mq06hor010 | h | Hormigonera eléctrica con una capacidad de amasado de 160 l. (maquinaria) | 0.046 | 886.15 | 40.76 |
| mo020 | h | Oficial albañil especializado en trabajos de mampostería. (mano de obra) | 3.238 | 11912.66 | 38573.19 |
| mo112 | h | Ayudante general de construcción. (mano de obra) | 5.418 | 8719.99 | 47244.91 |
| % | % | Herramientas | 2 % | 90470.67 | 1809.41 |
|  |  | Costes directos |  |  | 92280.08 |
