# Relleno para drenaje, con agregados reciclados

- Propiedad del archivo: CYPE INGENIEROS, S.A.
- Formato: FIEBDC-3/2002
- Ámbito geográfico: Argentina
- Divisa: ARS
- Costes indirectos: 3.00 %
- Gastos generales: 13.00 %
- Beneficio industrial: 6.00 %
- IVA: 21.00 %

## A Acondicionamiento del terreno

### AU Drenajes

#### AUR Rellenos

**AUR041** m³ Relleno para drenaje, con agregados reciclados.
Relleno con agregado reciclado mixto de hormigón y material cerámico de 40 a 80 mm de diámetro, en perímetro de entrada drenante, para drenaje de las aguas procedentes de lluvia, con el fin de evitar encharcamientos y el sobreempuje hidrostático contra las estructuras de contención, y compactación en tongadas sucesivas de 30 cm de espesor máximo con rodillo vibrante de guiado manual, hasta alcanzar una densidad seca no inferior al 80% de la máxima obtenida en el ensayo Proctor Modificado.
Criterio de valoración económica: El precio no incluye la entrada drenante ni la realización del ensayo Proctor Modificado.
Incluye: Descarga a pie de tajo de los agregados a utilizar en los trabajos de relleno. Replanteo general y de niveles. Extendido del material de relleno en tongadas de espesor uniforme. Humectación o desecación de cada tongada. Compactación.
Criterio de cómputo de proyecto: Volumen medido sobre los planos de perfiles transversales del Proyecto, que definen el movimiento de tierras a realizar en obra.
Criterio de cómputo de obra: Se medirá, en perfil compactado, el volumen realmente ejecutado según especificaciones de Proyecto, sin incluir los incrementos por excesos de excavación no autorizados.

| Código | Ud | Descripción | Rendimiento | Precio | Importe |
|---|---|---|---|---|---|
| mt01aro010p | t | Agregado reciclado mixto de hormigón y material cerámico, de granulometría comprendida entre 40 y 80 mm, suministrado mediante camión. (material) | 2.000 | 113.21 | 226.42 |
| mq01pan010a | h | Pala cargadora sobre neumáticos de 120 kW/1,9 m³. (maquinaria) | 0.020 | 11573.28 | 231.47 |
| mq04cab010c | h | Camión basculante de 12 t de carga, de 162 kW. (maquinaria) | 0.015 | 11556.03 | 173.34 |
| mq02roa010a | h | Rodillo vibrante de guiado manual, de 700 kg, ancho de trabajo 70 cm. (maquinaria) | 0.324 | 2433.75 | 788.54 |
| mq02cia020j | h | Camión cisterna, de 8 m³ de capacidad. (maquinaria) | 0.012 | 30540.10 | 366.48 |
| mo113 | h | Ayudante de albañil especializado en trabajos de mampostería. (mano de obra) | 0.350 | 8579.62 | 3002.87 |
| % | % | Herramientas | 2 % | 4789.12 | 95.78 |
|  |  | Costes directos |  |  | 4884.90 |
