# Descabezado de paneles en pantallas continuas de hormigón

- Propiedad del archivo: CYPE INGENIEROS, S.A.
- Formato: FIEBDC-3/2002
- Ámbito geográfico: Argentina
- Divisa: ARS
- Costes indirectos: 3.00 %
- Gastos generales: 13.00 %
- Beneficio industrial: 6.00 %
- IVA: 21.00 %

## C Fundaciones

### CC Muros de contención

#### CCP Pantallas continuas de hormigón

**CCP051** m Descabezado de paneles en pantallas continuas de hormigón.
Demolición del exceso de hormigón existente en la coronación de los paneles de la pantalla continua, de 30 cm de espesor, mediante descabezado del tramo comprendido entre el nivel de llenado del hormigón y el nivel de descabezado, hasta asegurar la ausencia de hormigón contaminado por lodos y la calidad descrita en el Proyecto, y carga manual de escombros sobre camión o contenedor.
Incluye: Replanteo, marcado y corte del nivel de descabezado. Demolición con descabezador hidráulico del hormigón contaminado existente en la coronación de la pantalla. Picado manual con compresor portátil de los restos del descabezado. Enderezado de las armaduras. Limpieza de la superficie de hormigón. Recogida de restos. Carga manual de escombros sobre camión o contenedor.
Criterio de cómputo de proyecto: Longitud medida según documentación gráfica de Proyecto, considerando que la cota final de colado rebasará a la teórica en al menos 30 cm.
Criterio de cómputo de obra: Se medirá la longitud realmente ejecutada según especificaciones de Proyecto.

| Código | Ud | Descripción | Rendimiento | Precio | Importe |
|---|---|---|---|---|---|
| mq01exn065 | h | Retroexcavadora sobre neumáticos, de 85 kW, equipada con descabezador hidráulico para muros. (maquinaria) | 0.208 | 18699.07 | 3889.41 |
| mq05pdm010a | h | Compresor portátil eléctrico 2 m³/min de caudal. (maquinaria) | 0.455 | 1096.05 | 498.70 |
| mq05mai030 | h | Martillo neumático. (maquinaria) | 0.910 | 1173.73 | 1068.09 |
| op00amo010 |  | Amoladora o radial. | 1.000 | 0.00 | 0.00 |
| mo112 | h | Ayudante general de construcción. (mano de obra) | 1.263 | 8719.99 | 11013.35 |
| mo113 | h | Ayudante de albañil especializado en trabajos de mampostería. (mano de obra) | 0.631 | 8579.62 | 5413.74 |
| % | % | Herramientas | 2 % | 21883.29 | 437.67 |
|  |  | Costes directos |  |  | 22320.96 |
