# Pantalla continua de hormigón armado, sin lodos

- Propiedad del archivo: CYPE INGENIEROS, S.A.
- Formato: FIEBDC-3/2002
- Ámbito geográfico: Argentina
- Divisa: ARS
- Costes indirectos: 3.00 %
- Gastos generales: 13.00 %
- Beneficio industrial: 6.00 %
- IVA: 21.00 %

## C Fundaciones

### CC Muros de contención

#### CCP Pantallas continuas de hormigón

**CCP010** m² Pantalla continua de hormigón armado, sin lodos.
Pantalla continua de hormigón armado, de 40 cm de espesor y hasta 16 m de profundidad, o hasta encontrar roca o capas duras de terreno, realizado por bataches de hasta 2,65 m de longitud, excavados en terreno cohesivo estable sin rechazo en el SPT, sin uso de lodos tixotrópicos; realizado con hormigón H-21, condición de exposición no agresiva, tamaño máximo del agregado 13,2 mm, ámbito de consistencia A-4, elaborado, y colado desde camión, con colado continuo a través de caño Tremie, y acero ADN 420, con una cuantía aproximada de 30 kg/m². Incluso alambre de atar y separadores.
Criterio de valoración económica: El precio incluye el corte, doblado y armado del acero en el obrador y el montaje en el lugar definitivo de su colocación en obra.
Incluye: Excavación por paneles según el orden proyectado. Colocación de la armadura. Colocación de los encofrados de juntas entre paneles. Colocación del caño Tremie. Colado y compactación del hormigón. Extracción de encofrados de juntas. Repetición de las operaciones hasta completar todos los paneles cumpliendo el orden previsto.
Criterio de cómputo de proyecto: Superficie de la pantalla proyectada, con la longitud de cálculo medida desde la parte superior del murete guía hasta la profundidad teórica de las armaduras e incrementada en 20 cm, multiplicada por el perímetro apantallado, medido a ejes, sin duplicar esquinas ni encuentros, según documentación gráfica de Proyecto.
Criterio de cómputo de obra: Se medirá la superficie realmente ejecutada, computando la longitud existente desde la parte superior del murete guía hasta la profundidad teórica de las armaduras, incrementada en 20 cm, multiplicada por el perímetro apantallado, medido a ejes, sin duplicar esquinas ni encuentros, según especificaciones de Proyecto, sin ser causa de abono otro tipo de excesos.

| Código | Ud | Descripción | Rendimiento | Precio | Importe |
|---|---|---|---|---|---|
| mt07aco020j | Ud | Separador homologado para pantallas continuas de hormigón. (material) | 2.000 | 1.68 | 3.36 |
| mt07aco090b | kg | Acero en barras nervuradas, ADN 420, de varios diámetros, según IRAM-IAS U 500-528. (material) | 31.500 | 45.28 | 1426.32 |
| mt08var050 | kg | Alambre galvanizado para atar, de 1,30 mm de diámetro. (material) | 0.330 | 25.22 | 8.32 |
| mt10haf071ake | m³ | Hormigón H-21, condición de exposición no agresiva, tamaño máximo del agregado 13,2 mm, ámbito de consistencia A-4, elaborado, según CIRSOC 201 1982. (material) | 0.506 | 3276.88 | 1658.10 |
| mq03pae060sg | h | Equipo para excavación de pantalla continua de hormigón de 40 cm de espesor y hasta 16 m de profundidad, excavación sin uso de lodos tixotrópicos, en terreno cohesivo estable sin rechazo en el SPT, realizada por bataches de 2,65 m de longitud. (maquinaria) | 0.300 | 29147.05 | 8744.12 |
| mq07gte010c | h | Grúa autopropulsada de brazo telescópico con una capacidad de elevación de 30 t y 27 m de altura máxima de trabajo. (maquinaria) | 0.100 | 52779.80 | 5277.98 |
| op00ciz020 |  | Cizalla para acero en barras nervuradas. | 1.000 | 0.00 | 0.00 |
| op00ata010 |  | Atadora de armadura. | 1.000 | 0.00 | 0.00 |
| au00auh020 |  | Canaleta para colado del hormigón. | 1.000 | 0.00 | 0.00 |
| au00auh050 |  | Caño Tremie. | 1.000 | 0.00 | 0.00 |
| mo043 | h | Oficial armador de hierro. (mano de obra) | 0.259 | 35334.28 | 9151.58 |
| mo090 | h | Medio oficial armador de hierro. (mano de obra) | 0.356 | 26396.86 | 9397.28 |
| mo045 | h | Oficial armador en hormigón. (mano de obra) | 0.109 | 35334.28 | 3851.44 |
| mo092 | h | Medio oficial armador en hormigón. (mano de obra) | 0.437 | 26396.86 | 11535.43 |
| % | % | Herramientas | 2 % | 51053.93 | 1021.08 |
|  |  | Costes directos |  |  | 52075.01 |
