# Perforación con trépano en pantallas continuas de hormigón

- Propiedad del archivo: CYPE INGENIEROS, S.A.
- Formato: FIEBDC-3/2002
- Ámbito geográfico: Argentina
- Divisa: ARS
- Costes indirectos: 3.00 %
- Gastos generales: 13.00 %
- Beneficio industrial: 6.00 %
- IVA: 21.00 %

## C Fundaciones

### CC Muros de contención

#### CCP Pantallas continuas de hormigón

**CCP033** h Perforación con trépano en pantallas continuas de hormigón.
Perforación mediante el uso de trépano, en roca o capas duras del terreno para el empotramiento de los paneles de la pantalla continua, o picado de las zonas duras del terreno, que bloquean la excavación con cuchara bivalva, para la formación de la pantalla continua.
Criterio de valoración económica: El precio incluye el desplazamiento, montaje y desmontaje en obra del equipo de perforación.
Incluye: Montaje del equipo. Perforación del terreno. Desmontaje del equipo. Limpieza de la zona afectada.
Criterio de cómputo de proyecto: Tiempo estimado según estudio geotécnico del terreno.
Criterio de cómputo de obra: Amortización en forma de alquiler por horas, según condiciones definidas en el contrato suscrito con la empresa suministradora.

| Código | Ud | Descripción | Rendimiento | Precio | Importe |
|---|---|---|---|---|---|
| mq03pae080 | h | Trépano. (maquinaria) | 1.000 | 65757.43 | 65757.43 |
| % | % | Herramientas | 2 % | 65757.43 | 1315.15 |
|  |  | Costes directos |  |  | 67072.58 |
