# Encuentro de pantalla continua de hormigón y platea de fundación

- Propiedad del archivo: CYPE INGENIEROS, S.A.
- Formato: FIEBDC-3/2002
- Ámbito geográfico: Argentina
- Divisa: ARS
- Costes indirectos: 3.00 %
- Gastos generales: 13.00 %
- Beneficio industrial: 6.00 %
- IVA: 21.00 %

## C Fundaciones

### CC Muros de contención

#### CCP Pantallas continuas de hormigón

**CCP061** m Encuentro de pantalla continua de hormigón y platea de fundación.
Encuentro de pantalla continua de hormigón y platea de fundación, mediante 2 barras nervuradas de 16 mm de diámetro y 100 cm de longitud, de acero ADN 420 S, fijadas con resina epoxi cada 400 cm en orificios de 20 mm de diámetro y 250 mm de profundidad, practicados en rebaje perimetral con forma de media caña, de 5 cm de profundidad, ejecutado mediante fresado continuo del paramento de la pantalla continua, y carga de escombros sobre camión o contenedor.
Incluye: Fresado del encuentro entre pantalla continua de hormigón y platea de fundación. Replanteo de los orificios sobre el rebaje fresado. Ejecución de los taladros. Limpieza del polvo del interior de los taladros. Inyección de resina epoxi. Colocación de las armaduras de espera. Limpieza de los restos generados. Carga de escombros sobre camión o contenedor.
Criterio de cómputo de proyecto: Longitud medida según documentación gráfica de Proyecto.
Criterio de cómputo de obra: Se medirá la longitud realmente ejecutada según especificaciones de Proyecto.

| Código | Ud | Descripción | Rendimiento | Precio | Importe |
|---|---|---|---|---|---|
| mt07anq010 | Ud | Cartucho de adhesivo tixotrópico de dos componentes a base de resina epoxi, de 330 ml, para conexión de barra nervurada de acero y pantalla continua de hormigón. (material) | 0.325 | 681.47 | 221.48 |
| mt07aco090d | kg | Acero en barras nervuradas, ADN 420 S, de varios diámetros, según IRAM-IAS U 500-207. (material) | 7.900 | 34.85 | 275.32 |
| mq03fre010a | h | Equipo de fresado, para pantalla continua de hormigón. (maquinaria) | 0.380 | 18699.07 | 7105.65 |
| mq01pan070b | h | Mini pala cargadora sobre neumáticos, de 52 kW/1 m³ kW. (maquinaria) | 0.380 | 9453.10 | 3592.18 |
| mq06eim060 | h | Aplicador manual para cartuchos de inyección de resinas, con accesorio mezclador. (maquinaria) | 1.250 | 443.02 | 553.78 |
| op00ciz020 |  | Cizalla para acero en barras nervuradas. | 1.000 | 0.00 | 0.00 |
| op00ata010 |  | Atadora de armadura. | 1.000 | 0.00 | 0.00 |
| op00tal010 |  | Taladro. | 1.000 | 0.00 | 0.00 |
| mo042 | h | Oficial armador en hormigón armado. (mano de obra) | 0.378 | 12397.13 | 4686.12 |
| mo089 | h | Medio oficial armador en hormigón armado. (mano de obra) | 0.378 | 9260.87 | 3500.61 |
| % | % | Herramientas | 2 % | 19935.14 | 398.70 |
|  |  | Costes directos |  |  | 20333.84 |
