# Tesado de anclajes permanentes

- Propiedad del archivo: CYPE INGENIEROS, S.A.
- Formato: FIEBDC-3/2002
- Ámbito geográfico: Argentina
- Divisa: ARS
- Costes indirectos: 3.00 %
- Gastos generales: 13.00 %
- Beneficio industrial: 6.00 %
- IVA: 21.00 %

## C Fundaciones

### CC Muros de contención

#### CCP Pantallas continuas de hormigón

**CCP084** Ud Tesado de anclajes permanentes.
Tesado de anclajes permanentes, durante una jornada laboral, mediante equipo formado por gato de tesado multifilar y central hidráulica.
Criterio de valoración económica: El precio incluye el desplazamiento a la obra del personal especializado.
Incluye: Fijación de los cables a la cabeza de anclaje. Tesado de los cables. Colocación de la caperuza de protección. Sellado de los extremos de los cables en la cabeza de anclaje.
Criterio de cómputo de proyecto: Número de unidades previstas, según documentación gráfica de Proyecto.
Criterio de cómputo de obra: Se medirá el número de unidades realmente ejecutadas según especificaciones de Proyecto.

| Código | Ud | Descripción | Rendimiento | Precio | Importe |
|---|---|---|---|---|---|
| mq03pan040 | h | Equipo de tesado compuesto por gato de tesado multifilar y central hidráulica, para anclajes permanentes en pantallas continuas de hormigón. (maquinaria) | 8.000 | 32219.93 | 257759.44 |
| mo042 | h | Oficial armador en hormigón armado. (mano de obra) | 8.635 | 12397.13 | 107049.22 |
| mo089 | h | Medio oficial armador en hormigón armado. (mano de obra) | 8.635 | 9260.87 | 79967.61 |
| % | % | Herramientas | 2 % | 444776.27 | 8895.53 |
|  |  | Costes directos |  |  | 453671.80 |
