# Capa de hormigón de limpieza

- Propiedad del archivo: CYPE INGENIEROS, S.A.
- Formato: FIEBDC-3/2002
- Ámbito geográfico: Argentina
- Divisa: ARS
- Costes indirectos: 3.00 %
- Gastos generales: 13.00 %
- Beneficio industrial: 6.00 %
- IVA: 21.00 %

## C Fundaciones

### CR Regularización

#### CRL Hormigón de limpieza

**CRL010** m² Capa de hormigón de limpieza.
Capa de hormigón de limpieza y nivelado de fondos de fundación, de 10 cm de espesor, de hormigón H-13, condición de exposición no agresiva, tamaño máximo del agregado 19,0 mm, ámbito de consistencia A-3, elaborado y colado desde camión, en el fondo de la excavación previamente realizada.
Incluye: Replanteo. Colocación de toques y/o formación de fajas para reglado. Colado y compactación del hormigón. Coronación y enrase del hormigón.
Criterio de cómputo de proyecto: Superficie medida sobre la superficie teórica de la excavación, según documentación gráfica de Proyecto.
Criterio de cómputo de obra: Se medirá la superficie teórica ejecutada según especificaciones de Proyecto, sin incluir los incrementos por excesos de excavación no autorizados.

| Código | Ud | Descripción | Rendimiento | Precio | Importe |
|---|---|---|---|---|---|
| mt10hmf081abb | m³ | Hormigón masivo H-13, condición de exposición no agresiva, tamaño máximo del agregado 19 mm, ámbito de consistencia A-3, elaborado, según CIRSOC 201 1982. (material) | 0.105 | 3073.30 | 322.70 |
| au00auh020 |  | Canaleta para colado del hormigón. | 1.000 | 0.00 | 0.00 |
| mo045 | h | Oficial armador en hormigón. (mano de obra) | 0.008 | 33849.77 | 270.80 |
| mo092 | h | Medio oficial armador en hormigón. (mano de obra) | 0.016 | 25286.39 | 404.58 |
| % | % | Herramientas | 2 % | 998.08 | 19.96 |
|  |  | Costes directos |  |  | 1018.04 |
