# Demolición de zuncho, nervio "in situ" o viga de hormigón armado

- Propiedad del archivo: CYPE INGENIEROS, S.A.
- Formato: FIEBDC-3/2002
- Ámbito geográfico: Argentina
- Divisa: ARS
- Costes indirectos: 3.00 %
- Gastos generales: 13.00 %
- Beneficio industrial: 6.00 %
- IVA: 21.00 %

## D Demoliciones

### DE Estructuras

#### DEH Hormigón

**DEH050** m³ Demolición de zuncho, nervio "in situ" o viga de hormigón armado.
Demolición de viga de hormigón armado, con medios manuales, martillo neumático y equipo de oxicorte, y carga manual sobre camión o contenedor.
Incluye: Demolición del elemento. Corte de las armaduras. Fragmentación de los escombros en piezas manejables. Retirada y acopio de escombros. Limpieza de los restos de obra. Carga manual de escombros sobre camión o contenedor.
Criterio de cómputo de proyecto: Volumen medido según documentación gráfica de Proyecto.
Criterio de cómputo de obra: Se medirá el volumen realmente demolido según especificaciones de Proyecto.

| Código | Ud | Descripción | Rendimiento | Precio | Importe |
|---|---|---|---|---|---|
| mq05mai030 | h | Martillo neumático. (maquinaria) | 6.000 | 3214.05 | 19284.30 |
| mq05pdm110 | h | Compresor portátil diesel media presión 10 m³/min. (maquinaria) | 3.000 | 5451.29 | 16353.87 |
| mq08sol010 | h | Equipo de oxicorte, con acetileno como combustible y oxígeno como comburente. (maquinaria) | 1.500 | 5805.78 | 8708.67 |
| mo019 | h | Oficial soldador. (mano de obra) | 1.619 | 32953.18 | 53351.20 |
| mo112 | h | Ayudante general de construcción. (mano de obra) | 6.476 | 23809.55 | 154190.65 |
| mo113 | h | Ayudante de albañil especializado en trabajos de mampostería. (mano de obra) | 5.397 | 23426.25 | 126431.47 |
| % | % | Herramientas | 2 % | 378320.16 | 7566.40 |
|  |  | Costes directos |  |  | 385886.56 |
