# Demolición de viga, vigueta o cargadero de madera

- Propiedad del archivo: CYPE INGENIEROS, S.A.
- Formato: FIEBDC-3/2002
- Ámbito geográfico: Argentina
- Divisa: ARS
- Costes indirectos: 3.00 %
- Gastos generales: 13.00 %
- Beneficio industrial: 6.00 %
- IVA: 21.00 %

## D Demoliciones

### DE Estructuras

#### DEM Madera

**DEM050** m Demolición de viga, vigueta o cargadero de madera.
Desmontaje para su reutilización de vigueta de madera de 1001 a 1600 cm² de sección y 4 a 5 m de longitud media, con medios manuales y motosierra, y carga manual sobre camión o contenedor.
Criterio de valoración económica: El precio incluye el desmontaje de los elementos de fijación.
Incluye: Desmontaje del elemento, con apuntalamiento del mismo si fuera necesario. Clasificación y etiquetado. Acopio de los materiales a reutilizar. Carga manual del material a reutilizar sobre camión. Retirada y acopio de los restos de obra. Limpieza de los restos de obra. Carga manual de los restos de obra sobre camión o contenedor.
Criterio de cómputo de proyecto: Longitud medida según documentación gráfica de Proyecto.
Criterio de cómputo de obra: Se medirá la longitud realmente desmontada según especificaciones de Proyecto.

| Código | Ud | Descripción | Rendimiento | Precio | Importe |
|---|---|---|---|---|---|
| mq09sie010 | h | Motosierra a gasolina, de 50 cm de espada y 2 kW de potencia. (maquinaria) | 0.367 | 863.03 | 316.73 |
| mo058 | h | Medio oficial carpintero. (mano de obra) | 0.771 | 8960.09 | 6908.23 |
| mo112 | h | Ayudante general de construcción. (mano de obra) | 0.771 | 8719.99 | 6723.11 |
| % | % | Herramientas | 2 % | 13948.07 | 278.96 |
|  |  | Costes directos |  |  | 14227.03 |
