# Desmontaje de antena

- Propiedad del archivo: CYPE INGENIEROS, S.A.
- Formato: FIEBDC-3/2002
- Ámbito geográfico: Argentina
- Divisa: ARS
- Costes indirectos: 3.00 %
- Gastos generales: 13.00 %
- Beneficio industrial: 6.00 %
- IVA: 21.00 %

## D Demoliciones

### DI Instalaciones

#### DIA Audiovisuales

**DIA010** Ud Desmontaje de antena.
Desmontaje de antena individual de TV vía satélite, con medios manuales, y carga manual sobre camión o contenedor.
Criterio de valoración económica: El precio incluye la retirada del cableado superficial, el desmontaje de los accesorios y de los soportes de fijación y el desmontaje del mástil o de la torreta de soporte.
Incluye: Desmontaje del elemento. Retirada y acopio del material desmontado. Limpieza de los restos de obra. Carga manual del material desmontado y restos de obra sobre camión o contenedor.
Criterio de cómputo de proyecto: Número de unidades previstas, según documentación gráfica de Proyecto.
Criterio de cómputo de obra: Se medirá el número de unidades realmente desmontadas según especificaciones de Proyecto.

| Código | Ud | Descripción | Rendimiento | Precio | Importe |
|---|---|---|---|---|---|
| mo001 | h | Oficial instalador de telecomunicaciones. (mano de obra) | 3.270 | 33423.53 | 109294.94 |
| mo056 | h | Medio oficial instalador de telecomunicaciones. (mano de obra) | 3.270 | 24268.44 | 79357.80 |
| % | % | Herramientas | 2 % | 188652.74 | 3773.05 |
|  |  | Costes directos |  |  | 192425.79 |
