# Desmontaje de hoja de puerta de entrada a vivienda

- Propiedad del archivo: CYPE INGENIEROS, S.A.
- Formato: FIEBDC-3/2002
- Ámbito geográfico: Argentina
- Divisa: ARS
- Costes indirectos: 3.00 %
- Gastos generales: 13.00 %
- Beneficio industrial: 6.00 %
- IVA: 21.00 %

## D Demoliciones

### DL Carpintería, placares, vidrios y protecciones solares

#### DLP Puertas

**DLP020** Ud Desmontaje de hoja de puerta de entrada a vivienda.
Desmontaje de hoja de puerta blindada de entrada a vivienda de carpintería de madera, con medios manuales, y recuperación del material para su posterior ubicación en otro emplazamiento, y carga manual sobre camión o contenedor.
Incluye: Desmontaje del elemento. Clasificación y etiquetado. Acopio de los materiales a reutilizar. Carga manual del material a reutilizar sobre camión. Retirada y acopio de los restos de obra. Limpieza de los restos de obra. Carga manual de los restos de obra sobre camión o contenedor.
Criterio de cómputo de proyecto: Número de unidades previstas, según documentación gráfica de Proyecto.
Criterio de cómputo de obra: Se medirá el número de unidades realmente desmontadas según especificaciones de Proyecto.

| Código | Ud | Descripción | Rendimiento | Precio | Importe |
|---|---|---|---|---|---|
| mo017 | h | Oficial carpintero. (mano de obra) | 0.220 | 12084.91 | 2658.68 |
| mo058 | h | Medio oficial carpintero. (mano de obra) | 0.220 | 8960.09 | 1971.22 |
| % | % | Herramientas | 2 % | 4629.90 | 92.60 |
|  |  | Costes directos |  |  | 4722.50 |
